# NL NO Stolpe Haus 1 Elektroinstallation
Angebotsaufforderung (GAEB 90, DA83)
Währung: EUR
Auftraggeber: Bundesrepublik Deutschland vertreten durch

## NL NO Stolpe Haus 1 Elektroinstallation
Datum: 15.06.26

### Abschnitt 01 Elektroinstallation

#### Unterabschnitt 01.01 Baustelleneinrichtung

**01.01.0010 Baustelleneinrichtung**
Einrichten, Vorhalten über die vereinbarte
Leistungszeit
sowie Räumen der Baustelle
und Wiederherstellen des Gebäudes
einschl. Entfernen von Verunreinigung,
mit folgenden in den Pauschalpreis einzurechnenden
Leistungen, soweit sie nicht in nachfolgenden
Einzelpositionen erfasst sind:
- Lager- und Arbeitsplätze
- Verkehrssicherungseinrichtung einschl. Leistung zur
Verkehrssicherung
- Lagerräume, Werkstatt, Magazin,
Unterstelleinrichtungen
- Maschinen, Geräte, Werkzeuge
- Gebühren im Zusammenhang mit der
Baustelleneinrichtung, soweit nicht durch Vorschriften
anders geregelt

Entsorgung von Ausbaumaterialien und Bauschutt aus
nachfolgenden Positionen auf Nachweis.
einschließlich Trennen, Laden, Transport auf der
Baustelle, Abtransport zur Entsorgung in geeigneten
Behältnissen, sowie sämtliche Kosten und Gebühren für
Containervorhaltung/-transport.
Menge: 1,000 Psch

**01.01.0020 Bauschuttentsorgung**
Entsorgung von Ausbaumaterialien und Bauschutt aus
nachfolgenden Positionen auf Nachweis.
einschließlich Trennen, Laden, Transport auf der
Baustelle, Abtransport zur Entsorgung in geeigneten
Behältnissen,
sowie sämtliche Kosten und Gebühren für Container und
fachbgerechte Entsorgung.
Menge: 15,000 m3

**01.01.0030 Rauchmelder-Sicherung**
Sicherung der Rauchmelder vor unbeabsichtigter
Aktivierung durch Baustaub u.a. baustellenverursachte
Einflüsse durch Abdecken mit geeigneter
Staubschutzkappe o.a. Maßnahme. Abstimmung mit dem AG
und Anweisung durch den AG.
Abdecken der Melder vor Beginn der arbeitstäglichen
Bauarbeiten und Entfernen der Sicherung nach Beendigung
der Arbeiten.
Die Melder sind für die Zeiten, in denen nicht mit v.g.
Einflüssen zu rechnen ist, immer aktiv zu halten.
Menge: 200,000 St

#### Unterabschnitt 01.02 Hauptverteilung und Steiger

**01.02.0040 Hauptleitungsverteiler 1**
Hauptverteilung mit folgenden Einbauten und
Anforderungen

Einspeisung mit 4x185mm² Einführung von unten
NH Lasttrenner 250A 3polig

Abgänge oben
6xNH-Lasttrenner NH00 160A
Anzahl Pole: 3P Bemessungsbetriebsspannung: 400V
Bemessungsstrom: 160A  für 5x5x25mm² und 1x5x16mm²

Isolierstoffgekapselte
Niederspannungs-Schaltgerätekombination in
Kastenbauform nach IEC 61439 -2 für Wandaufbau.
Gehäuse müssen zur Montage im Freien geeignet sein, es
sind die klimatischen Ein- und Auswirkungen auf die
Betriebsmittel zu beachten.
Kastenunterteile und -deckel aus schlagfestem
Polycarbonat, halogen- und silikonfrei Farbe RAL 7035,
Deckel transparent mit Schnellverschlüssen für
Werkzeugbetätigung.
Brennverhalten gem. IEC 60695-2-11
Glühdrahtprüfung + 960 °C.
Maximale Wasseraufnahme von 10 mg nach DIN 53473.
Schutzmaßnahme: Schutzisoliert (Schutzklasse II).
Hauptleitungsverteiler mit
Sicherungslasttrennschalterelementen NH 00, 3polig,
adaptiert auf Sammelschienen 5polig. N-Leiter mit
gleicher Stromtragfähigkeit wie die Außenleiter.
Schutzart: IP 65 nach IEC 60 529
inklusive:
Sicherungen, Verdrahtung
Überspannungsschutz Typ 1 + 2
Potentialausgleichschiene

liefern, montieren und betriebsfertig anschließen
Menge: 1,000 St

**01.02.0050 Hauptverteilung 2**
Einspeisung mit 4x50mm² Einführung von unten
1xNH-Lasttrenner NH00 Anzahl Pole: 3P
Bemessungsbetriebsspannung: 400 V
Bemessungsstrom: 160 A

Abgänge oben
4xNH-Lasttrenner NH00 Anzahl Pole: 3P
Bemessungsbetriebsspannung: 400 V
Bemessungsstrom: 160 A
Isolierstoffgekapselte
Niederspannungs-Schaltgerätekombination in
Kastenbauform nach IEC 61439 -2 für Wandaufbau.
Gehäuse müssen zur Montage im Freien geeignet sein, es
sind die klimatischen Ein- und Auswirkungen auf die
Betriebsmittel zu beachten.
Kastenunterteile und -deckel aus schlagfestem
Polycarbonat, halogen- und silikonfrei Farbe RAL 7035,
Deckel transparent mit Schnellverschlüssen für
Werkzeugbetätigung.
Brennverhalten gem. IEC 60695-2-11 Glühdrahtprüfung +
960 °C. Maximale Wasseraufnahme von 10 mg nach DIN
53473. Schutzmaßnahme: Schutzisoliert (Schutzklasse
II).
Anschlussfertiger Verteiler mit Sicherungselementen NH
00, 3polig, adaptiert auf Sammelschienen 5polig.
Mit Überspannungsschutzeinrichtung. N-Leiter mit
gleicher Stromtragfähigkeit wie die Außenleiter.
Schutzart: IP 65 nach IEC 60529
inklusive:
Sicherungen, Verdrahtung
Überspannungsschutz Typ 1 + 2
Potentialausgleichschiene

liefern, montieren und betriebsfertig anschließen.
Menge: 1,000 St

**01.02.0060 Demontage der Altanlage**
Demontage der Altanlage und Transport zu den Containern
Altanlage bestehend aus:
- Hauptverteilung
- Unterverteilung
- Installationskanäle
- Kabel und Leitungen
- Steckdosen und Schalter
- Datendosen
Menge: 1,000 Psch

**01.02.0070 N2XH-J 5X25 RM var.**
N2XH-J 5X25 RM var. Halogenfreies Niederspannungs-Kabel

Technische Daten:
Leiter-Nennquerschnitt: 25,00 qmm
Werkstoff der Aderisolation: XLPE (VPE)
Ader-Kennzeichnung: Farbe
Flammwidrig: nach EN 60332-3-24
Funktionserhalt: nein
Nennspannung U: 1 kV
Mantel-Farbe: schwarz
Leiter-Form: rund
Leiter-Material: Cu, blank
Mantelmaterial: Polyolefin
Leiter-Klasse: Kl.1 = eindrähtig
Schutzleiter: Ja
Zul. Kabelaußentemperatur bei Montage/Handling: -5 °C -
+70
Zul. Kabelaußentemperatur nach Montage ohne
Erschütterung
-30 °C - +70
Hilfsader-Zahl: 0
Nennspannung U0: 0,6 kV
Ader-Zahl: 5
Konzentrischer Leiter-Nennquerschnitt: 0 qmm
Halogenfrei nach EN 50267-2-2: Ja
Isolationserhalt: nein
Konzentrischer Leiter: ohne
Zul. max. Leitertemperatur: +90 °C
Hilfsader-Nennquerschnitt: 0 qmm
Außendurchmesser ca.25 mm
Raucharm nach EN 61034-2: Ja

Fabrikat : Faber oder gleichwertig
gewähltes
Fabrikat(Typ:'.........................................
.............'
(Angabe im Bieterangabenverzeichnis)

liefern, montieren und betriebsfertig anschließen.
Menge: 255,000 m

**01.02.0080 Kabelrinne 60x200**
Kabelrinne, nach DIN IEC 61537, mit versetzt
angeordneter Boden- und Seitenperforation, durchgehend
mittige Lochperforation zur Abhängung mit Gewindestäben
M 10, einschließlich einstückigem U-förmigen
Stoßstellenverbinder RV 60
und anteilmäßigem Befestigungszubehör.

Abmessungen (ca. Maße) H x B : 60 x 200 mm
Materialstärke mindestens: 0,75 mm
Mittellochung : Ø 11 mm
Lieferlänge : 3000 mm
Nutzbarer Querschnitt : 11800 mm²
Werkstoff : Stahl, bandverzinkt nach DIN EN 10346
Inklusive Befestigungsmaterial
Zu den Kabelträgersystemen gehören die erforderlichen
Befestigungswinkel,Klemmwinkel, Stahl-Spreizdübel,
Schrauben mit Zubehör,Distanzstücke,Trägerklauen,
Ankerbolzen, Verbindungsstücke, Klemmstücke,
Klemmschellen, Wandbügel, Trägerlaschen, Schutzkappen,
Kantenschutzband,Eckbleche,Anschlussstücke,
Auflagewinkel, Überschubhülsen und schmiegen,
Gelenkstücke, Auflager,
Anschlusslaschen,Abstandslaschen,
Halterkupplungen, Leiterhalter und sonstige Kleinteile.
Schnittkanten sind nachzuverzinken

Fabrikat : OBO oder gleichwertig
Artikel : RKSM 620 FS
gewähltes
Fabrikat(Typ:'.........................................
.............'
(Angabe im Bieterangabenverzeichnis)

liefern, montieren und betriebsfertig anschließen.
Menge: 78,000 m

**01.02.0090 Kabelleiter 60x200**
Kabelleiter nach DIN IEC 61537, mit durchgehend
perforierten und profilierten Seitenholmen, mit
eingenieteten Sprossen aus C-Profilen mit 11 mm
Schlitzweite.
Passende Bügelschellen (BA und BAK).
Abmessungen (ca. Maße) H x B : 60 x 200 mm
Materialstärke Holm : 1,5 mm
Sprossenabstand : 300 mm
Seitenholmlochung : 9 x 15 mm
mittiger Abstand : 25 mm
Bodenlochung : Ø 8,5 und Ø 5,4 mm
mittiger Abstand : 100 mm und 50 mm
Lieferlänge L : 3000 mm
Nutzbarer Querschnitt : 8500 mm²
Werkstoff : Stahl, bandverzinkt nach DIN EN 10346
Inklusive Befestigungsmaterial

Fabrikat : OBO oder gleichwertig
Artikel : LG620VS3FS
gewähltes
Fabrikat(Typ:'.........................................
.............'
(Angabe im Bieterangabenverzeichnis)

liefern, montieren und betriebsfertig anschließen.
Menge: 15,000 m

**01.02.0100 Brandschutzkanal Rauchdichtheit**
Brandschutzkanal
Rauchdichtheit I90 FWK 30 100x260mm L=1m verzinkt
Feuerwiderstandsfähiger Leitungsführungskanal FWK30 -
I90 nach DIN4102-11 zum Schutz des Flucht- und
Rettungsweges. Kanalunterteil mit abnehmbarem und
mehrmals verschraubbarem Kanaloberteil.
Allgemeines bauaufsichtliches Prüfzeugnis
P-MPA-E-99-177. Feuerwiderstandsklasse: I90
Anzahl der beflammbaren Seiten: 4
Bodenlochung: Ja
Höhe: 142 mm
Breite: 300 mm
Länge: 1000 mm
Innenhöhe: 102 mm
Innenbreite: 259 mm
Lichter innerer Querschnitt: 26418 - 26418 mm² Max.
Anzahl der Kabel (Ø11mm, 50% gefüllt, ohne Geräte): 107
Werkstoff: GipsStahl
Oberfläche: Verzinkt
Blechmaterial: Stahl
Farbe: Zink
Anzahl Kabelklammer pro Meter: 0
Trennwände möglich: Ja
Anzahl steckbare Trennwände: 0

Fabrikat : Hager oder gleichwertig
Artikel : FWK3992600VERZ
gewähltes
Fabrikat(Typ:'.........................................
.............'
(Angabe im Bieterangabenverzeichnis)

liefern, montieren und betriebsfertig anschließen.
Menge: 4,000 m

**01.02.0110 Inneneck zu Brandschutzkanal FWK 30**
Inneneck zu Brandschutzkanal FWK 30
Rauchdichtheit I90 100x260mm verzinkt
Formteil als Systemzubehör für feuerwiderstandsfähigen
Leitungsführungskanal FWK30 - I90 nach DIN4102-11 zum
Schutz des Flucht- und Rettungsweges.
Feuerwiderstandsklasse: I90
Anzahl der beflammbaren Seiten: 4
Formteilausführung: UnterteilOberteil
Schnittkaschierend: Nein
Bodenlochung: Ja
Höhe: 142 mm
Breite: 300 mm
Länge: 293 mm
Maß a: 293 mm
Innenhöhe: 102 mm
Innenbreite: 259 mm
Werkstoff: GipsStahl
Oberfläche: Verzinkt
Blechmaterial: Stahl Farbe: Zink

Fabrikat : Hager oder gleichwertig
Artikel : L6871VERZ
gewähltes
Fabrikat(Typ:'.........................................
.............'
(Angabe im Bieterangabenverzeichnis)

liefern, montieren und betriebsfertig anschließen.
Menge: 2,000 St

**01.02.0120 Außeneck zu Brandschutzkanal FWK 30**
Außeneck zu Brandschutzkanal FWK 30 Rauchdichtheit I90
100x260mm verzinkt Formteil als Systemzubehör für
feuerwiderstandsfähigen Leitungsführungskanal FWK30 -
I90 nach DIN4102-11 zum Schutz des Flucht- und
Rettungsweges. Feuerwiderstandsklasse: I90
Anzahl der beflammbaren Seiten: 4
Formteilausführung: UnterteilOberteil
Bodenlochung: Ja
Höhe: 142 mm
Innenhöhe: 102 mm
Breite: 300 mm
Innenbreite: 259 mm
Länge: 150 mm
Maß a: 150 mm
Werkstoff: GipsStahl
Oberfläche: Verzinkt
Blechmaterial: Stahl
Farbe: Zink

Fabrikat : Hager oder gleichwertig
Artikel : L6872VERZ
gewähltes
Fabrikat(Typ:'.........................................
.............'
(Angabe im Bieterangabenverzeichnis)

liefern, montieren und betriebsfertig anschließen.
Menge: 2,000 St

**01.02.0130 Brandschottung**
Brandschott

Allgemeines:
Das angebotene System muss vom Deutschen Institut für
Bautechnik bauaufsichtlich zugelassen sein.
Das System muss frei von Mineralfasern sein.
Die geltenden Regeln der Elektrotechnik sind zu
beachten.

Leistung:

Herstellen von Kabelabschottungen in Wand/Decke gemäß
der Feuerwiderstandsklasse S90 nach DIN 4102. Das
Schott ist aus Brandschutzmörtel herzustellen und darf
maximal zu 60% mit Kabeln belegt sein.

Die Nachinstallation von Kabeln muss mit geringem
Aufwand möglich sein.

Die allgemeine Bauartgenehmigung des Systems ist
vorzulegen.

Vorbemerkung Brandschottung:

Der Anbieter ist verpflichtet, die amtlichen Nachweise
für die von ihm angebotenen
Brandschutzmaßnahmen vorzulegen.
Amtliche Nachweise können sein:
- Prüfzeugnis,
- Prüfbescheid
- allgemeine bauaufsichtliche Zulassung.
Die eingebrachten Brandschotts sind mit den
herstellerspezifischen Schildern zu
kennzeichnen.
gewähltes
Fabrikat(Typ:'.........................................
.............'
(Angabe im Bieterangabenverzeichnis)
Menge: 17,000 St

**01.02.0140 Potenialausgleich**
Potentialausgleich herstellen
Einbinden aller leitfähigen Konstruktionsteile,
fremde leitfähigen Teile, Körper

inklusive Klemmen, Schienen und Leitungen
Material liefern und betriebsfertig einbauen.
Menge: 1,000 Psch

**01.02.0150 Wanddurchbruch in Beton bis 25cm dick**
Wanddurchbruch in Beton/Stahlbeton
Beton
Wand- und Deckendurchbruch größer 50mm bis 210mm in
Beton/Stahlbeton bohren,
Wandstärke bis 25cm,
nach erfolgter Kabel- und Leitungsverlegung ist der
Durchbruch zu verschließen,
anfallender Schutt wird Eigentum des AN und ist zu
beseitigen.
Menge: 30,000 St

**01.02.0160 Öffnen der Deckendurchbrüche**
Öffnen der Deckendurchbrüche

Öffnen der vorhandenen Deckendurchbrüche
bauwerksschonend
anfallender Schutt wird Eigentum des AN und ist zu
beseitigen.
Menge: 3,000 St

**01.02.0170 Klein-&Befestigungsmaterial**
Klein-&Befestigungsmaterial

(Schrauben, Dübel, Abzweigdosen, Klemmen, Kabelbinder
usw.)
Menge: 1,000 Psch

#### Unterabschnitt 01.03 Kellergeschoß + Treppenhäuser

**01.03.0180 Feldvert. AP, univers, IP44, SKII, 72PLE**
Feldvert. AP, univers, IP44, SKII, 72PLE, 1x6 Reihen,
950x300x161mm, ohne Klemme

Feldverteiler nach DIN EN 61 439-1/-3 zum Einbau für
Geräte bis 125 A, Luft- und Kriechstrecken nach DIN EN
60664-1.
Bestehend aus Schrank mit Tür aus pulverbeschichtetem
und eingebranntem Stahlblech.
Ab Schrankbreite 800 mm (3-feldig) zwei türiger Aufbau.
Rechte Türen maximal 2-feldig breit.
Komplettschrank mit Einbausatz bestückt mit
profilierten Tragschienen, 7,5 mm hohen Hutschienen in
125 mm Mittenabstand und passenden
Berührungsschutzabdeckungen, ohne
PE/N-QuickConnect-Klemmen und ohne Träger.
Leitungseinführungen oben/unten durch herausnehmbare
flexiblen Kunststoffflanschplatten, zusätzlich
austauschbar.
Tür mit innenliegenden justierbaren Scharnieren und
einem Öffnungswinkel von 110°.
Türen rechts und links anschlagbar, werkzeugloser
wechselbar Türanschlag.
Türverschluss serienmäßig mit
Dreipunkt-Stangenverschluss und plombierbaren
Klappgriff.
Hinweis: Sperrbare Schließsysteme und Türen sind
austauschbar.

Montage auf: Aufputz
Anzahl der Schienen: 6
Anzahl Reihen: 6
Anzahl Felder: 1
Anzahl Module: 72
Höhe: 950 mm
Breite: 300 mm
Tiefe: 165 mm
Anzahl Schranktüren: 1
Anzahl der Schlösser: 0
Ausführung des Handgriffes: Klinke
Werkstoff: Stahl
Schutzklasse: Schutzklasse II
Stoßfestigkeit IK: IK09
IP-Klasse (Ingress Protection): IP44
Halogenfrei: Nein
Schließungstyp: Ohne Schloss

Fabrikat : Hager oder gleichwertig
Artikel : FWB61A
gewähltes
Fabrikat(Typ:'.........................................
.............'
(Angabe im Bieterangabenverzeichnis)

liefern, montieren und betriebsfertig anschließen.
Menge: 2,000 St

**01.03.0190 Anschluss und Verdrahtung der Etagen-UV**
Anschluss und Verdrahtung der Etagenunterverteilungen
Etagenverteilungen für Normalnetz
beinhaltet alle Arbeiten inklusive Schrauben/ Dübel/
Phasenschienen/Verdrahtungsmaterial/
Reihenklemmen/Nummierungen usw.
betriebsfertige Herstellung der Leistung, inkl.
Material.
Menge: 1,000 Psch

**01.03.0200 Kabelrangierkanal, 1-feldig**
Kabelrangierkanal, 1-feldig,
Wandmontage, H x B x T195 x 300 x 155mm,
RAL9010

Elektro-Installationskanal-System Rangierkanal RK aus
Kunststoff als Übergang zwischen verlegten Leitungen
oder Installationskanälen und Verteilerschränke.
Rangierkanal Set bestehend aus Kanalprofil mit
Sollbruchstellen zum Ausklinken für Installationskanäle
für Tiefe 40, 50 und 60 mm.
Zwei Profilhalter für Schränke bis Feldbreite 800 mm
sowie drei Profilhaltern bis Feldbreite 1300 mm.
Aufsteckbare Endkappen für links und rechts sind zu
verschließen.

Anzahl Felder: 1
Höhe: 195 mm
Breite: 300 mm
Tiefe: 155 mm
Montage auf: Wandbefestigung
Werkstoff: Kunststoff
Oberfläche: Unbehandelt
Farbe: Reinweiß
RAL Nummer: 9010
Halogenfrei: Nein

Fabrikat : Hager oder gleichwertig
Artikel : FZ441
gewähltes
Fabrikat(Typ:'.........................................
.............'
(Angabe im Bieterangabenverzeichnis)

liefern, montieren und betriebsfertig anschließen.
Menge: 2,000 St

**01.03.0210 Fehlerstrom-Leitungsschutzschalter**
Fehlerstrom-Leitungsschutzschalter 1P+N 6kA B-16A 30mA
Typ A QuickConnect

Fehlerstrom-Leitungsschutzschalter nach DIN EN 61009-1
(VDE 0664-20) mit QuickConnect Klemme, am Abgang bis 20
A und am Zugang bis 63 A, blaue Test-Taste und
Fehlerstromanzeige.
Einfache Einzelentnahme aus dem Phasenschienenverbund.
Geeignet zum nachträglichen Anbau von
Zusatzeinrichtungen.
Beschriftungsmöglichkeit direkt am Gerät.

Polart: 1P+N
Auslösecharakteristik: B
Nennstrom: 16 A
Bemessungsfehlerstrom Idn: 30 mA
Typ des Fehlerstromschutzes: A
Bemessungsschaltvermögen Icn nach IEC 60898-1: 6 kA
Isolationsspannung Ui: 500 V
Stoßspannungsfestigkeit Uimp: 4000 V
Gesamtverlustleistung unter Nennstrom: 5,20 W
Frequenz: 50 - 50 Hz
Anschlussquerschnitt des Eingangs mit Schrauben, bei
flexiblem Leiter: 1,5 - 4,0 mm²
Anschlussquerschnitt des Eingangs mit Schrauben, bei
massivem Leiter: 1,5 - 4,0 mm²

Fabrikat : Hager oder gleichwertig
Artikel : ADS916D
gewähltes
Fabrikat(Typ:'.........................................
.............'
(Angabe im Bieterangabenverzeichnis)

liefern, montieren und betriebsfertig anschließen.
Menge: 24,000 St

**01.03.0220 Leitungsschutzschalter 3 polig**
Leitungsschutzschalter 3 polig 6kA B-Charakteristik 16A
Quick Connect 3 Module

Leitungsschutzschalter mit QuickConnect-Klemme nach DIN
EN 60898-1 (VDE 0641 Teil 11), am Abgang bis 16A und am
Zugang für die Verschienung bis 63A, mit
zeitverzögertem thermischen Auslöser für Überlastschutz
und elektromagnetischem Auslöser für Kurzschlussschutz.
Geeignet zum nachträglichen Anbau von
Zusatzeinrichtungen. Beschriftungsmöglichkeit direkt am
Gerät und Einzelentnahme aus dem Phasenschienenverbund
durch Entriegelung der Hutschienenschnellbefestigung.

Nennstrom: 16 A
Polart: 3P
Auslösecharakteristik: B
Anzahl Module: 3
Bemessungsschaltvermögen Icn nach IEC 60898-1: 6 kA
Isolationsspannung Ui: 500 V
Stoßspannungsfestigkeit Uimp: 4000 V
Anschlussquerschnitt des Eingangs und Ausgangs mit
Schrauben, bei massivem Leiter: 1 - 35 mm²
Anschlussquerschnitt des Eingangs und Ausgangs mit
Schrauben, bei flexiblem Leiter: 1 - 25 mm²
Grad der Verunreinigung nach IEC 60664/IEC 60947-2: 2

Fabrikat : Hager oder gleichwertig
Artikel : MBS316
gewähltes
Fabrikat(Typ:'.........................................
.............'
(Angabe im Bieterangabenverzeichnis)

liefern, montieren und betriebsfertig anschließen.
Menge: 5,000 St

**01.03.0230 Fehlerstromschutzschalter 4 polig**
Fehlerstromschutzschalter 4 polig 6kA 40A 30mA Typ A

Fehlerstrom-Schutzschalter (FI) nach DIN EN 61008-1
(VDE 0664-10), DIN EN 61008-2-1 (VDE 0664-11) mit
Bi-Connect-Klemmen unten, externe blaue Test-Taste und
Fehlerstromanzeige.
Geeignet zum nachträglichen Anbau von
Zusatzeinrichtungen. Anschlussklemmen mit
Draht-Einschiebe-Schutz, Beschriftungsmöglichkeit
direkt am Gerät.

Polart: 3P+N
Nennstrom: 40 A
Bemessungsfehlerstrom Idn: 30 mA
Isolationsspannung Ui: 500 V
Anzahl Module: 4
Typ des Fehlerstromschutzes: A
Anschlussquerschnitt des Eingangs und Ausgangs mit
Schrauben, bei flexiblem Leiter: 1 - 16 mm²

Fabrikat : Hager oder gleichwertig
Artikel : CDA440D
gewähltes
Fabrikat(Typ:'.........................................
.............'
(Angabe im Bieterangabenverzeichnis)

liefern, montieren und betriebsfertig anschließen.
Menge: 4,000 St

**01.03.0240 Überspannungsableiter T1+T2+T3 4P**
Überspannungsableiter T1+T2+T3 4P 12.5kA FM TNS/TT

Kombi-Ableiter mit integrierten Schutzmodulen und
Fernmeldekontakt für Überwachungseinrichtung
(potentialfreier Wechsel).
Ableiter Typ 1 und Typ 2 nach DIN EN 61643-11 (VDE
0675-6-11) mit Schutzwirkung Typ 3.
Mit Funktions-/Defektanzeige durch Signalisierung im
Sichtfenster.
Reiheneinbaugerät nach DIN 43880.

Max. Ableitvermögen (Imax) L-N(PEN)/ N-PE: 75 kA
Netzform: TN-S, TT, TN-C-S
Anschlussart: Schraubanschluss
Blitzimpulsstrom Iimp (10/350 µs) IEC 61643 L-N(PEN)/
N-PE: 12,5 kA, 50 kA
Mit Fernmeldekontakt: Ja
Anzahl Module: 4
Spannungsschutzstufe höher gemäß IEC 61643-1: 1,50 kV
Dauerbetriebsspannung UC gemäß IEC 61643-1: 264 V
Polanzahl: 4
Betriebstemperatur: -40 - 80 °C

Fabrikat : Hager oder gleichwertig
Artikel : SPA412
gewähltes
Fabrikat(Typ:'.........................................
.............'
(Angabe im Bieterangabenverzeichnis)

liefern, montieren und betriebsfertig anschließen.
Menge: 2,000 St

**01.03.0250 Leitungsschutzschalter 1 polig 6kA**
Leitungsschutzschalter 1 polig 6kA B-Charakteristik 16A
Quick Connect 1 Modul

Leitungsschutzschalter mit QuickConnect-Klemme nach DIN
EN 60898-1 (VDE 0641 Teil 11), am Abgang bis 16A und am
Zugang für die Verschienung bis 63A, mit
zeitverzögertem thermischen Auslöser für Überlastschutz
und elektromagnetischem Auslöser für Kurzschlussschutz.
Geeignet zum nachträglichen Anbau von
Zusatzeinrichtungen.
Beschriftungsmöglichkeit direkt am Gerät und
Einzelentnahme aus dem Phasenschienenverbund durch
Entriegelung der Hutschienenschnellbefestigung.

Nennstrom: 16 A
Ausschaltvermögen Icn bei 230V AC nach IEC 60898-1: 6
kA
Polart: 1P
Auslösecharakteristik: B
Anzahl Module: 1
Bemessungsschaltvermögen Icn nach IEC 60898-1: 6 kA
Isolationsspannung Ui: 500 V
Stoßspannungsfestigkeit Uimp: 4000 V
Anschlussquerschnitt des Eingangs und Ausgangs mit
Schrauben, bei massivem Leiter: 1 - 35 mm²
Anschlussquerschnitt des Eingangs und Ausgangs mit
Schrauben, bei flexiblem Leiter: 1 - 25 mm²
Grad der Verunreinigung nach IEC 60664/IEC 60947-2: 2

Fabrikat : Hager oder gleichwertig
Artikel : MBS116
gewähltes
Fabrikat(Typ:'.........................................
.............'
(Angabe im Bieterangabenverzeichnis)

liefern, montieren und betriebsfertig anschließen.
Menge: 4,000 St

**01.03.0260 Kompakter 360°-Deckenbewegungsmelder**
Kompakter 360°-Deckenbewegungsmelder mit
Passiv-Infrarot Sensor, 12m Reichweite tangential

Zum schalten der Beleuchtung in den WC´s und Fluren

Abmessungen (Ø x H): 121 x 57 mm;
Mit Bewegungsmelder: Ja;
Herstellergarantie: 5 Jahre;
Einstellungen via: Potis;
Mit Fernbedienung: Nein;
Variante: weiß;
VPE1, EAN: 4007841057770;
Ausführung: Bewegungsmelder;
Anwendung, Ort: Außenbereich, Innenbereich;
Anwendung, Raum: Flur / Gang, Umkleide, Funktionsraum /
Nebenraum, Teeküche, Treppenhaus, WC / Waschraum,
Parkhaus / Tiefgarage, Außenbereich, Lager,
Innenbereich;
Farbe: Weiß;
Farbe, RAL: 9010;
Inkl. Eckwandhalter: Nein;
Montageort: Decke;
Verpackungsinhalt: 1;
Montageart: Aufputz, Decke;
Schutzart: IP54;
Schutzklasse: II;
Umgebungstemperatur: von -20 bis 50 °C;
Werkstoff: Kunststoff;
Netzanschluss: 220 - 240 V / 50 - 60 Hz;
Schaltausgang 1, Ohmsch: 2000 W;
Schaltausgang 1,
Anzahl LED/Leuchtstofflampen: 8 stk.;
Schaltausgang 1,
Potenzialfrei: Nein;
Leuchtstofflampen EVG: 500 W;
Leuchtstofflampen unkompensiert: 500 VA;
Leuchtstofflampen reihenkompensiert: 900
VA;Leuchtstofflampen parallelkompensiert: 400
VA;Schaltausgang 1, Niedervolt Halogenlampen: 2000 VA;
LED Lampen < 2 W: 100 W;
LED Lampen > 2 W < 8 W: 300 W;
LED Lampen > 8 W: 500 W;
Kapazitive Belastung in µF: 176 µF;
Eigenverbrauch: 0,56 W;
Technologie, Sensoren: Passiv Infrarot, Lichtsensor;
Montagehöhe: 2,50 - 6,00 m;
Montagehöhe max: 6,00 m;
optimale Montagehöhe: 2,8 m;
Erfassungswinkel: 360 °;
Öffnungswinkel: 90 °;
Unterkriechschutz: Ja;
segmentweise Ausblendung: Ja;
Elektronische Skalierbarkeit: Nein;
Mechanische Skalierbarkeit: Nein;
Reichweite Radial: Ø 6 m (28 m²);
Reichweite Tangential: Ø 24 m (452 m²);
Schaltzonen: 972 Schaltzonen;
inkl. Abdeckmaterial
Abdeckschalen;
Dämmerungseinstellung: 2 - 1000 lx;
Zeiteinstellung: 5 s - 15 Min.;
Grundlichtfunktion: Nein;
Hauptlicht einstellbar: Nein;
Dämmerungseinstellung Teach: Nein;
Konstantlichtregelung: Nein;
Vernetzung: Ja;
Art der Vernetzung: Master/Master;
Vernetzung via: Kabel;
Vernetzung, Anzahl: max 5 Sensoren;
Sensoren: Passiv Infrarot, Lichtsensor;
Montagehöhe: 2,50 - 6,00 m;
Montagehöhe max: 6,00 m;
optimale Montagehöhe: 2,8 m;
Erfassungswinkel: 360 °;
Öffnungswinkel: 90 °;
Unterkriechschutz: Ja;
segmentweise Ausblendung: Ja;
Elektronische Skalierbarkeit: Nein;
Mechanische Skalierbarkeit: Nein;
Reichweite Radial: Ø 6 m (28 m²);
Reichweite Tangential: Ø 24 m (452 m²)

Fabrikat : Steinel oder gleichwertig
Artikel : IS 2360-3 ECO 24M Weiß
gewähltes
Fabrikat(Typ:'.........................................
.............'
(Angabe im Bieterangabenverzeichnis)

liefern, montieren und betriebsfertig anschließen
Menge: 7,000 St

**01.03.0270 Bewegungsmelder 2,2 m S.1/B.3/B.7**
Bewegungsmelder 2,2 m S.1/B.3/B.7 polarweiß, glänzend

Bewegungsmelder niedriger Eigenenergiebedarf,
mit Memory-Funktion zur Anwesenheitssimulation,
mit Tastensperre, Party-Funktion zum Einschalten für 2
Stunden, Teach-Funktion für die Ansprechhelligkeit über
Taste, LED-Aufsatz-/Einsatz-Kompatiblitäts-Anzeige, mit
Betriebs- und Status-LED rot/grün/orange, mit Taste für
Ein/Aus/Automatik, µ-Prozessor gesteuerte Arbeitsweise,
mit Demontageschutz. Unterputz-Installation,
Flächen-/Designprogramm.

Montagehöhe: 2,20 - 2,20 m
Aufbauhöhe: 34 mm
Ausführung Sensor: Bewegungsmelder
Erfassungsdurchmesser am Boden: 0 - 0 m
Erfassungswinkel einstellbar: 45 - 90 °
Farbe: Polarweiß
Glanzgrad: Glänzend
Oberfläche: Unbehandelt
Werkstoff: Thermoplast
Max. Reichweite frontal: 8 m
Max. Reichweite zu einer Seite: 6 m
Ansprechhelligkeit einstellbar: Ja
Ansprechhelligkeit einstellbar: 5 - 1000 lx
Betriebstemperatur: -5 - 45 °C
IP-Klasse (Ingress Protection): IP20
Funktion: Mit Memory-Funktion zur
Anwesenheitssimulation
Teach-Funktion für die Ansprechhelligkeit über Taste
Mit Tastensperre
Party-Funktion zum Einschalten für 2 Stunden
Schutz: Mit Demontageschutz

Fabrikat : Berker oder gleichwertig
Artikel : 85342189
gewähltes
Fabrikat(Typ:'.........................................
.............'
(Angabe im Bieterangabenverzeichnis)

liefern, montieren und betriebsfertig anschließen.
Menge: 8,000 St

**01.03.0280 Relais-Einsatz 1fach**
Relais-Einsatz 1fach

Relais-Einsatz, niedriger Eigenenergiebedarf, auch als
Tast-Relaisschalter einsetzbar, mit Nebenstelleneingang
für Taster (Schließer) mit Einflächenbedienung bzw.
Bewegungsmelder Nebenstelle, auch geeignet für das
Aufstecken passender KNX Funk Aufsätze, keine leitende
Verbindung zwischen Tragring und Spreizkrallen, mit
Schraubklemmen.

Betriebsspannung: 230 - 230 V
Verwendbar mit Bewegungsmelder: Ja
Frequenz: 50 - 60 Hz
Leistungsaufnahme standby: 0,30 W
230 V Glüh- und Halogenlampen: 2300 W
Leuchtstofflampen in duo-Schaltung: 1000 W
Betriebstemperatur: -5 - 45 °C
Einbautiefe: 32 mm
Nebenstelleneingang: Mit Nebenstelleneingang für Taster
(Schließer) Einflächenbedienung und Bewegungsmelder
Nebenstelle
Montageart: Mit Spreizkrallen
Anschlussart: Mit Schraubklemmen

Fabrikat : Berker oder gleichwertig
Artikel : 85121200
gewähltes
Fabrikat(Typ:'.........................................
.............'
(Angabe im Bieterangabenverzeichnis)

liefern, montieren und betriebsfertig anschließen.
Menge: 2,000 St

**01.03.0290 Bewegungsmelder Nebenstelle**
Bewegungsmelder Nebenstelle

Nebenstelle für Bewegungsmelder, Elektronikplattform,
niedriger Eigenenergiebedarf, bei Abzug des Aufsatzes
bleibt der Schaltzustand erhalten (Tapezierfunktion),
kurzschlussfest und überlastsicher (elektronische
Sicherung), keine leitende Verbindung zwischen Tragring
und Spreizkrallen, mit Schraubklemmen.

Betriebsspannung: 230 - 230 V
Betriebstemperatur: -5 - 45 °C

Fabrikat : Berker oder gleichwertig
Artikel : 85320100
gewähltes
Fabrikat(Typ:'.........................................
.............'
(Angabe im Bieterangabenverzeichnis)

liefern, montieren und betriebsfertig anschließen.
Menge: 6,000 St

**01.03.0300 Aufputz-Gehäuse 1fach S.1**
Aufputz-Gehäuse 1fach S.1 polarweiß, glänzend
Aufputz-Gehäuse für senkrechte und waagerechte Montage.
Mit Leitungs-/Kanaleinführung oben/unten, Boden
geschlossen, zur Aufputz-Installation, zur Montage auf
entflammbarem Untergrund geeignet.
Material: Kunststoff, halogenfrei.
Anzahl Module: 0
Zugehörige Serien: Berker S.1
Höhe: 83 mm
Breite: 83 mm
Tiefe: 42 mm
Einbautiefe: 37 mm
Mit Kabeleinführung: Ja
Einbau-/Anschlussort: HorizontalVertikal
Montage auf: Aufputz
Oberfläche: Unbehandelt
Mit Rahmenabdeckung: Nein
Halogenfrei: Nein
Farbe: Polarweiß RAL Nummer: 9010
Glanzgrad: Glänzend IP-Klasse (Ingress Protection):
IP20

Fabrikat : Berker oder gleichwertig
Artikel : 10418989
gewähltes
Fabrikat/Typ:'.........................................
.............'
(Angabe im Bieterangabenverzeichnis)

liefern, montieren und betriebsfertig anschließen.
Menge: 8,000 St

**01.03.0310 Leitungsführungskanal 40x60**
Leitungsführungskanal aus Stahlblech LFS 40x60mm
verkehrsweiß

Elektro-Installationskanal-System Leitungsführungskanal
aus Stahlblech nach DIN EN 50085-1 zur
Leitungsverlegung. Kanalunterteil/-oberteil mit
vorgestanzter Bodenlochung im Abstand von 250 mm.
Kupplungen zur Potenzialausgleichsverbindung der
Kanalunterteile sowie zur einfachen und passgenauen
Kanalverbindung. Bei Überkopfmontage ist der Kanal mit
Stahlblechklammern zu montieren.

Hinweis: Potenzialausgleichs-, Erdungs-, Schall- und
Brandschutz-Maßnahmen sind fachgerecht auszuführen.

Höhe: 40 mm
Breite: 60 mm
Länge: 2000 mm
Lichter innerer Querschnitt: 1700 - 1700 mm²
Max. Anzahl der Kabel (Ø11mm, 50% gefüllt, ohne
Geräte): 7
Werkstoff: Stahl
Oberfläche: Lackiert
Halogenfrei: Ja
Farbe: Verkehrsweiß
RAL Nummer: 9016
Stoßfestigkeit IK: IK08
IP-Klasse (Ingress Protection): IP30
Kanalverbindung: Extra Kupplungen
Anzahl der Trennwände: 0
Anzahl steckbare Trennwände: 0
Kabelhalteklammer im Lieferumfang enthalten: Ja
Mit Schutzfolie: Nein

Fabrikat : Hager oder gleichwertig
Artikel : LFS4006009016
gewähltes
Fabrikat(Typ:'.........................................
.............'
(Angabe im Bieterangabenverzeichnis)

liefern, montieren und betriebsfertig anschließen.
Menge: 36,000 m

**01.03.0320 Klemmdose Leitungseinführungen**
Klemmdose Leitungseinführungen
2xstirnseitig
3xoben/unten
aus PP 135x35x40 mm

Zubehör für Brüstungs- und Leitungsführungskanäle.

Höhe: 35 mm
Breite: 40 mm
Länge: 135 mm
Werkstoff: Polyphenylenoxid (PPO)
Halogenfrei: Ja

Fabrikat : Hager oder gleichwertig
Artikel : L5111
gewähltes
Fabrikat(Typ:'.........................................
.............'
(Angabe im Bieterangabenverzeichnis)

liefern, montieren und betriebsfertig anschließen.
Menge: 8,000 St

**01.03.0330 Leitungsführungskanal 20x20**
Leitungsführungskanal aus Stahlblech LFS 20x20mm
verkehrsweiß

Elektro-Installationskanal-System Leitungsführungskanal
aus Stahlblech nach DIN EN 50085-1 zur
Leitungsverlegung. Kanalunterteil/-oberteil mit
vorgestanzter Bodenlochung im Abstand von 200 mm.
Kupplungen zur Potenzialausgleichsverbindung der
Kanalunterteile sowie zur einfachen und passgenauen
Kanalverbindung.

Hinweis: Potenzialausgleichs-, Erdungs-, Schall- und
Brandschutz-Maßnahmen sind fachgerecht auszuführen.

Höhe: 18 mm
Breite: 19 mm
Länge: 2000 mm
Lichter innerer Querschnitt: 228 - 228 mm²
Max. Anzahl der Kabel (Ø11mm, 50% gefüllt, ohne
Geräte): 1
Werkstoff: Stahl
Oberfläche: Lackiert
Halogenfrei: Ja
Farbe: Verkehrsweiß
RAL Nummer: 9016
Stoßfestigkeit IK: IK08
IP-Klasse (Ingress Protection): IP30
Kanalverbindung: Extra Kupplungen
Anzahl der Trennwände: 0
Anzahl steckbare Trennwände: 0
Kabelhalteklammer im Lieferumfang enthalten: Nein
Mit Schutzfolie: Nein

Fabrikat : Hager oder gleichwertig
Artikel : LFS2002009016
gewähltes
Fabrikat(Typ:'.........................................
.............'
(Angabe im Bieterangabenverzeichnis)

liefern, montieren und betriebsfertig anschließen.
Menge: 56,000 m

**01.03.0340 Elektroinstallationsrohr 32mm**
Elektroinstallationsrohr DIN EN 61386-21,
Maße DIN EN 60423,
nicht flammenausbreitend,
aus Kunststoff,
halogenfrei nach DIN EN 50642,
einwandig, glatt, starr,
angeformte Muffe,
Außendurchmesser 32 mm,
Klassifizierungscode 33521,
Druckfestigkeit mittel,
Schlagfestigkeit mittel,
Dauergebrauchs- und Installationstemperatur min. -45°C
max. +90°C,
fachgerecht nach den Verlegerichtlinien verlegen.
inkl. Befestigungsmaterial

Hersteller: FRÄNKISCHE
Produkt: FPKu-EM-F-H0 32 33521 oder gleichwertig
gewähltes
Fabrikat(Typ:'.........................................
.............'
(Angabe im Bieterangabenverzeichnis)

liefern, montieren und betriebsfertig anschließen.
Menge: 82,000 m

**01.03.0350 Elektroinstallationsrohr 20mm**
Elektroinstallationsrohr DIN EN 61386-21,
Maße DIN EN 60423,
nicht flammenausbreitend,
aus Kunststoff,
halogenfrei nach DIN EN 50642,
einwandig, glatt, starr,
angeformte Muffe,
Außendurchmesser 20 mm,
Klassifizierungscode 33521,
Druckfestigkeit mittel,
Schlagfestigkeit mittel,
Dauergebrauchs- und Installationstemperatur min. -45°C
max. +90°C,
fachgerecht nach den Verlegerichtlinien verlegen.
inkl. Befestigungsmaterial.

Hersteller: FRÄNKISCHE
Produkt: FPKu-EM-F-H0 20 33521 oder gleichwertig
gewähltes
Fabrikat(Typ:'.........................................
.............'
(Angabe im Bieterangabenverzeichnis)

liefern, montieren und betriebsfertig anschließen.
Menge: 102,000 m

**01.03.0360 Kombin. Wippschalter Aus-u. Wechselschaltg.**
Kombination Wippschalter Aus- u.Wechselschaltung

Zum Anschließen und Schalten von elektrischen
Verbrauchern. Zur Aufputzmontage in trockenen Räumen.
Produktname: Kombination Wippschalter mit SCHUKO®
Steckdose Farbe: alpinweiß
Steckdosentyp: Schutzkontakt (SCHUKO)
Funktion: mit erhöhtem Berührungsschutz Safety+
Sicherheitsfunktionen: Safety+
Befestigungsart: Schrauben
Schutzart: IP20
Montage-Ausrichtung: senkrecht
Montageart: Aufputz
Bemessungsstrom: 16 A
Nennspannung: 250V

Fabrikat : Busch-balance® AP oder gleichwertig
Artikel : 2601/6/20 EAPBJ-524
gewähltes
Fabrikat(Typ:'.........................................
.............'
(Angabe im Bieterangabenverzeichnis)

liefern, montieren und betriebsfertig anschließen.
Menge: 32,000 St

**01.03.0370 NHXMH-J 3x2,5 Halogenfrei**
NHXMH-J 3x2,5 Halogenfreie Mantelleitung

Anwendung: Für die Verlegung über, auf, im und unter
Putz, in trockenen, feuchten und nassen Räumen sowie im
Mauerwerk und im Beton, ausgenommen für direkte
Einbettung in Schüttel-, Rüttel oder Stampfbeton. Für
die Verlegung in Gebäuden mit hoher Personen- und/oder
Sachwertkonzentration. Diese Leitungen sind auch für
die Verwendung im Freien geeignet.
Besonderheiten: Diese halogenfreien Leitungen haben
eine minimale Rauchentwicklung. Es werden keine
korrosiven und toxischen Gase abgespaltet. Bei
Flammeinwirkung verhindern sie die Ausweitung eines
Brandes.
Aufbau Leiter: Kupferblank nach VDE 0295, rund
eindrähtig oder mehrdrähtig
Aderisolation: vernetzte Polyäthylenmischung
Aderkennzeichnung: nach VDE 0293-308 Füllmantel
halogenfrei und flammwidrig
Außenmantel: Polymermischung halogenfrei und
flammwidrig Mantelfarbe: grau RAL 7001
Technische Daten
Nennspannung: 300/500 V
Prüfspannung: 2000 V
Temperaturbereich: +5 °C - +60 °C (beim Verlegen)
 -20 °C - +70 °C (nach Verlegen)
Betriebstemperatur: +70 °C (max.)
Biegeradius: 4 x Leitungsdurchmesser (mind.)
Prüfungen:
Brennverhalten: nach VDE 0472 T. 804
Prüfart C (=IEC 332-1)
Korrosivität der Brandgase: nach VDE 0472 T. 813
Rauchgasdichte: nach VDE 0472 T. 816
Prüfart C (=IEC 1034-1)
Halogenfreiheit: nach VDE 0472 T. 815
Ozonbeständigkeit: nach VDE 0472 T. 805
Flammwidrigkeit: VDE 0482-266-2-4 IEC 60332-3-24.

Fabrikat : Prysmian oder gleichwertig
gewähltes
Fabrikat(Typ:'.........................................
.............'
(Angabe im Bieterangabenverzeichnis)

liefern, montieren und betriebsfertig anschließen.
Menge: 1850,000 m

**01.03.0380 NHXMH-J 3X1,5 Halogenfrei**
NHXMH-J 3X1,5 Halogenfreie Mantelleitung

Anwendung: Für die Verlegung über, auf, im und unter
Putz, in trockenen, feuchten und nassen Räumen sowie im
Mauerwerk und im Beton, ausgenommen für direkte
Einbettung in Schüttel-, Rüttel oder Stampfbeton. Für
die Verlegung in Gebäuden mit hoher Personen- und/oder
Sachwertkonzentration. Diese Leitungen sind auch für
die Verwendung im Freien geeignet.
Besonderheiten: Diese halogenfreien Leitungen haben
eine minimale Rauchentwicklung. Es werden keine
korrosiven und toxischen Gase abgespaltet. Bei
Flammeinwirkung verhindern sie die Ausweitung eines
Brandes.
Aufbau Leiter: Kupferblank nach VDE 0295, rund
eindrähtig oder mehrdrähtig
Aderisolation: vernetzte Polyäthylenmischung
Aderkennzeichnung: nach VDE 0293-308 Füllmantel
halogenfrei und flammwidrig
Außenmantel: Polymermischung halogenfrei und
flammwidrig Mantelfarbe: grau RAL 7001
Technische Daten
Nennspannung: 300/500 V
Prüfspannung: 2000 V
Temperaturbereich: +5 °C - +60 °C (beim Verlegen)
 -20 °C - +70 °C (nach Verlegen)
Betriebstemperatur: +70 °C (max.)
Biegeradius: 4 x Leitungsdurchmesser (mind.)
Prüfungen:
Brennverhalten: nach VDE 0472 T. 804
Prüfart C (=IEC 332-1)
Korrosivität der Brandgase: nach VDE 0472 T. 813
Rauchgasdichte: nach VDE 0472 T. 816
Prüfart C (=IEC 1034-1)
Halogenfreiheit: nach VDE 0472 T. 815
Ozonbeständigkeit: nach VDE 0472 T. 805
Flammwidrigkeit: VDE 0482-266-2-4 IEC 60332-3-24.

Fabrikat : Prysmian oder gleichwertig
gewähltes
Fabrikat(Typ:'.........................................
.............'
(Angabe im Bieterangabenverzeichnis)

liefern, montieren und betriebsfertig anschließen.
Menge: 760,000 m

**01.03.0390 NHXMH-J 5X1,5 Halogenfrei**
NHXMH-J 5X1,5 Halogenfreie Mantelleitung

Anwendung: Für die Verlegung über, auf, im und unter
Putz, in trockenen, feuchten und nassen Räumen sowie im
Mauerwerk und im Beton, ausgenommen für direkte
Einbettung in Schüttel-, Rüttel oder Stampfbeton. Für
die Verlegung in Gebäuden mit hoher Personen- und/oder
Sachwertkonzentration. Diese Leitungen sind auch für
die Verwendung im Freien geeignet.
Besonderheiten: Diese halogenfreien Leitungen haben
eine minimale Rauchentwicklung. Es werden keine
korrosiven und toxischen Gase abgespaltet. Bei
Flammeinwirkung verhindern sie die Ausweitung eines
Brandes.
Aufbau Leiter: Kupferblank nach VDE 0295, rund
eindrähtig oder mehrdrähtig
Aderisolation: vernetzte Polyäthylenmischung
Aderkennzeichnung: nach VDE 0293-308 Füllmantel
halogenfrei und flammwidrig
Außenmantel: Polymermischung halogenfrei und
flammwidrig
Mantelfarbe: grau RAL 7001
Technische Daten
Nennspannung: 300/500 V Prüfspannung: 2000
VTemperaturbereich: +5 °C - +60 °C (beim Verlegen)
 -20 °C - +70 °C (nach Verlegen)
Betriebstemperatur: +70 °C (max.)
Biegeradius: 4 x Leitungsdurchmesser (mind.)
Prüfungen: Brennverhalten: nach VDE 0472 T. 804
Prüfart C (=IEC 332-1)
Korrosivität der Brandgase: nach VDE 0472 T. 813
Rauchgasdichte: nach VDE 0472 T. 816
Prüfart C (=IEC 1034-1)
Halogenfreiheit: nach VDE 0472 T. 815
Ozonbeständigkeit: nach VDE 0472 T. 805
Flammwidrigkeit: VDE 0482-266-2-4 IEC 60332-3-24.

Fabrikat : Prysmian oder gleichwertig
gewähltes
Fabrikat(Typ:'.........................................
.............'
(Angabe im Bieterangabenverzeichnis)

liefern, montieren und betriebsfertig anschließen.
Menge: 400,000 m

**01.03.0400 Anschluss und Verdrahtung der Etagen-UV**
Anschluss und Verdrahtung der Etagenunterverteilungen
Etagenverteilungen für Normalnetz
beinhaltet alle Arbeiten inklusive Schrauben/ Dübel/
Phasenschienen/Verdrahtungsmaterial/
Reihenklemmen/Nummierungen usw.
betriebsfertige Herstellung der Leistung, inkl.
Material.
Menge: 1,000 Psch

**01.03.0410 Kompakte Feuchtraumwannenleuchte**
Kompakte Feuchtraumwannenleuchte mit dem Lebenslang
wasserdichte Konzept. Verbesserte Installation durch
Twist-and-Lock-Endkappe. Einschließlich
vandalensicherer Decken- und Aufhängeclipsen aus
Edelstahl.
Ausgestattet mit Durchgangsverdrahtung 3x2,5 mm².
Geeignet für Pendelaufhängung: Ja;
Geeignet für Deckenmontage: Ja;
Geeignet für Aufbaumontage: Ja;
Leuchtmittel: LED nicht austauschbar;
Mit Leuchtmittel: Ja;
Betriebsgerät:
LED-Betriebsgerät stromgesteuert;
Mit Betriebsgerät: Ja;
Geeignet für Notlicht: Ja;
Gehäusefarbe: grau;
Nennspannung: 220 - 240;
Nennstrom: 150;
Werkstoff der Abdeckung: Kunststoff matt/satiniert;
Farbtemperatur: 4000;
Ausführung des Rasters: ohne;
Lichtverteilung: symmetrisch;
Ausstrahlungswinkel: extrem breitstrahlend >80°;
Lichtaustritt: direkt;
Länge: 1556mm;
Breite: 62mm;
Höhe/Tiefe: 60mm;
Schutzklasse: II;
Schutzart (IP): IP66;
Schlagfestigkeit: IK08;
Leuchte mit begrenzter Oberflächentemperatur
"D-Zeichen" nach EN 60598-2-24: Ja;
Spannungsart: AC/DC;
Lichtfarbe: weiß; Max.
Systemleistung: 47W;
Farbwiedergabeindex CRI: 80-89;
Geeignet für Wandmontage: Ja;
Austauschbares Betriebsgerät: Ja;
Bemessungslichtstrom nach IEC 62722-2-1: 6580lm;
Ohne Dimmfunktion: Ja;
Lichtverteiler: Diffusorlinse/-optik/-panel;
Farbkonsistenz (McAdam-Ellipse): SDCM6;
Energieeffizienzklasse der Lichtquelle nach
EU-Richtlinie 2019/2015: C;
Max. Anzahl der Leuchten Leitungsschutzschalter B16:
12; Max. Anzahl der Leuchten Leitungsschutzschalter
C16: 24; Bemessungslebensdauer L70/B50 bei 25 °C:
70000h; Glühdrahtprüfung nach IEC 60695-2-11: 650 °C -
30 s; Leistungsfaktor: 0.9;
Art der Verdrahtung: mit Durchgangsverdrahtung;
Anschlussart: Steckklemme;
Bemessungsumgebungstemperatur nach IEC 62722-2-1: -20 -
45;
Photobiologische Sicherheit nach EN 62471: RG0;
Leuchtenlichtausbeute: 140lm/W;
Farbtemperatur einstellbar: Nein;
Lichtstrom einstellbar: Stufen;
Ausstrahlungswinkel einstellbar: Nein;
Werkstoff des Gehäuses: Kunststoff;

Fabrikat : Opple oder gleichwertig
Artikel : LEDWaterproof-E3 L1500-25/47W-840
gewähltes
Fabrikat(Typ:'.........................................
.............'
(Angabe im Bieterangabenverzeichnis)

liefern, montieren und betriebsfertig anschließen.
Menge: 32,000 St

**01.03.0420 Kompakte Feuchtraumwannenleuchte**
Kompakte Feuchtraumwannenleuchte mit dem Lebenslang
wasserdichte Konzept. Verbesserte Installation durch
Twist-and-Lock-Endkappe. Einschließlich
vandalensicherer Decken- und Aufhängeclipsen aus
Edelstahl. Ausgestattet mit Durchgangsverdrahtung 3x2,5
mm².
Geeignet für Pendelaufhängung: Ja;
Geeignet für Deckenmontage: Ja;
Geeignet für Aufbaumontage: Ja;
Leuchtmittel: LED nicht austauschbar;
Mit Leuchtmittel: Ja;
Betriebsgerät: LED-Betriebsgerät stromgesteuert;
Mit Betriebsgerät: Ja;
Geeignet für Notlicht: Ja;
Gehäusefarbe: grau;
Nennspannung: 220 - 240;
Nennstrom: 150;
Werkstoff der Abdeckung: Kunststoff matt/satiniert;
Farbtemperatur: 4000;
Ausführung des Rasters: ohne;
Lichtverteilung: symmetrisch;
Ausstrahlungswinkel: extrem breitstrahlend >80°;
Lichtaustritt: direkt;
Länge: 1266mm;
Breite: 62mm;
Höhe/Tiefe: 60mm;
Schutzklasse: II;
Schutzart (IP): IP66;
Schlagfestigkeit: IK08;
Leuchte mit begrenzter Oberflächentemperatur
"D-Zeichen" nach EN 60598-2-24: Ja;
Spannungsart: AC/DC;
Lichtfarbe: weiß;
Max. Systemleistung: 35W;
Farbwiedergabeindex CRI: 80-89;
Geeignet für Wandmontage: Ja;
Austauschbares Betriebsgerät: Ja;
Bemessungslichtstrom nach IEC 62722-2-1: 4900lm;
Ohne Dimmfunktion: Ja;
Lichtverteiler: Diffusorlinse/-optik/-panel;
Farbkonsistenz (McAdam-Ellipse): SDCM6;
Energieeffizienzklasse der Lichtquelle nach
EU-Richtlinie 2019/2015: C;
Max. Anzahl der Leuchten Leitungsschutzschalter B16:
16; Max. Anzahl der Leuchten Leitungsschutzschalter
C16: 32; Bemessungslebensdauer L70/B50 bei 25 °C:
70000h; Glühdrahtprüfung nach IEC 60695-2-11: 650 Â°C -
30 s; Leistungsfaktor: 0.9;
Art der Verdrahtung: mit Durchgangsverdrahtung;
Anschlussart: Steckklemme;
Bemessungsumgebungstemperatur nach IEC 62722-2-1: -20 -
45;
Photobiologische Sicherheit nach EN 62471: RG0;
Leuchtenlichtausbeute: 140lm/W;
Farbtemperatur einstellbar: Nein; Lichtstrom
einstellbar: Stufen;
Ausstrahlungswinkel einstellbar: Nein;
Werkstoff des Gehäuses: Kunststoff;

Fabrikat : Opple oder gleichwertig
Artikel : LEDWaterproof-E3 L1200-19/35W-840
gewähltes
Fabrikat(Typ:'.........................................
.............'
(Angabe im Bieterangabenverzeichnis)___'

liefern, montieren und betriebsfertig anschließen.
Menge: 12,000 St

**01.03.0430 Wannenleuchte mit gewölbten Diffusor 120cm**
Wannenleuchte mit gewölbten Diffusor aus
vergilbungsfreiem Kunststoff (PMMA) opal. Speziell
aufeinander abgestimmtes 2-Komponenten-Optiksystem für
eine homogene und weiche Ausleuchtung der gesamten
lichtabgebenden Fläche. Geeignet für Deckenanbau,
Wandanbau. Betriebsgerät integriert.
Für Durchgangsverdrahtung geeignet.
MultiLumen: Einstellbarkeit des Leuchtenlichtstroms in
4 Stufen.
Leuchte mit begrenzter Oberflächentemperatur nach
DIN EN 60598-2-24 zur Verwendung in einer Umgebung, in
der eine Ablagerung von nichtleitfähigem Staub auf der
Leuchte erwartet werden kann. Geeignet für den Einsatz
in der Lebensmittel- und Getränkeindustrie.
Umweltfreundlich und ressourcenschonend durch
austauschbare Komponenten.

Farbe: verkehrsweiß, matt (RAL 9016)
Länge: 1200 mm
Breite: 160 mm
Höhe: 58 mm
Gewicht: 3.84 kg
Lichtquelle: LED
Farbtemperatur: 3000K
Farbwiedergabeindex: 80
Farbtoleranz (McAdam): 3 SDCM
Lebensdauer Lichtquelle: 50000 h (L80/B10)
Bemessungsleistung: 38 W
Bemessungsleuchtenlichtstrom: 4600 lm
Ausstrahlwinkel Down: 126° / 113°
Blendungsbewertungsindex RUG (4H 8H): 23.8
Systemeffizienz: 121 lm/W
Lichtaustritt: direkt
Lichtverteilung: symmetrisch
Betriebsgerät: Konstantstrom-Versorgung
Spannung: 220 - 240 V / 50 Hz, 60 Hz
Leistungsfaktor: 0.96
Schutzklasse: I
Leuchten an Sicherung B10A: 20
Leuchten an Sicherung B16A: 31
Leuchten an Sicherung C10A: 30
Leuchten an Sicherung C16A: 49
Einschaltstrom / Einschaltzeit: 13.6 A / 220 µs
Klirrfaktor (THD): 15 %
Schutzart: IP 54
Umgebungstemperatur: -25 °C bis + 35 °C
Schlagschutz: IK05
Glühdrahtprüfung: 650 °C
Sicherheitszeichen: D-Zeichen
Konformitätszeichen: CE, EAC

Fabrikat : RZB oder gleichwertig
Artikel : Planado 312625.002
gewähltes
Fabrikat(Typ:'.........................................
.............'
(Angabe im Bieterangabenverzeichnis)

liefern, montieren und betriebsfertig anschließen.
Menge: 16,000 St

**01.03.0440 Wannenleuchten. 122cm**
Wannenleuchten.
Armatur Metall.
Endkappen Kunststoff, ohne sichtbare Schrauben.
Diffusor aus vergilbungsfreiem Kunststoff (PMMA) opal.
Geeignet für Deckenanbau, Wandanbau.
Komfortable und flexible Anschlussmöglichkeit mittels
zwei rückseitigen Kabeleinführungen.
Zur seitlichen Kabeleinführung sind 2 Zentrierbohrungen
vorbereitet. Betriebsgerät integriert.
Für Durchgangsverdrahtung geeignet.
MultiLumen: Einstellbarkeit des Leuchtenlichtstroms in
4 Stufen.
Werkseitig höchster Leuchtenlichtstrom eingestellt.
Umweltfreundlich und ressourcenschonend durch
austauschbare Komponenten.

Farbe: weiß
Länge: 1220 mm
Breite: 160 mm
Höhe: 64 mm
Gewicht: 2.46 kg
Lichtquelle: LED tauschbar
Sockel: ohne Sockel
Farbtemperatur: 3000K
Farbwiedergabeindex: 80
Farbtoleranz (McAdam): 3 SDCM
Lebensdauer Lichtquelle: 50000 h (L80/B50)
Bemessungsleistung: 21 W
Bemessungsleuchtenlichtstrom: 3000 lm
Ausstrahlwinkel Down: 142° / 115°
Blendungsbewertungsindex RUG (4H 8H): 22.2
Systemeffizienz: 143 lm/W
Bemessungsleistung 2: 25 W
Bemessungsleuchtenlichtstrom 2: 3550 lm
Ausstrahlwinkel Down 2: 142° / 115°
Blendungsbewertungsindex RUG (4H 8H) 2: 22.8
Leuchtenlichtausbeute 2: 142 lm/W
Bemessungsleistung 3: 30 W
Bemessungsleuchtenlichtstrom 3: 4050 lm
Ausstrahlwinkel Down 3: 142° / 115°
Blendungsbewertungsindex RUG (4H 8H) 3: 23.2
Leuchtenlichtausbeute 3: 135 lm/W
Bemessungsleistung 4: 34 W
Bemessungsleuchtenlichtstrom 4: 4650 lm
Ausstrahlwinkel Down 4: 142° / 115°
Blendungsbewertungsindex RUG (4H 8H) 4: 23.7
Leuchtenlichtausbeute 4: 137 lm/W
Lichtaustritt: vorwiegend direkt
Lichtverteilung: symmetrisch
Betriebsgerät: Konstantstrom-Versorgung
Spannung: 220 - 240 V / 50 Hz, 60 Hz
Leistungsfaktor: 0.97
Schutzklasse: I
Einschaltstrom / Einschaltzeit: 17.8 A / 180 µs
Rippelstrom / Flicker: 10 %
Klirrfaktor (THD): 20 %
Schutzart: IP 40
Umgebungstemperatur: 5 °C bis + 35 °C
Schlagschutz: IK05
Glühdrahtprüfung: 650 °C

Fabrikat : RZB oder gleichwertig
Artikel : 312786.002
gewähltes
Fabrikat(Typ:'.........................................
.............'
(Angabe im Bieterangabenverzeichnis)

liefern, montieren und betriebsfertig anschließen.
Menge: 6,000 St

**01.03.0450 Leuchte zur Rettungswegbeleuchtung.**
Leuchte zur Rettungswegbeleuchtung.
Armatur Metall.
Endkappen Kunststoff, ohne sichtbare Schrauben.
Rechteckiger Diffusor aus vergilbungsfreiem Kunststoff
(PMMA) opal.
Geeignet für Deckenanbau, Wandanbau.
Komfortable und flexible Anschlussmöglichkeit mittels
vier rückseitigen Kabeleinführungen. Zur seitlichen
Kabeleinführung sind 2 Zentrierbohrungen vorbereitet.
Betriebsgerät integriert.
Für Durchgangsverdrahtung geeignet.
Einzelbatteriesystem mit automatischem Selbsttest.

Farbe: weiß
Länge: 1220 mm
Breite: 160 mm
Höhe: 64 mm
Gewicht: 2.93 kg
Sicherheitsleuchte: mit eingebauter Einzelbatterie
Überwachung: automatischer Selbsttest
Schaltungsart: NL Dauerschaltung
Bemessungsbetriebsdauer: 3 h
Akku: LiFePO4
Lichtquelle: LED
Sockel: ohne Sockel
Farbtemperatur: 3000K
Farbwiedergabeindex: 80
Lebensdauer Lichtquelle: 50000 h
Bemessungsleistung: 26 W
Bemessungsleuchtenlichtstrom: 3000 lm
Ausstrahlwinkel Down: 142° / 115°
Blendungsbewertungsindex RUG (4H 8H): 22.2
Systemeffizienz: 115 lm/W
Bemessungsleuchtenlichtstrom Not: 400 lm
Bemessungsleistung Not: 0 W
Bemessungsleistung 2: 30 W
Bemessungsleuchtenlichtstrom 2: 3550 lm
Ausstrahlwinkel Down 2: 142° / 115°
Blendungsbewertungsindex RUG (4H 8H) 2: 22.8
Leuchtenlichtausbeute 2: 118 lm/W
Bemessungsleistung 3: 35 W
Bemessungsleuchtenlichtstrom 3: 4050 lm
Ausstrahlwinkel Down 3: 142° / 115°
Blendungsbewertungsindex RUG (4H 8H) 3: 23.2
Leuchtenlichtausbeute 3: 116 lm/W
Bemessungsleistung 4: 39 W
Bemessungsleuchtenlichtstrom 4: 4650 lm
Ausstrahlwinkel Down 4: 142° / 115°
Blendungsbewertungsindex RUG (4H 8H) 4: 23.7
Leuchtenlichtausbeute 4: 119 lm/W
Lichtaustritt: vorwiegend direkt
Lichtverteilung: symmetrisch
Betriebsgerät: Konstantstrom-Versorgung
Spannung: 220 - 240 V / 50 Hz, 60 Hz
Leistungsfaktor: 0.96
Schutzklasse: I
Einschaltstrom / Einschaltzeit: 13.6 A
Klirrfaktor (THD): 15 %
Schutzart: IP 40
Umgebungstemperatur: 5 °C bis + 35 °C
Schlagschutz: IK05
Glühdrahtprüfung: 850 °C

Fabrikat : RZB oder gleichwertig
Artikel : 672858.002
gewähltes
Fabrikat(Typ:'.........................................
.............'
(Angabe im Bieterangabenverzeichnis)

liefern, montieren und betriebsfertig anschließen.
Menge: 6,000 St

**01.03.0460 Rettungszeichenleuchte**
Rettungszeichenleuchte

Wand-Deckenleuchte für den Dauerbetrieb, Nennleistung
>5W, mit NIMH-Akku 4,8V 0,5Ah, Batterieladedauer
beträgt 24 Stunden, der Batteriebetrieb 3h, IP40,
mittlere Lebensdauer 50.000h, aus Aluminium in Silber,
LxBxH 280x55x215mm, inkl. Piktogramme Pfeil rechts,
links, oben und unten, Erkennungsweite 25m, Ik07Für
eine Bereitschaftsschaltung ist das Produkt nicht
vorgesehen

Fabrikat : RZB oder gleichwertig
Artikel : 5610-10-0001
gewähltes
Fabrikat(Typ:'.........................................
.............'
(Angabe im Bieterangabenverzeichnis)

liefern, montieren und betriebsfertig anschließen.
Menge: 8,000 St

**01.03.0470 Wanddurchbruch D10-50mm, Wände bis 10cm**
Wanddurchbruch in Betonwänden
D>10mm
Wand- und Deckendurchbruch größer 10mm bis 50mm in
Beton/Stahlbeton bohren,
Wandstärke bis 10 cm,
nach erfolgter Kabel- und Leitungsverlegung ist der
Durchbruch zu verschließen,
anfallender Schutt wird Eigentum des AN und ist zu
beseitigen.
Menge: 16,000 St

**01.03.0480 Wanddurchbruch D10-50mm, Wände 10-25cm**
Wanddurchbruch in Betonwänden
D>10mm
Wand- und Deckendurchbruch größer 10mm bis 50mm in
Beton/Stahlbeton bohren,
Wandstärke 10 bis 25 cm,
nach erfolgter Kabel- und Leitungsverlegung ist der
Durchbruch zu verschließen,
anfallender Schutt wird Eigentum des AN und ist zu
beseitigen.
Menge: 8,000 St

**01.03.0490 Wanddurchbruch D50-210mm, Wände bis 10cm**
Wanddurchbruch in Betonwänden
D 50-210mm
Wand- und Deckendurchbruch größer 50mm bis 210mm in
Beton/Stahlbeton bohren,
Wandstärke bis 10 cm,
nach erfolgter Kabel- und Leitungsverlegung ist der
Durchbruch zu verschließen,
anfallender Schutt wird Eigentum des AN und ist zu
beseitigen.
Menge: 16,000 St

**01.03.0500 Wanddurchbruch D50-210mm, Wände 10-25cm**
Wanddurchbruch in Betonwänden
D 50-210mm
Wand- und Deckendurchbruch größer 50mm bis 210mm in
Beton/Stahlbeton bohren,
Wandstärke 10 bis 25 cm,
nach erfolgter Kabel- und Leitungsverlegung ist der
Durchbruch zu verschließen,
anfallender Schutt wird Eigentum des AN und ist zu
beseitigen.
Menge: 4,000 St

**01.03.0510 Leitungsführungskanal,**
Leitungsführungskanal,
Einheit: m

Beschreibung: Leitungsführungskanal zur Verlegung
elektrischer Kabel und Leitungen für geringe
Kabelmengen im Innenbereich. Halogenfreie Ausführung.
Mit Bodenlochung zur Montage direkt an der Wand. Der
Potentialausgleich ist ohne weitere Hilfsmittel
zwischen dem Ober- und Unterteil gewährleistet. Geprüft
als kabelspezifische Verlegeart nach DIN 4102 Teil 12
für die Funktionserhaltklassen E30 bis E90. Bestehend
aus Kanalunter- und Oberteil. Formteile für
Richtungsänderungen, Endstücke zum Verschließen der
Kanalenden und Zubehörteile erhältlich. Geprüft nach
DIN EN 50085-1.
Werkstoff: Stahl, St
Farbe: reinweiß; RAL 9010
Mengeneinheit: Meter
Länge: 2000 mm
Breite: 30 mm
Höhe: 24 mm
Befestigungsart: Bodenlochung
Anzahl der festen Trennwände: 0
Anzahl der steckbaren Trennwände: 0
Ausführung des Deckels: lose
Kabelhalteklammer: nein
Kanalverbinder: nein
Schutzfolie: nein
Halogenfrei: ja
Nutzquerschnitt: 616 mm²
Funktionserhalt: ja

Fabrikat : OBO Bettermann oder gleichwertig
Artikel : 6248470
gewähltes
Fabrikat(Typ:'.........................................
.............'
(Angabe im Bieterangabenverzeichnis)

liefern, montieren und betriebsfertig anschließen.
Menge: 54,000 m

**01.03.0520 Klein-& Befestigungsmaterial**
Klein-& Befestigungsmaterial
(Schrauben, Dübel, Abzweigdosen, Klemmen, Kabelbinder
usw.)
Menge: 1,000 Psch

#### Unterabschnitt 01.04 Erdgeschoß

**01.04.0530 Feldvert.AP, univ, IP44, SKII, 192PLE**
Feldvert.AP, univ, IP44, SKII, 192PLE, 4x6Reihen, HS
Abst. 150mm, 950x1050x161mm

Feldverteiler nach DIN EN 61 439-1/-3 zum Einbau für
Geräte bis 125 A, Luft- und Kriechstrecken nach DIN EN
60664-1.
Bestehend aus Schrank mit Tür aus pulverbeschichtetem
und eingebranntem Stahlblech.
Ab Schrankbreite 800 mm (3-feldig) zwei türiger Aufbau.
Rechte Türen maximal 2-feldig breit.
Komplettschrank mit Einbausatz bestückt mit
profilierten Tragschienen, oberste zwei Reihen mit 15
mm hohen Hutschienen für Reihenklemmen in 150 mm
Abstand und geschlossener Abdeckung, untere Reihen für
7,5 mm hohen Hutschienen in 150 mm Mittenabstand und
passenden Berührungsschutzabdeckungen.
Leitungseinführungen oben/unten durch herausnehmbare
flexiblen Kunststoffflanschplatten, zusätzlich
austauschbar.
Tür mit innenliegenden justierbaren Scharnieren und
einem Öffnungswinkel von 110°.
Türen rechts und links anschlagbar, werkzeugloser
wechselbar Türanschlag.
Türverschluss serienmäßig mit
Dreipunkt-Stangenverschluss und plombierbaren
Klappgriff.
Hinweis: Sperrbare Schließsysteme und Türen sind
austauschbar.

Montage auf: Aufputz
Anzahl der Schienen: 18
Anzahl Reihen: 18
Anzahl Felder: 4
Anzahl Module: 192
Höhe: 950 mm
Breite: 1050 mm
Tiefe: 165 mm
Anzahl Schranktüren: 2
Anzahl der Schlösser: 1
Ausführung des Handgriffes: Klappgriff mit Vorreiber
Werkstoff: Stahl
Schutzklasse: Schutzklasse II
Stoßfestigkeit IK: IK09
IP-Klasse (Ingress Protection): IP44
Halogenfrei: Nein
Schließungstyp: Stangenschloss
Ohne Schloss

Fabrikat : Hager oder gleichwertig
Artikel : FWB64N
gewähltes
Fabrikat(Typ:'.........................................
.............'
(Angabe im Bieterangabenverzeichnis)

liefern, montieren und betriebsfertig anschließen.
Menge: 1,000 St

**01.04.0540 Kabelrangierkanal, 4-feldig, 195x1050x155mm**
Kabelrangierkanal, 4-feldig, Wandmontage, H x B x T195
x 1050 x 155mm, RAL9010

Elektro-Installationskanal-System Rangierkanal RK aus
Kunststoff als Übergang zwischen verlegten Leitungen
oder Installationskanälen und Verteilerschränke.
Rangierkanal Set bestehend aus Kanalprofil mit
Sollbruchstellen zum Ausklinken für Installationskanäle
für Tiefe 40, 50 und 60 mm.
Zwei Profilhalter für Schränke bis Feldbreite 800 mm
sowie drei Profilhaltern bis Feldbreite 1300 mm.
Aufsteckbare Endkappen für links und rechts sind zu
verschließen.

Anzahl Felder: 4
Höhe: 195 mm
Breite: 1050 mm
Tiefe: 155 mm
Montage auf: Wandbefestigung
Werkstoff: Kunststoff
Oberfläche: Unbehandelt
Farbe: Reinweiß
RAL Nummer: 9010
Halogenfrei: Nein

Fabrikat : Hager oder gleichwertig
Artikel : FZ444
gewähltes
Fabrikat(Typ:'.........................................
.............'
(Angabe im Bieterangabenverzeichnis)

liefern, montieren und betriebsfertig anschließen.
Menge: 1,000 St

**01.04.0550 Fehlerstrom-Leitungsschutzschalter**
Fehlerstrom-Leitungsschutzschalter 1P+N 6kA B-16A 30mA
Typ A QuickConnect

Fehlerstrom-Leitungsschutzschalter nach DIN EN 61009-1
(VDE 0664-20) mit QuickConnect Klemme, am Abgang bis 20
A und am Zugang bis 63 A, blaue Test-Taste und
Fehlerstromanzeige.
Einfache Einzelentnahme aus dem Phasenschienenverbund.
Geeignet zum nachträglichen Anbau von
Zusatzeinrichtungen.
Beschriftungsmöglichkeit direkt am Gerät.

Polart: 1P+N
Auslösecharakteristik: B
Nennstrom: 16 A
Bemessungsfehlerstrom Idn: 30 mA
Typ des Fehlerstromschutzes: A
Bemessungsschaltvermögen Icn nach IEC 60898-1: 6 kA
Isolationsspannung Ui: 500 V
Stoßspannungsfestigkeit Uimp: 4000 V
Gesamtverlustleistung unter Nennstrom: 4,8 W
Frequenz: 50 - 50 Hz
Anschlussquerschnitt des Eingangs mit Schrauben, bei
flexiblem Leiter: 1,5 - 4,0 mm²
Anschlussquerschnitt des Eingangs mit Schrauben, bei
massivem Leiter: 1,5 - 4,0 mm²

Fabrikat : Hager oder gleichwertig
Artikel : ADS916D
gewähltes
Fabrikat(Typ:'.........................................
.............'
(Angabe im Bieterangabenverzeichnis)

liefern, montieren und betriebsfertig anschließen.
Menge: 58,000 St

**01.04.0560 Leitungsschutzschalter 1 polig 6kA**
Leitungsschutzschalter 1 polig 6kA B-Charakteristik 16A
1 Modul

Leitungsschutzschalter nach DIN EN 60898-1 (VDE
0641-11) mit zeitverzögertem thermischen Auslöser für
Überlastschutz und elektromagnetischer Auslöser für
Kurzschlussschutz.
Geeignet zum nachträglichen Anbau von
Zusatzeinrichtungen.
Beschriftungsmöglichkeit direkt am Gerät und
Einzelentnahme aus dem Phasenschienenverbund durch
Entriegelung der Hutschienenschnellbefestigung.

Nennstrom: 16 A
Ausschaltvermögen Icn bei 230V AC nach IEC 60898-1: 6
kA
Polart: 1P
Auslösecharakteristik: B
Anzahl Module: 1
Bemessungsschaltvermögen Icn nach IEC 60898-1: 6 kA
Isolationsspannung Ui: 500 V
Stoßspannungsfestigkeit Uimp: 4000 V
Anschlussquerschnitt des Eingangs und Ausgangs mit
Schrauben, bei massivem Leiter: 1 - 35 mm²
Anschlussquerschnitt des Eingangs und Ausgangs mit
Schrauben, bei flexiblem Leiter: 1 - 25 mm²
Grad der Verunreinigung nach IEC 60664/IEC 60947-2: 2

Fabrikat : Hager oder gleichwertig
Artikel : MBN116
gewähltes
Fabrikat(Typ:'.........................................
.............'
(Angabe im Bieterangabenverzeichnis)

liefern, montieren und betriebsfertig anschließen.
Menge: 8,000 St

**01.04.0570 Lasttrennschalter 4polig 80A für**
Lasttrennschalter 4polig 80A für Hutschiene oder
Montageplatte

Lasttrennschalter für die Montage auf Hutschiene oder
Montageplatte, Drehantrieb direkt am Gerät im
AUS-Zustand mit einem Vorhängeschloss verriegelbar.
Gewährleistet das Ein- und Ausschalten unter Last und
eine Sicherheitstrennfunktion in allen
Niederspannungsstromkreisen.

Nennstrom: 80 A
Polart: 4P
Verlustleistung pro Pol: 2,40 W
Gesamtverlustleistung unter Nennstrom: 9,60 W
Bemessungsbetriebsleistung bei 400 V AC AC1: 52000 W
Motorantrieb optional: Nein
Betriebstemperatur: -20 - 70 °C
Verriegelbar: Ja
IP-Klasse (Ingress Protection): IP20

Fabrikat : Hager oder gleichwertig
Artikel : HAC408
ggewähltes
Fabrikat(Typ:'.........................................
.............'
(Angabe im Bieterangabenverzeichnis)

liefern, montieren und betriebsfertig anschließen.
Menge: 1,000 St

**01.04.0580 Überspannungsableiter T1+T2+T3 4P**
Überspannungsableiter T1+T2+T3 4P 12.5kA FM TNS/TT

Kombi-Ableiter mit integrierten Schutzmodulen und
Fernmeldekontakt für Überwachungseinrichtung
(potentialfreier Wechsel).
Ableiter Typ 1 und Typ 2 nach DIN EN 61643-11 (VDE
0675-6-11) mit Schutzwirkung Typ 3. Mit
Funktions-/Defektanzeige durch Signalisierung im
Sichtfenster.
Reiheneinbaugerät nach DIN 43880.

Max. Ableitvermögen (Imax) L-N(PEN)/ N-PE: 75 kA
Netzform: TN-S, TT, TN-C-S
Anschlussart: Schraubanschluss
Blitzimpulsstrom Iimp (10/350 µs) IEC 61643 L-N(PEN)/
N-PE: 12,5 kA, 50 kA
Mit Fernmeldekontakt: Ja
Anzahl Module: 4
Spannungsschutzstufe höher gemäß IEC 61643-1: 1,50 kV
Dauerbetriebsspannung UC gemäß IEC 61643-1: 264 V
Polanzahl: 4
Betriebstemperatur: -40 - 80 °C

Fabrikat : Hager oder gleichwertig
Artikel : SPA412
gewähltes
Fabrikat(Typ:'.........................................
.............'
(Angabe im Bieterangabenverzeichnis)

liefern, montieren und betriebsfertig anschließen.
Menge: 1,000 St

**01.04.0590 Anschluss und Verdrahtung der Etagen-UV**
Anschluss und Verdrahtung der Etagenunterverteilung
Etagenverteilung für Normalnetz
beinhaltet alle Arbeiten inklusive Schrauben/ Dübel/
Phasenschienen/Verdrahtungsmaterial/
Reihenklemmen/Nummierungen usw.

Aufteilung der Stromkreise:
Fi/Ls: 32x Büro BR-Kanal (je Büro ein Stromkreis)
  4x Serverschränke
  4x Küche
  2X 230V DH WC
  8x Steckdose + Licht Büro (aufgeteilt auf alle
Büros)
  10x Reserve

LS:  2x WC
  1x Türschließanlage
  5x Reserve

betriebsfertige Herstellung der Leistung, inkl.
Material.
Menge: 1,000 Psch

**01.04.0600 Feldvert. AP, univers, IP44, SKII,**
Feldvert. AP, univers, IP44, SKII, 72PLE, 1x6 Reihen,
950x300x161mm, ohne Klemme

Feldverteiler nach DIN EN 61 439-1/-3 zum Einbau für
Geräte bis 125 A, Luft- und Kriechstrecken nach DIN EN
60664-1.
Bestehend aus Schrank mit Tür aus pulverbeschichtetem
und eingebranntem Stahlblech.
Ab Schrankbreite 800 mm (3-feldig) zwei türiger Aufbau.
Rechte Türen maximal 2-feldig breit.
Komplettschrank mit Einbausatz bestückt mit
profilierten Tragschienen, 7,5 mm hohen Hutschienen in
125 mm Mittenabstand und passenden
Berührungsschutzabdeckungen, ohne
PE/N-QuickConnect-Klemmen und ohne Träger.
Leitungseinführungen oben/unten durch herausnehmbare
flexiblen Kunststoffflanschplatten, zusätzlich
austauschbar.
Tür mit innenliegenden justierbaren Scharnieren und
einem Öffnungswinkel von 110°.
Türen rechts und links anschlagbar, werkzeugloser
wechselbar Türanschlag.
Türverschluss serienmäßig mit
Dreipunkt-Stangenverschluss und plombierbaren
Klappgriff.
Hinweis: Sperrbare Schließsysteme und Türen sind
austauschbar.

Montage auf: Aufputz
Anzahl der Schienen: 6
Anzahl Reihen: 6
Anzahl Felder: 1
Anzahl Module: 72
Höhe: 950 mm
Breite: 300 mm
Tiefe: 165 mm
Anzahl Schranktüren: 1
Anzahl der Schlösser: 0
Ausführung des Handgriffes: Klinke
Werkstoff: Stahl
Schutzklasse: Schutzklasse II
Stoßfestigkeit IK: IK09
IP-Klasse (Ingress Protection): IP44
Halogenfrei: Nein
Schließungstyp: Ohne Schloss

Fabrikat : Hager oder gleichwertig
Artikel : FWB61A
gewähltes
Fabrikat(Typ:'.........................................
.............'
(Angabe im Bieterangabenverzeichnis)

liefern, montieren und betriebsfertig anschließen.
Menge: 1,000 St

**01.04.0610 Fehlerstrom-Leitungsschutzschalter**
Fehlerstrom-Leitungsschutzschalter 1P+N 6kA B-16A 30mA
Typ A QuickConnect

Fehlerstrom-Leitungsschutzschalter nach DIN EN 61009-1
(VDE 0664-20) mit QuickConnect Klemme, am Abgang bis 20
A und am Zugang bis 63 A, blaue Test-Taste und
Fehlerstromanzeige.
Einfache Einzelentnahme aus dem Phasenschienenverbund.
Geeignet zum nachträglichen Anbau von
Zusatzeinrichtungen.
Beschriftungsmöglichkeit direkt am Gerät.

Polart: 1P+N
Auslösecharakteristik: B
Nennstrom: 16 A
Bemessungsfehlerstrom Idn: 30 mA
Typ des Fehlerstromschutzes: A
Bemessungsschaltvermögen Icn nach IEC 60898-1: 6 kA
Isolationsspannung Ui: 500 V
Stoßspannungsfestigkeit Uimp: 4000 V
Gesamtverlustleistung unter Nennstrom: 4,8 W
Frequenz: 50 - 50 Hz
Anschlussquerschnitt des Eingangs mit Schrauben, bei
flexiblem Leiter: 1,5 - 4,0 mm²
Anschlussquerschnitt des Eingangs mit Schrauben, bei
massivem Leiter: 1,5 - 4,0 mm²

Fabrikat : Hager oder gleichwertig
Artikel : ADS916D
gewähltes
Fabrikat(Typ:'.........................................
.............'
(Angabe im Bieterangabenverzeichnis)

liefern, montieren und betriebsfertig anschließen.
Menge: 4,000 St

**01.04.0620 Leitungsschutzschalter 1 polig 6kA**
Leitungsschutzschalter 1 polig 6kA B-Charakteristik 16A
1 Modul

Leitungsschutzschalter nach DIN EN 60898-1 (VDE
0641-11) mit zeitverzögertem thermischen Auslöser für
Überlastschutz und elektromagnetischer Auslöser für
Kurzschlussschutz.
Geeignet zum nachträglichen Anbau von
Zusatzeinrichtungen.
Beschriftungsmöglichkeit direkt am Gerät und
Einzelentnahme aus dem Phasenschienenverbund durch
Entriegelung der Hutschienenschnellbefestigung.

Nennstrom: 16 A
Ausschaltvermögen Icn bei 230V AC nach IEC 60898-1: 6
kA
Polart: 1P
Auslösecharakteristik: B
Anzahl Module: 1
Bemessungsschaltvermögen Icn nach IEC 60898-1: 6 kA
Isolationsspannung Ui: 500 V
Stoßspannungsfestigkeit Uimp: 4000 V
Anschlussquerschnitt des Eingangs und Ausgangs mit
Schrauben, bei massivem Leiter: 1 - 35 mm²
Anschlussquerschnitt des Eingangs und Ausgangs mit
Schrauben, bei flexiblem Leiter: 1 - 25 mm²
Grad der Verunreinigung nach IEC 60664/IEC 60947-2: 2

Fabrikat : Hager oder gleichwertig
Artikel : MBN116
gewähltes
Fabrikat(Typ:'.........................................
.............'
(Angabe im Bieterangabenverzeichnis)

liefern, montieren und betriebsfertig anschließen.
Menge: 14,000 St

**01.04.0630 Lasttrennschalter 4polig 80A für**
Lasttrennschalter 4polig 80A für Hutschiene oder
Montageplatte

Lasttrennschalter für die Montage auf Hutschiene oder
Montageplatte, Drehantrieb direkt am Gerät im
AUS-Zustand mit einem Vorhängeschloss verriegelbar.
Gewährleistet das Ein- und Ausschalten unter Last und
eine Sicherheitstrennfunktion in allen
Niederspannungsstromkreisen.

Nennstrom: 80 A
Polart: 4P
Verlustleistung pro Pol: 2,40 W
Gesamtverlustleistung unter Nennstrom: 9,60 W
Bemessungsbetriebsleistung bei 400 V AC AC1: 52000 W
Motorantrieb optional: Nein
Betriebstemperatur: -20 - 70 °C
Verriegelbar: Ja
IP-Klasse (Ingress Protection): IP20

Fabrikat: Hager oder gleichwertig
Artikel: HAC408
gewähltes
Fabrikat(Typ:'.........................................
.............'
(Angabe im Bieterangabenverzeichnis)

liefern, montieren und betriebsfertig anschließen.
Menge: 1,000 St

**01.04.0640 Überspannungsableiter T1+T2+T3 4P**
Überspannungsableiter T1+T2+T3 4P 12.5kA FM TNS/TT

Kombi-Ableiter mit integrierten Schutzmodulen und
Fernmeldekontakt für Überwachungseinrichtung
(potentialfreier Wechsel).
Ableiter Typ 1 und Typ 2 nach DIN EN 61643-11 (VDE
0675-6-11) mit Schutzwirkung Typ 3.
Mit Funktions-/Defektanzeige durch Signalisierung im
Sichtfenster.
Reiheneinbaugerät nach DIN 43880.

Max. Ableitvermögen (Imax) L-N(PEN)/ N-PE: 75 kA
Netzform: TN-S, TT, TN-C-S
Anschlussart: Schraubanschluss
Blitzimpulsstrom Iimp (10/350 µs) IEC 61643 L-N(PEN)/
N-PE: 12,5 kA, 50 kA
Mit Fernmeldekontakt: Ja
Anzahl Module: 4
Spannungsschutzstufe höher gemäß IEC 61643-1: 1,50 kV
Dauerbetriebsspannung UC gemäß IEC 61643-1: 264 V
Polanzahl: 4
Betriebstemperatur: -40 - 80 °C

Fabrikat : Hager oder gleichwertig
Artikel : SPA412
gewähltes
Fabrikat(Typ:'.........................................
.............'
(Angabe im Bieterangabenverzeichnis)

liefern, montieren und betriebsfertig anschließen.
Menge: 1,000 St

**01.04.0650 Anschluss und Verdrahtung der Bypass-UV**
Anschluss und Verdrahtung der Bypassunterverteilung
Etagenverteilung für das Bypassnetz
beinhaltet alle Arbeiten inklusive Schrauben/ Dübel/
Phasenschienen/Verdrahtungsmaterial/
Reihenklemmen/Nummierungen usw.

Aufteilung der Stromkreise:
Fi/Ls:  4x Serverschränke

LS:  2x Licht Treppenhäuser
  4x Fluchtwegspiktogramme
  6x Flurbeleuchtung (EG - 2.OG)
  2x Reserve

betriebsfertige Herstellung der Leistung, inkl.
Material.
Menge: 1,000 Psch

**01.04.0660 Brüstungskanal-Unterteil zu BRH 65x170mm**
Brüstungskanal-Unterteil frontrastend hfr
zu BRH 65x170mm Oberteil 80mm vw

Verlegung an der Fensterseite unterhalb der Heizkörper
nach Anweisung des AG.

Kanalunterteil zum Elektro-Installationskanal-System
Brüstungskanal aus halogenfreiem Kunststoff nach DIN EN
50085-1 als Geräteeinbaukanal mit Oberteilbreite 80 mm
zum Einbau handelsüblicher Geräte ohne Zusatzblenden.

Halogenfreier Kunststoff ist flammwidrig und entwickelt
in Verbindung mit Feuchtigkeit, z.B. Löschwasser, keine
korrosiven Brandgase. Somit sind elektronische Geräte
und Sachwerte besser geschützt.

Mit Bodenlochung (allseitiger Bohrtolleranzausgleich)
zur direkten Wandmontage und zusätzlicher
Rechtecklochung zur werkzeuglosen Befestigung des
Kanals mittels Clip-Technik auf Konsolen. Mit
frontrastendem, werkzeuglosem Geräteeinbau zur
Befestigung von Geräten und Geräteeinbaudosen mit
Schnellbefestigung. Zusätzliches C-Profil als
Geräteeinbaumöglichkeit. Kupplungen zur einfachen und
passgenauen Kanalmontage, Trennwände und
Leitungsrückhalteklammern als Zubehör erhältlich.

Hinweis: Schall- und Brandschutz-Maßnahmen sind
fachgerecht auszuführen.

Höhe: 68 mm
Breite: 170 mm
Länge: 2000 mm
Anzahl der einsetzbaren Oberteile: 1
Oberteilbreite 1: 80 mm
Oberteilbreite 2: 0,00 mm
Oberteilbreite 3: 0,00 mm
Lichter innerer Querschnitt: 10050 - 10050 mm²
Format Geräteeinbaumöglichkeit: Standard 60 mm, CEE,
Ecoline, EIB
Bodenlochung: Ja
Werkstoff: PC-ABS
Oberfläche: Unbehandelt
Halogenfrei: Ja
Farbe: Verkehrsweiß
RAL Nummer: 9016
Stoßfestigkeit IK: IK07
IP-Klasse (Ingress Protection): IP40
Kanalverbindung: Vormontierte Kupplungen
Kabelhalteklammer im Lieferumfang enthalten: Nein
Anzahl Kabelklammer pro Meter: 0

Fabrikat : Hager oder gleichwertig
Artikel : BRH6517019016
gewähltes
Fabrikat(Typ:'.........................................
.............'
(Angabe im Bieterangabenverzeichnis)

liefern, montieren und betriebsfertig anschließen.
Menge: 150,000 m

**01.04.0670 Brüstungskanal-Oberteil aus hfr zu BRH**
Brüstungskanal-Oberteil aus hfr zu BRH mit
Oberteilbreite 80mm verkehrsweiß

Brüstungskanal-Oberteil aus halogenfreiem Kunststoff,
aufrastbar, innenliegend, Oberteilbreite 80 mm, zum
Elektro-Installationskanal-System Brüstungskanal nach
DIN EN 50085-1 als Geräteeinbaukanal.

Halogenfreier Kunststoff ist flammwidrig und entwickelt
in Verbindung mit Feuchtigkeit, z.B. Löschwasser, keine
korrosiven Brandgase. Somit sind elektronische Geräte
und Sachwerte besser geschützt.

Oberteil Breite: 80 mm
Länge: 2000 mm
Werkstoff: PC-ABS
Oberfläche: Unbehandelt
Halogenfrei: Ja
Farbe: Verkehrsweiß
RAL Nummer: 9016

Fabrikat : Hager oder gleichwertig
Artikel : BRH08029016
gewähltes
Fabrikat(Typ:'.........................................
.............'
(Angabe im Bieterangabenverzeichnis)

liefern, montieren und betriebsfertig anschließen.
Menge: 150,000 m

**01.04.0680 Inneneck einstellbar zu BR/H/N/A/S 68x170mm**
Inneneck einstellbar zu BR/H/N/A/S 68x170mm Oberteil
80mm hfr verkehrsweiß

Inneneck, winkelverstellbar, als Hauben-Formteil zu
Brüstungskanal.

Maß a: 143 mm
Formteilausführung: Haubenformteil
Schnittkaschierend: Ja
Winkelbereich: 85 - 95
Bodenlochung: Nein
Werkstoff: PC-ABS
Oberfläche: Unbehandelt
Halogenfrei: Ja
Farbe: Verkehrsweiß
RAL Nummer: 9016
Stoßfestigkeit IK: IK07

Fabrikat : Hager oder gleichwertig
Artikel : BR651704H9016
gewähltes
Fabrikat(Typ:'.........................................
.............'
(Angabe im Bieterangabenverzeichnis)

liefern, montieren und betriebsfertig anschließen.
Menge: 62,000 St

**01.04.0690 Außeneck einstellbar zu BR/H/N/A/S 68x170mm**
Außeneck einstellbar zu BR/H/N/A/S 68x170mm Oberteil
80mm hfr verkehrsweiß

Außeneck, winkelverstellbar, als Hauben-Formteil zu
Brüstungskanal.

Höhe: 68 mm
Breite: 170 mm
Maß a: 37 mm
Formteilausführung: Haubenformteil
Schnittkaschierend: Ja
Winkelbereich: 85 - 95
Bodenlochung: Nein
Werkstoff: PC-ABS
Oberfläche: Unbehandelt
Halogenfrei: Ja
Farbe: Verkehrsweiß
RAL Nummer: 9016
Stoßfestigkeit IK: IK07

Fabrikat : Hager oder gleichwertig
Artikel : BR651703H9016
gewähltes
Fabrikat(Typ:'.........................................
.............'
(Angabe im Bieterangabenverzeichnis)

liefern, montieren und betriebsfertig anschließen.
Menge: 62,000 St

**01.04.0700 Wandanschlussblende zu BR/H/N/A/S 68x170mm**
Wandanschlussblende zu BR/H/N/A/S 68x170mm OT 80mm aus
Stahlblech verkehrsweiß

Wandanschlussblende zu Brüstungskanal.

Höhe: 68 mm
Breite: 170 mm
Maß a: 7 mm
Schnittkaschierend: Ja
Werkstoff: Stahl
Oberfläche: Pulverbeschichtet
Halogenfrei: Ja
Farbe: Verkehrsweiß
RAL Nummer: 9016
Stoßfestigkeit IK: IK08

Fabrikat : Hager oder gleichwertig
Artikel : BR65170W9016
gewähltes
Fabrikat(Typ:'.........................................
.............'
(Angabe im Bieterangabenverzeichnis)

liefern, montieren und betriebsfertig anschließen.
Menge: 62,000 St

**01.04.0710 Steckdose 2-fach**
Steckdose 2-fach mit Wago Steck-/Klemmtechnik C-Profil
in verkehrsweiß

Kanalsteckdose mit erhöhtem Berührungsschutz,
vorverdrahtet, anreihbar durch 3-poliges
Steckverbindersystem mit Schnellbefestigung für
Geräteeinbausystem mit C-Profil. Leitungsanschluss über
Steckklemmen 1,5 - 2,5 mm² oder über verpolungssicheres
Steckverbindersystem.

Zugehörige Serien: Hager Steckdose 80mm BRx
Hager Steckdose 120mm BRx
Nennstrom: 16 A
Versorgungsspannungsart: AC
Frequenz: 50 - 60 Hz
Anschluss-/Steckertyp: Wago Winsta
Anschlussquerschnitt flexibler Leiter ohne
Aderendhülse: 1,5 - 2,5 mm²
Mit erhöhtem Berührungsschutz: Ja
Halogenfrei: Ja
Stoßfestigkeit IK: IK07
IP-Klasse (Ingress Protection): IP20
Abmessungen: 50 x 120 mm
Farbe: Verkehrsweiß
RAL Nummer: 9016
Glanzgrad: Matt
Werkstoff: Polyamid (PA)
Montage auf: Geräteeinbaukanal C-Profil
Montageart: Anreihbar
Anschluss-/Steckertyp Steckdose: SCHUKO
Verdrehter Zentraleinsatz: Nein
Mit Klappdeckel: Nein
Mit Schutzleiterkontakt rund: Nein
Mit Signallampe: Nein
Mit Beschriftungsfeld: Nein
Vorbestückt mit: 2x Schukosteckdosen
Aufdruck: Ohne Aufdruck
Deckelausführung: Ohne Deckel
inklusive Eingangsbuchse 3-polig für starre und
flexible Leiter 1,5-2,5mm²

Fabrikat : Hager oder gleichwertig
Artikel : GS20009016
gewähltes
Fabrikat(Typ:'.........................................
.............'
(Angabe im Bieterangabenverzeichnis)

liefern, montieren und betriebsfertig anschließen.
Menge: 66,000 St

**01.04.0720 Blende 2-fach Steckdose zu Oberteil 80mm beschriftbar**
Blende 2-fach Steckdose zu Oberteil 80mm beschriftbar
anreihbar hfr verkehrsweiß

Blende modular für Kanalsteckdosen 2-fach,
schnittkaschierend und anreihbar.

Länge: 152 mm
Oberteil Breite: 80 mm
Durchmesser der Öffnung: 48 mm
Anzahl Einheiten: 2
Geräteart (Geräteblende für Geräteeinbaukanal): Blenden
2-fach
Schnittkaschierend: Ja
Mit Beschriftungsfeld: Ja
Werkstoff: Acrylnitril-Butadien-Styrol (ABS)
Oberfläche: Unbehandelt
Halogenfrei: Ja
Farbe: Verkehrsweiß
RAL Nummer: 9016

Fabrikat : Hager oder gleichwertig
Artikel : GB080219016
gewähltes
Fabrikat(Typ:'.........................................
.............'
(Angabe im Bieterangabenverzeichnis)

liefern, montieren und betriebsfertig anschließen.
Menge: 66,000 St

**01.04.0730 Leitungsführungskanal halogenfrei LFH 60x150mm**
Leitungsführungskanal halogenfrei LFH 60x150mm
verkehrsweiß

Elektro-Installationskanal-System Leitungsführungskanal
aus halogenfreiem Kunststoff nach DIN EN 50085-1 zur
Leitungsverlegung.

Halogenfreier Kunststoff ist flammwidrig und entwickelt
in Verbindung mit Feuchtigkeit, z.B. Löschwasser, keine
korrosiven Brandgase. Somit sind elektronische Geräte
und Sachwerte besser geschützt.

Kanalunterteil/-oberteil mit
Trennwand-Einbaumöglichkeit, einrastbar, mit
vorgestanzter Bodenlochung im Abstand von 125 mm, ab
Größe 40 x 60 mm mit vormontierten Kupplungen zur
einfachen Ausrichtung bei Ein-Mann-Montage und mit
vormontierten anstellbaren Rückhalteklammern.

Hinweis: Schall- und Brandschutz-Maßnahmen sind
fachgerecht auszuführen.

Höhe: 60 mm
Breite: 150 mm
Länge: 2000 mm
Lichter innerer Querschnitt: 7122 - 7122 mm²
Max. Anzahl der Kabel (Ø11mm, 50% gefüllt, ohne
Geräte): 30
Werkstoff: PC-ABS
Oberfläche: Unbehandelt
Halogenfrei: Ja
Farbe: Verkehrsweiß
RAL Nummer: 9016
Stoßfestigkeit IK: IK07
IP-Klasse (Ingress Protection): IP30
Kanalverbindung: Vormontierte Kupplungen
Anzahl der Trennwände: 0
Anzahl steckbare Trennwände: 3
Kabelhalteklammer im Lieferumfang enthalten: Ja
Mit Schutzfolie: Nein

Fabrikat : Hager oder gleichwertig
Artikel : LFH6015009016
gewähltes
Fabrikat(Typ:'.........................................
.............'
(Angabe im Bieterangabenverzeichnis)

liefern, montieren und betriebsfertig anschließen.
Menge: 88,000 m

**01.04.0740 Leitungsführungskanal aus PC/ABS LFH 60x110mm**
Leitungsführungskanal aus PC/ABS halogenfrei LFH
60x110mm verkehrweiß

Elektro-Installationskanal-System Leitungsführungskanal
aus halogenfreiem Kunststoff nach DIN EN 50085-1 zur
Leitungsverlegung.

Halogenfreier Kunststoff ist flammwidrig und entwickelt
in Verbindung mit Feuchtigkeit, z.B. Löschwasser, keine
korrosiven Brandgase. Somit sind elektronische Geräte
und Sachwerte besser geschützt.

Kanalunterteil/-oberteil mit
Trennwand-Einbaumöglichkeit, einrastbar, mit
vorgestanzter Bodenlochung im Abstand von 125 mm, ab
Größe 40 x 60 mm mit vormontierten Kupplungen zur
einfachen Ausrichtung bei Ein-Mann-Montage und mit
vormontierten anstellbaren Rückhalteklammern.

Hinweis: Schall- und Brandschutz-Maßnahmen sind
fachgerecht auszuführen.

Höhe: 60 mm
Breite: 110 mm
Länge: 2000 mm
Lichter innerer Querschnitt: 5460 - 5460 mm²
Max. Anzahl der Kabel (Ø11mm, 50% gefüllt, ohne
Geräte): 23
Werkstoff: PC-ABS
Oberfläche: Unbehandelt
Halogenfrei: Ja
Farbe: Verkehrsweiß
RAL Nummer: 9016
Stoßfestigkeit IK: IK07
IP-Klasse (Ingress Protection): IP30
Kanalverbindung: Vormontierte Kupplungen
Anzahl der Trennwände: 0
Anzahl steckbare Trennwände: 3
Kabelhalteklammer im Lieferumfang enthalten: Ja
Mit Schutzfolie: Nein

Fabrikat : Hager oder gleichwertig
Artikel : LFH6011009016
gewähltes
Fabrikat(Typ:'.........................................
.............'
(Angabe im Bieterangabenverzeichnis)

liefern, montieren und betriebsfertig anschließen.
Menge: 68,000 m

**01.04.0750 Leitungsführungskanal halogenfrei LFH 30x45mm**
Leitungsführungskanal halogenfrei LFH 30x45mm
verkehrsweiß

Elektro-Installationskanal-System Leitungsführungskanal
aus halogenfreiem Kunststoff nach DIN EN 50085-1 zur
Leitungsverlegung.

Halogenfreier Kunststoff ist flammwidrig und entwickelt
in Verbindung mit Feuchtigkeit, z.B. Löschwasser, keine
korrosiven Brandgase. Somit sind elektronische Geräte
und Sachwerte besser geschützt.

Kanalunterteil/-oberteil mit vorgestanzter Bodenlochung
im Abstand von 125 mm und Größe 30 x 45 mm mit
vormontierten Kupplungen zur einfachen Ausrichtung bei
Ein-Mann-Montage.

Hinweis: Schall- und Brandschutz-Maßnahmen sind
fachgerecht auszuführen.

Höhe: 30 mm
Breite: 45 mm
Länge: 2000 mm
Lichter innerer Querschnitt: 1010 - 1010 mm²
Max. Anzahl der Kabel (Ø11mm, 50% gefüllt, ohne
Geräte): 5
Werkstoff: PC-ABS
Oberfläche: Unbehandelt
Halogenfrei: Ja
Farbe: Verkehrsweiß
RAL Nummer: 9016
Stoßfestigkeit IK: IK07
IP-Klasse (Ingress Protection): IP30
Kanalverbindung: Vormontierte Kupplungen
Anzahl der Trennwände: 0
Anzahl steckbare Trennwände: 0
Kabelhalteklammer im Lieferumfang enthalten: Nein
Mit Schutzfolie: Nein

Fabrikat : Hager oder gleichwertig
Artikel : LFH3004509016
gewähltes
Fabrikat(Typ:'.........................................
.............'
(Angabe im Bieterangabenverzeichnis)

liefern, montieren und betriebsfertig anschließen.
Menge: 74,000 m

**01.04.0760 Leitungsführungskanal halogenfrei LFH 20x20mm**
Leitungsführungskanal halogenfrei LFH 20x20mm
verkehrsweiß

Elektro-Installationskanal-System Leitungsführungskanal
aus halogenfreiem Kunststoff nach DIN EN 50085-1 zur
Leitungsverlegung.

Halogenfreier Kunststoff ist flammwidrig und entwickelt
in Verbindung mit Feuchtigkeit, z.B. Löschwasser, keine
korrosiven Brandgase. Somit sind elektronische Geräte
und Sachwerte besser geschützt.

Kanalunterteil/-oberteil mit vorgestanzter Bodenlochung
im Abstand von 125 mm und Größe 30 x 45 mm mit
vormontierten Kupplungen zur einfachen Ausrichtung bei
Ein-Mann-Montage.

Hinweis: Schall- und Brandschutz-Maßnahmen sind
fachgerecht auszuführen.

Höhe: 18 mm
Breite: 19 mm
Länge: 2000 mm
Lichter innerer Querschnitt: 228 - 228 mm²
Max. Anzahl der Kabel (Ø11mm, 50% gefüllt, ohne
Geräte): 1
Werkstoff: PC-ABS
Oberfläche: Unbehandelt
Halogenfrei: Ja
Farbe: Verkehrsweiß
RAL Nummer: 9016
Stoßfestigkeit IK: IK07
IP-Klasse (Ingress Protection): IP30
Kanalverbindung: Ohne Kupplung
Anzahl der Trennwände: 0
Anzahl steckbare Trennwände: 0
Kabelhalteklammer im Lieferumfang enthalten: Nein
Mit Schutzfolie: Nein

Fabrikat : Hager oder gleichwertig
Artikel : LFH2002009016
gewähltes
Fabrikat(Typ:'.........................................
.............'
(Angabe im Bieterangabenverzeichnis)

liefern, montieren und betriebsfertig anschließen.
Menge: 140,000 m

**01.04.0770 Kombination Wippschalter Aus-u., Wechselschaltg.**
Kombination Wippschalter Aus- u.Wechselschaltung

Zum Anschließen und Schalten von elektrischen
Verbrauchern. Zur Aufputzmontage in trockenen Räumen.
Produktname: Kombination Wippschalter mit SCHUKO®
Steckdose Farbe: alpinweiß
Steckdosentyp: Schutzkontakt (SCHUKO)
Funktion: mit erhöhtem Berührungsschutz Safety+
Sicherheitsfunktionen: Safety+
Befestigungsart: Schrauben
Schutzart: IP20
Montage-Ausrichtung: senkrecht
Montageart: Aufputz
Bemessungsstrom: 16 A
Nennspannung: 250V

Fabrikat : Busch-balance® AP oder gleichwertig
Artikel : 2601/6/20 EAPBJ-524
gewähltes
Fabrikat(Typ:'.........................................
.............'
(Angabe im Bieterangabenverzeichnis)

liefern, montieren und betriebsfertig anschließen.
Menge: 34,000 St

**01.04.0780 Wippschalter Aus/Wechselschaltung**
Wippschalter Aus/Wechselschaltung

Zum Anschließen und Schalten von elektrischen
Verbrauchern. Zur Aufputzmontage in trockenen Räumen.
Produktname: Wippschalter Farbe: alpinweiß
Befestigungsart: Schrauben
Schutzart: IP20
Montage-Ausrichtung: senkrecht
Montageart: Aufputz
Bemessungsstrom: 16 A
Nennspannung: 250V

Fabrikat: Busch-balance® AP oder gleichwertig
Artikel:
gewähltes
Fabrikat(Typ:'.........................................
.............'
(Angabe im Bieterangabenverzeichnis)

liefern, montieren und betriebsfertig anschließen.
Menge: 8,000 St

**01.04.0790 360°-Deckenbewegungsmelder, Passiv-Infrarot Sensor, 12m RW tang.**
Kompakter 360°-Deckenbewegungsmelder mit
Passiv-Infrarot Sensor, 12m Reichweite tangential

Zum schalten der Beleuchtung in den WC´s und Fluren

Abmessungen (Ø x H): 121 x 57 mm;
Mit Bewegungsmelder: Ja;
Herstellergarantie: 5 Jahre;
Einstellungen via: Potis;
Mit Fernbedienung: Nein;
Variante: weiß;VPE1, EAN: 4007841057770;
Ausführung: Bewegungsmelder;
Anwendung, Ort: Außenbereich, Innenbereich;
Anwendung, Raum: Flur / Gang, Umkleide, Funktionsraum /
Nebenraum, Teeküche, Treppenhaus, WC / Waschraum,
Parkhaus / Tiefgarage, Außenbereich, Lager,
Innenbereich;
Farbe: Weiß;
Farbe, RAL: 9010;
Inkl. Eckwandhalter: Nein;
Montageort: Decke;
Verpackungsinhalt: 1;
Montageart: Aufputz, Decke;
Schutzart: IP54;
Schutzklasse: II;
Umgebungstemperatur: von -20 bis 50 °C;
Werkstoff: Kunststoff;
Netzanschluss: 220 - 240 V / 50 - 60 Hz;
Schaltausgang 1, Ohmsch: 2000 W;
Schaltausgang 1, Anzahl LED/Leuchtstofflampen: 8 stk.;
Schaltausgang 1, Potenzialfrei: Nein;Leuchtstofflampen
EVG: 500 W;
Leuchtstofflampen unkompensiert: 500
VA;Leuchtstofflampen reihenkompensiert: 900 VA;
Leuchtstofflampen parallelkompensiert: 400
VA;Schaltausgang 1, Niedervolt Halogenlampen: 2000 VA;
LED Lampen < 2 W: 100 W;
LED Lampen > 2 W < 8 W: 300 W;
LED Lampen > 8 W: 500 W;
Kapazitive Belastung in µF: 176 µF;
Eigenverbrauch: 0,56 W;
Technologie, Sensoren: Passiv Infrarot, Lichtsensor;
Montagehöhe: 2,50 - 6,00 m;
Montagehöhe max: 6,00 m;
optimale Montagehöhe: 2,8 m;
Erfassungswinkel: 360 °;
Öffnungswinkel: 90 °;
Unterkriechschutz: Ja;
segmentweise Ausblendung: Ja;
Elektronische Skalierbarkeit: Nein;
Mechanische Skalierbarkeit: Nein;
Reichweite Radial: Ø 6 m (28 m²);
Reichweite Tangential: Ø 24 m (452 m²);
Schaltzonen: 972 Schaltzonen;
Abdeckmaterial
Lieferumfang: Abdeckschalen;
Dämmerungseinstellung: 2 - 1000 lx;
Zeiteinstellung: 5 s - 15 Min.;
Grundlichtfunktion: Nein;
Hauptlicht einstellbar: Nein;
Dämmerungseinstellung Teach: Nein;
Konstantlichtregelung: Nein;
Vernetzung: Ja;
Art der Vernetzung: Master/Master;
Vernetzung via: Kabel;
Vernetzung, Anzahl: max 5 Sensoren;
Sensoren: Passiv Infrarot, Lichtsensor;
Montagehöhe: 2,50 - 6,00 m;
Montagehöhe max: 6,00 m;
optimale Montagehöhe: 2,8 m;
Erfassungswinkel: 360 °;
Öffnungswinkel: 90 °;
Unterkriechschutz: Ja;
segmentweise Ausblendung: Ja;
Elektronische Skalierbarkeit: Nein;
Mechanische Skalierbarkeit: Nein;
Reichweite Radial: Ø 6 m (28 m²);
Reichweite Tangential: Ø 24 m (452 m²)

Fabrikat : Steinel oder gleichwertig
Artikel : IS 2360-3 ECO 24M Weiß
gewähltes
Fabrikat(Typ:'.........................................
.............'
(Angabe im Bieterangabenverzeichnis)'

liefern, montieren und betriebsfertig anschließen.
Menge: 13,000 St

**01.04.0800 NHXMH-J 3x2,5 Halogenfrei**
NHXMH-J 3x2,5 Halogenfreie Mantelleitung

Anwendung:
Für die Verlegung über, auf, im und unter Putz, in
trockenen, feuchten und nassen Räumen sowie im
Mauerwerk und im Beton, ausgenommen für direkte
Einbettung in Schüttel-, Rüttel oder Stampfbeton.
Für die Verlegung in Gebäuden mit hoher Personen-
und/oder Sachwertkonzentration.
Diese Leitungen sind auch für die Verwendung im Freien
geeignet.
Besonderheiten:
Diese halogenfreien Leitungen haben eine minimale
Rauchentwicklung. Es werden keine korrosiven und
toxischen Gase abgespaltet. Bei Flammeinwirkung
verhindern sie die Ausweitung eines Brandes.
Aufbau Leiter:
Kupferblank nach VDE 0295, rund eindrähtig oder
mehrdrähtig
Aderisolation: vernetzte Polyäthylenmischung
Aderkennzeichnung: nach VDE 0293-308 Füllmantel
halogenfrei und flammwidrig
Außenmantel: Polymermischung halogenfrei und
flammwidrig
Mantelfarbe: grau RAL 7001
Technische Daten
Nennspannung: 300/500 V
Prüfspannung: 2000 V
Temperaturbereich: +5 °C - +60 °C (beim Verlegen)
 -20 °C - +70 °C (nach Verlegen)
Betriebstemperatur: +70 °C (max.)
Biegeradius: 4 x Leitungsdurchmesser (mind.)
Prüfungen: Brennverhalten: nach VDE 0472 T. 804
Prüfart C (=IEC 332-1)
Korrosivität der Brandgase: nach VDE 0472 T. 813
Rauchgasdichte: nach VDE 0472 T. 816
Prüfart C (=IEC 1034-1)
Halogenfreiheit: nach VDE 0472 T. 815
Ozonbeständigkeit: nach VDE 0472 T. 805
Flammwidrigkeit: VDE 0482-266-2-4 IEC 60332-3-24.

Fabrikat : Prysmian oder gleichwertig
gewähltes
Fabrikat(Typ:'.........................................
.............'
(Angabe im Bieterangabenverzeichnis)

liefern, montieren und betriebsfertig anschließen.
Menge: 3960,000 m

**01.04.0810 NHXMH-J 3X1,5 Halogenfrei**
NHXMH-J 3X1,5 Halogenfreie Mantelleitung

Anwendung:
Für die Verlegung über, auf, im und unter Putz, in
trockenen, feuchten und nassen Räumen sowie im
Mauerwerk und im Beton, ausgenommen für direkte
Einbettung in Schüttel-, Rüttel oder Stampfbeton.
Für die Verlegung in Gebäuden mit hoher Personen-
und/oder Sachwertkonzentration.
Diese Leitungen sind auch für die Verwendung im Freien
geeignet.
Besonderheiten:
Diese halogenfreien Leitungen haben eine minimale
Rauchentwicklung. Es werden keine korrosiven und
toxischen Gase abgespaltet. Bei Flammeinwirkung
verhindern sie die Ausweitung eines Brandes.
Aufbau Leiter:
Kupferblank nach VDE 0295, rund eindrähtig oder
mehrdrähtig
Aderisolation: vernetzte Polyäthylenmischung
Aderkennzeichnung: nach VDE 0293-308 Füllmantel
halogenfrei und flammwidrig
Außenmantel: Polymermischung halogenfrei und
flammwidrig Mantelfarbe: grau RAL 7001
Technische Daten
Nennspannung: 300/500 V
Prüfspannung: 2000 VTemperaturbereich: +5 °C - +60 °C
(beim Verlegen)
 -20 °C - +70 °C (nach Verlegen)
Betriebstemperatur: +70 °C (max.)
Biegeradius: 4 x Leitungsdurchmesser (mind.)
Prüfungen:
Brennverhalten: nach VDE 0472 T. 804
Prüfart C (=IEC 332-1)
Korrosivität der Brandgase: nach VDE 0472 T. 813
Rauchgasdichte: nach VDE 0472 T. 816
Prüfart C (=IEC 1034-1)
Halogenfreiheit: nach VDE 0472 T. 815
Ozonbeständigkeit: nach VDE 0472 T. 805
Flammwidrigkeit: VDE 0482-266-2-4 IEC 60332-3-24.

Fabrikat : Prysmian oder gleichwertig
gewähltes
Fabrikat(Typ:'.........................................
.............'
(Angabe im Bieterangabenverzeichnis)

liefern, montieren und betriebsfertig anschließen.
Menge: 1500,000 m

**01.04.0820 NHXMH-J 5X1,5 Halogenfrei**
NHXMH-J 5X1,5 Halogenfreie Mantelleitung

Anwendung:
Für die Verlegung über, auf, im und unter Putz, in
trockenen, feuchten und nassen Räumen sowie im
Mauerwerk und im Beton, ausgenommen für direkte
Einbettung in Schüttel-, Rüttel oder Stampfbeton. Für
die Verlegung in Gebäuden mit hoher Personen- und/oder
Sachwertkonzentration. Diese Leitungen sind auch für
die Verwendung im Freien geeignet.
Besonderheiten:
Diese halogenfreien Leitungen haben eine minimale
Rauchentwicklung. Es werden keine korrosiven und
toxischen Gase abgespaltet. Bei Flammeinwirkung
verhindern sie die Ausweitung eines Brandes.
Aufbau Leiter:
Kupferblank nach VDE 0295, rund eindrähtig oder
mehrdrähtig
Aderisolation: vernetzte Polyäthylenmischung
Aderkennzeichnung: nach VDE 0293-308 Füllmantel
halogenfrei und flammwidrig
Außenmantel: Polymermischung halogenfrei und
flammwidrig Mantelfarbe: grau RAL 7001
Technische Daten
Nennspannung: 300/500 V
Prüfspannung: 2000 V
Temperaturbereich: +5 °C - +60 °C (beim Verlegen)
 -20 °C - +70 °C (nach Verlegen)
Betriebstemperatur: +70 °C (max.)
Biegeradius: 4 x Leitungsdurchmesser (mind.)
Prüfungen: Brennverhalten: nach VDE 0472 T. 804
Prüfart C (=IEC 332-1)
Korrosivität der Brandgase: nach VDE 0472 T. 813
Rauchgasdichte: nach VDE 0472 T. 816
Prüfart C (=IEC 1034-1)
Halogenfreiheit: nach VDE 0472 T. 815
Ozonbeständigkeit: nach VDE 0472 T. 805
Flammwidrigkeit: VDE 0482-266-2-4 IEC 60332-3-24.

Fabrikat : Prysmian oder gleichwertig
gewähltes
Fabrikat(Typ:'.........................................
.............'
(Angabe im Bieterangabenverzeichnis)

liefern, montieren und betriebsfertig anschließen.
Menge: 450,000 m

**01.04.0830 Brandschutzkanal Rauchdichtheit I90 FWK 30 100x260mm**
Brandschutzkanal Rauchdichtheit I90 FWK 30
100x260mm L=1m verzinkt
Feuerwiderstandsfähiger Leitungsführungskanal FWK30 -
I90 nach DIN4102-11 zum Schutz des Flucht- und
Rettungsweges. Kanalunterteil mit abnehmbarem und
mehrmals verschraubbarem Kanaloberteil.
Allgemeines bauaufsichtliches Prüfzeugnis
P-MPA-E-99-177. Feuerwiderstandsklasse: I90 Anzahl der
beflammbaren Seiten: 4
Bodenlochung: Ja
Höhe: 142 mm
Breite: 300 mm
Länge: 1000 mm
Innenhöhe: 102 mm
Innenbreite: 259 mm
Lichter innerer Querschnitt: 26418 - 26418 mm²
Max. Anzahl der Kabel (Ø11mm, 50% gefüllt, ohne
Geräte): 107
Werkstoff: GipsStahl
Oberfläche: Verzinkt
Blechmaterial: Stahl
Farbe: Zink
Anzahl Kabelklammer pro Meter: 0
Trennwände möglich: Ja
Anzahl steckbare Trennwände: 0

Fabrikat : Hager oder gleichwertig
Artikel : FWK3992600VERZ
gewähltes
Fabrikat(Typ:'.........................................
.............'
(Angabe im Bieterangabenverzeichnis)

liefern, montieren und betriebsfertig anschließen.
inkl. Befestigungsmaterial
Menge: 16,000 m

**01.04.0840 Inneneck zu Brandschutzkanal FWK 30 100x260mm**
Inneneck zu Brandschutzkanal FWK 30
Rauchdichtheit I90
100x260mm verzinkt
Formteil als Systemzubehör für feuerwiderstandsfähigen
Leitungsführungskanal FWK30 - I90 nach DIN4102-11 zum
Schutz des Flucht- und Rettungsweges.
Feuerwiderstandsklasse: I90
Anzahl der beflammbaren Seiten: 4
Formteilausführung: UnterteilOberteil
Schnittkaschierend: Nein
Bodenlochung: Ja
Höhe: 142 mm
Breite: 300 mm
Länge: 293 mm
Maß a: 293 mm
Innenhöhe: 102 mm
Innenbreite: 259 mm
Werkstoff: GipsStahl
Oberfläche: Verzinkt
Blechmaterial: Stahl
Farbe: Zink

Fabrikat : Hager oder gleichwertig
Artikel : L6871VERZ
gewähltes
Fabrikat(Typ:'.........................................
.............'
(Angabe im Bieterangabenverzeichnis)

liefern, montieren und betriebsfertig anschließen.
inkl. Befestigungsmaterial.
Menge: 4,000 St

**01.04.0850 Außeneck zu Brandschutzkanal FWK 30 100x260mm**
Außeneck zu Brandschutzkanal FWK 30
Rauchdichtheit I90
100x260mm verzinkt
Formteil als Systemzubehör für feuerwiderstandsfähigen
Leitungsführungskanal FWK30 - I90 nach DIN4102-11 zum
Schutz des Flucht- und Rettungsweges.
Feuerwiderstandsklasse: I90
Anzahl der beflammbaren Seiten: 4
Formteilausführung: UnterteilOberteil
Bodenlochung: Ja
Höhe: 142 mm
Innenhöhe: 102 mm
Breite: 300 mm
Innenbreite: 259 mm
Länge: 150 mm
Maß a: 150 mm
Werkstoff: GipsStahl
Oberfläche: Verzinkt
Blechmaterial: Stahl
Farbe: Zink

Fabrikat : Hager oder gleichwertig
Artikel : L6872VERZ
gewähltes
Fabrikat(Typ:'.........................................
.............'
(Angabe im Bieterangabenverzeichnis)

liefern, montieren und betriebsfertig anschließen.
inkl. Befestigungsmaterial.
Menge: 4,000 St

**01.04.0860 Wanddurchbruch D>10mm in Betonwänden bis 10cm dick**
Wanddurchbruch in Betonwänden
D>10mm
Wand- und Deckendurchbruch größer 10mm bis 50mm in
Beton/Stahlbeton bohren, Wandstärke bis 10 cm,
nach erfolgter Kabel- und Leitungsverlegung ist der
Durchbruch zu verschließen,
anfallender Schutt wird Eigentum des AN und ist zu
beseitigen.
Menge: 42,000 St

**01.04.0870 Wanddurchbruch D>10mm in Betonwänden 10-25cm dick**
Wanddurchbruch in Betonwänden
D>10mm
Wand- und Deckendurchbruch größer 10mm bis 50mm in
Beton/Stahlbeton bohren, Wandstärke 10 bis 25 cm,
nach erfolgter Kabel- und Leitungsverlegung ist der
Durchbruch zu verschließen,
anfallender Schutt wird Eigentum des AN und ist zu
beseitigen.
Menge: 2,000 St

**01.04.0880 Wanddurchbruch D 50-210mm in Betonwänden bis 10cm dicke**
Wanddurchbruch in Betonwänden

Wand- und Deckendurchbruch größer 50mm bis 210mm in
Beton/Stahlbeton bohren, Wandstärke bis 10 cm,
nach erfolgter Kabel- und Leitungsverlegung ist der
Durchbruch zu verschließen,
anfallender Schutt wird Eigentum des AN und ist zu
beseitigen.
Menge: 44,000 St

**01.04.0890 Wanddurchbruch D 50-210mm in Betonwänden 10- 25cm dicke**
Wanddurchbruch in Betonwänden
D 50-210mm
Wand- und Deckendurchbruch größer 50mm bis 210mm in
Beton/Stahlbeton bohren, Wandstärke 10 bis 25 cm,
nach erfolgter Kabel- und Leitungsverlegung ist der
Durchbruch zu verschließen,
anfallender Schutt wird Eigentum des AN und ist zu
beseitigen.
Menge: 2,000 St

**01.04.0900 Aufarbeitung Sicherheitsbeleuchtung**
Aufarbeitung Sicherheitsbeleuchtung

Aufarbeitung der bestehenden Sicherheitsbeleuchtung
Austausch der Akkumulatoren
Herstellen der Funktionsfähigkeit
Reinigen der Leuchten

Inklusive der Akkumulatoren und Kleinmaterial
Menge: 1,000 Psch

**01.04.0910 Rettungszeichenleuchte**
Rettungszeichenleuchte

Wand-Deckenleuchte für den Dauerbetrieb, Nennleistung
>5W, mit NIMH-Akku 4,8V 0,5Ah, Batterieladedauer
beträgt 24 Stunden, der Batteriebetrieb 3h, IP40,
mittlere Lebensdauer 50.000h, aus Aluminium in Silber,
LxBxH 280x55x215mm, inkl. Piktogramme Pfeil rechts,
links, oben und unten, Erkennungsweite 25m, Ik07Für
eine Bereitschaftsschaltung ist das Produkt nicht
vorgesehen

Fabrikat : RZB oder gleichwertig
Artikel : 5610-10-0001
gewähltes
Fabrikat(Typ:'.........................................
.............'
(Angabe im Bieterangabenverzeichnis)

liefern, montieren und betriebsfertig anschließen.
Menge: 12,000 St

**01.04.0920 Leuchte zur Rettungswegbeleuchtung.**
Leuchte zur Rettungswegbeleuchtung.
Armatur Metall.
Endkappen Kunststoff, ohne sichtbare Schrauben.
Rechteckiger Diffusor aus vergilbungsfreiem Kunststoff
(PMMA) opal.
Geeignet für Deckenanbau, Wandanbau.
Komfortable und flexible Anschlussmöglichkeit mittels
vier rückseitigen Kabeleinführungen. Zur seitlichen
Kabeleinführung sind 2 Zentrierbohrungen vorbereitet.
Betriebsgerät integriert.
Für Durchgangsverdrahtung geeignet.
Einzelbatteriesystem mit automatischem Selbsttest.

Farbe: weiß
Länge: 1220 mm
Breite: 160 mm
Höhe: 64 mm
Gewicht: 2.93 kg
Sicherheitsleuchte: mit eingebauter Einzelbatterie
Überwachung: automatischer Selbsttest
Schaltungsart: NL Dauerschaltung
Bemessungsbetriebsdauer: 3 h
Akku: LiFePO4
Lichtquelle: LED
Sockel: ohne Sockel
Farbtemperatur: 3000K
Farbwiedergabeindex: 80
Lebensdauer Lichtquelle: 50000 h
Bemessungsleistung: 26 W
Bemessungsleuchtenlichtstrom: 3000 lm
Ausstrahlwinkel Down: 142° / 115°
Blendungsbewertungsindex RUG (4H 8H): 22.2
Systemeffizienz: 115 lm/W
Bemessungsleuchtenlichtstrom Not: 400 lm
Bemessungsleistung Not: 0 W
Bemessungsleistung 2: 30 W
Bemessungsleuchtenlichtstrom 2: 3550 lm
Ausstrahlwinkel Down 2: 142° / 115°
Blendungsbewertungsindex RUG (4H 8H) 2: 22.8
Leuchtenlichtausbeute 2: 118 lm/W
Bemessungsleistung 3: 35 W
Bemessungsleuchtenlichtstrom 3: 4050 lm
Ausstrahlwinkel Down 3: 142° / 115°
Blendungsbewertungsindex RUG (4H 8H) 3: 23.2
Leuchtenlichtausbeute 3: 116 lm/W
Bemessungsleistung 4: 39 W
Bemessungsleuchtenlichtstrom 4: 4650 lm
Ausstrahlwinkel Down 4: 142° / 115°
Blendungsbewertungsindex RUG (4H 8H) 4: 23.7
Leuchtenlichtausbeute 4: 119 lm/W
Lichtaustritt: vorwiegend direkt
Lichtverteilung: symmetrisch
Betriebsgerät: Konstantstrom-Versorgung
Spannung: 220 - 240 V / 50 Hz, 60 Hz
Leistungsfaktor: 0.96
Schutzklasse: I
Einschaltstrom / Einschaltzeit: 13.6 A
Klirrfaktor (THD): 15 %
Schutzart: IP 40
Umgebungstemperatur: 5 °C bis + 35 °C
Schlagschutz: IK05
Glühdrahtprüfung: 850 °C

Fabrikat : RZB oder gleichwertig
Artikel : 672858.002
gewähltes
Fabrikat(Typ:'.........................................
.............'
(Angabe im Bieterangabenverzeichnis)

liefern, montieren und betriebsfertig anschließen.
Menge: 2,000 St

**01.04.0930 Leitungsführungskanal**
Leitungsführungskanal

Einheit: m

Beschreibung: Leitungsführungskanal zur Verlegung
elektrischer Kabel und Leitungen für geringe
Kabelmengen im Innenbereich. Halogenfreie Ausführung.
Mit Bodenlochung zur Montage direkt an der Wand. Der
Potentialausgleich ist ohne weitere Hilfsmittel
zwischen dem Ober- und Unterteil gewährleistet. Geprüft
als kabelspezifische Verlegeart nach DIN 4102 Teil 12
für die Funktionserhaltklassen E30 bis E90. Bestehend
aus Kanalunter- und Oberteil. Formteile für
Richtungsänderungen, Endstücke zum Verschließen der
Kanalenden und Zubehörteile erhältlich. Geprüft nach
DIN EN 50085-1.
Werkstoff: Stahl, St
Farbe: reinweiß; RAL 9010
Mengeneinheit: Meter
Länge: 2000 mm
Breite: 30 mm
Höhe: 24 mm
Befestigungsart: Bodenlochung
Anzahl der festen Trennwände: 0
Anzahl der steckbaren Trennwände: 0
Ausführung des Deckels: lose
Kabelhalteklammer: nein
Kanalverbinder: nein
Schutzfolie: nein
Halogenfrei: ja
Nutzquerschnitt: 616 mm²
Funktionserhalt: ja

Fabrikat : OBO Bettermann oder gleichwertig
Artikel : 6248470
gewähltes
Fabrikat(Typ:'.........................................
.............'
(Angabe im Bieterangabenverzeichnis)

liefern, montieren und betriebsfertig anschließen.
Menge: 74,000 m

**01.04.0940 Öffnen der Zwischendecke**
Öffnen der Zwischendecke

Demontage der Deckenplatten, verbingen und einlagern
der
Deckenplatten
Nach Beendigung der Arbeiten in der Zwischendecke
Wiedereinsetzen der Deckenplatten
Menge: 1,000 Psch

**01.04.0950 Klein-&Befestigungsmaterial**
Klein-&Befestigungsmaterial

(Schrauben, Dübel, Abzweigdosen, Klemmen, Kabelbinder
usw.)
Menge: 1,000 Psch

#### Unterabschnitt 01.05 1.OG

**01.05.0960 Feldvert.AP, univ, IP44, SKII,**
Feldvert.AP, univ, IP44, SKII, 192PLE, 4x6Reihen, HS
Abst. 150mm, 950x1050x161mm

Feldverteiler nach DIN EN 61 439-1/-3 zum Einbau für
Geräte bis 125 A, Luft- und Kriechstrecken nach DIN EN
60664-1.
Bestehend aus Schrank mit Tür aus pulverbeschichtetem
und eingebranntem Stahlblech.
Ab Schrankbreite 800 mm (3-feldig) zwei türiger Aufbau.
Rechte Türen maximal 2-feldig breit.
Komplettschrank mit Einbausatz bestückt mit
profilierten Tragschienen, oberste zwei Reihen mit 15
mm hohen Hutschienen für Reihenklemmen in 150 mm
Abstand und geschlossener Abdeckung, untere Reihen für
7,5 mm hohen Hutschienen in 150 mm Mittenabstand und
passenden Berührungsschutzabdeckungen.
Leitungseinführungen oben/unten durch herausnehmbare
flexiblen Kunststoffflanschplatten, zusätzlich
austauschbar.
Tür mit innenliegenden justierbaren Scharnieren und
einem Öffnungswinkel von 110°. Türen rechts und links
anschlagbar, werkzeugloser wechselbar Türanschlag.
Türverschluss serienmäßig mit
Dreipunkt-Stangenverschluss und plombierbaren
Klappgriff.
Hinweis: Sperrbare Schließsysteme und Türen sind
austauschbar.

Montage auf: Aufputz
Anzahl der Schienen: 18
Anzahl Reihen: 18
Anzahl Felder: 4
Anzahl Module: 192
Höhe: 950 mm
Breite: 1050 mm
Tiefe: 165 mm
Anzahl Schranktüren: 2
Anzahl der Schlösser: 1
Ausführung des Handgriffes: Klappgriff mit Vorreiber
Werkstoff: Stahl
Schutzklasse: Schutzklasse II
Stoßfestigkeit IK: IK09
IP-Klasse (Ingress Protection): IP44
Halogenfrei: Nein
Schließungstyp: Stangenschloss
Ohne Schloss

Fabrikat : Hager oder gleichwertig
Artikel : FWB64N
gewähltes
Fabrikat(Typ:'.........................................
.............'
(Angabe im Bieterangabenverzeichnis)

liefern, montieren und betriebsfertig anschließen.
Menge: 1,000 St

**01.05.0970 Kabelrangierkanal, 4-feldig, 195x1050x155**
Kabelrangierkanal, 4-feldig, Wandmontage,
H x B x T195 x 1050 x 155mm,
RAL9010

Elektro-Installationskanal-System Rangierkanal RK aus
Kunststoff als Übergang zwischen verlegten Leitungen
oder Installationskanälen und Verteilerschränke.
Rangierkanal Set bestehend aus Kanalprofil mit
Sollbruchstellen zum Ausklinken für Installationskanäle
für Tiefe 40, 50 und 60 mm. Zwei Profilhalter für
Schränke bis Feldbreite 800 mm sowie drei Profilhaltern
bis Feldbreite 1300 mm. Aufsteckbare Endkappen für
links und rechts sind zu verschließen.

Anzahl Felder: 4
Höhe: 195 mm
Breite: 1050 mm
Tiefe: 155 mm
Montage auf: Wandbefestigung
Werkstoff: Kunststoff
Oberfläche: Unbehandelt
Farbe: Reinweiß
RAL Nummer: 9010
Halogenfrei: Nein

Fabrikat : Hager oder gleichwertig
Artikel : FZ444
gewähltes
Fabrikat(Typ:'.........................................
.............'
(Angabe im Bieterangabenverzeichnis)

liefern, montieren und betriebsfertig anschließen.
Menge: 1,000 St

**01.05.0980 Fehlerstrom-Leitungsschutzschalter**
Fehlerstrom-Leitungsschutzschalter 1P+N 6kA B-16A 30mA
Typ A QuickConnect

Fehlerstrom-Leitungsschutzschalter nach DIN EN 61009-1
(VDE 0664-20) mit QuickConnect Klemme, am Abgang bis 20
A und am Zugang bis 63 A, blaue Test-Taste und
Fehlerstromanzeige. Einfache Einzelentnahme aus dem
Phasenschienenverbund. Geeignet zum nachträglichen
Anbau von Zusatzeinrichtungen.
Beschriftungsmöglichkeit direkt am Gerät.

Polart: 1P+N
Auslösecharakteristik: B
Nennstrom: 16 A
Bemessungsfehlerstrom Idn: 30 mA
Typ des Fehlerstromschutzes: A
Bemessungsschaltvermögen Icn nach IEC 60898-1: 6 kA
Isolationsspannung Ui: 500 V
Stoßspannungsfestigkeit Uimp: 4000 V
Gesamtverlustleistung unter Nennstrom: 4,8 W
Frequenz: 50 - 50 Hz
Anschlussquerschnitt des Eingangs mit Schrauben, bei
flexiblem Leiter: 1,5 - 4,0 mm²
Anschlussquerschnitt des Eingangs mit Schrauben, bei
massivem Leiter: 1,5 - 4,0 mm²

Fabrikat : Hager oder gleichwertig
Artikel : ADS916D
gewähltes
Fabrikat(Typ:'.........................................
.............'
(Angabe im Bieterangabenverzeichnis)

liefern, montieren und betriebsfertig anschließen.
Menge: 42,000 St

**01.05.0990 Leitungsschutzschalter 1 polig 6kA**
Leitungsschutzschalter 1 polig 6kA B-Charakteristik 16A
1 Modul

Leitungsschutzschalter nach DIN EN 60898-1 (VDE
0641-11) mit zeitverzögertem thermischen Auslöser für
Überlastschutz und elektromagnetischer Auslöser für
Kurzschlussschutz. Geeignet zum nachträglichen Anbau
von Zusatzeinrichtungen.
Beschriftungsmöglichkeit direkt am Gerät und
Einzelentnahme aus dem Phasenschienenverbund durch
Entriegelung der Hutschienenschnellbefestigung.

Nennstrom: 16 A
Ausschaltvermögen Icn bei 230V AC nach IEC 60898-1: 6
kA
Polart: 1P
Auslösecharakteristik: B
Anzahl Module: 1
Bemessungsschaltvermögen Icn nach IEC 60898-1: 6 kA
Isolationsspannung Ui: 500 V
Stoßspannungsfestigkeit Uimp: 4000 V
Anschlussquerschnitt des Eingangs und Ausgangs mit
Schrauben, bei massivem Leiter: 1 - 35 mm²
Anschlussquerschnitt des Eingangs und Ausgangs mit
Schrauben, bei flexiblem Leiter: 1 - 25 mm²
Grad der Verunreinigung nach IEC 60664/IEC 60947-2: 2

Fabrikat : Hager oder gleichwertig
Artikel : MBN116
gewähltes
Fabrikat(Typ:'.........................................
.............'
(Angabe im Bieterangabenverzeichnis)

liefern, montieren und betriebsfertig anschließen.
Menge: 6,000 St

**01.05.1000 Lasttrennschalter 4polig 80A für**
Lasttrennschalter 4polig 80A für Hutschiene oder
Montageplatte

Lasttrennschalter für die Montage auf Hutschiene oder
Montageplatte, Drehantrieb direkt am Gerät im
AUS-Zustand mit einem Vorhängeschloss verriegelbar.
Gewährleistet das Ein- und Ausschalten unter Last und
eine Sicherheitstrennfunktion in allen
Niederspannungsstromkreisen.

Nennstrom: 80 A
Polart: 4P
Verlustleistung pro Pol: 2,40 W
Gesamtverlustleistung unter Nennstrom: 9,60 W
Bemessungsbetriebsleistung bei 400 V AC AC1: 52000 W
Motorantrieb optional: Nein
Betriebstemperatur: -20 - 70 °C
Verriegelbar: Ja
IP-Klasse (Ingress Protection): IP20

Fabrikat : Hager oder gleichwertig
Artikel : HAC408
gewähltes
Fabrikat(Typ:'.........................................
.............'
(Angabe im Bieterangabenverzeichnis)

liefern, montieren und betriebsfertig anschließen.
Menge: 1,000 St

**01.05.1010 Überspannungsableiter T1+T2+T3 4P**
Überspannungsableiter T1+T2+T3 4P 12.5kA FM TNS/TT

Kombi-Ableiter mit integrierten Schutzmodulen und
Fernmeldekontakt für Überwachungseinrichtung
(potentialfreier Wechsel).
Ableiter Typ 1 und Typ 2 nach DIN EN 61643-11 (VDE
0675-6-11) mit Schutzwirkung Typ 3.
Mit Funktions-/Defektanzeige durch Signalisierung im
Sichtfenster.
Reiheneinbaugerät nach DIN 43880.

Max. Ableitvermögen (Imax) L-N(PEN)/ N-PE: 75 kA
Netzform: TN-S, TT, TN-C-S
Anschlussart: Schraubanschluss
Blitzimpulsstrom Iimp (10/350 µs) IEC 61643 L-N(PEN)/
N-PE: 12,5 kA, 50 kA
Mit Fernmeldekontakt: Ja
Anzahl Module: 4
Spannungsschutzstufe höher gemäß IEC 61643-1: 1,50 kV
Dauerbetriebsspannung UC gemäß IEC 61643-1: 264 V
Polanzahl: 4
Betriebstemperatur: -40 - 80 °C

Fabrikat : Hager oder gleichwertig
Artikel : SPA412
gewähltes
Fabrikat(Typ:'.........................................
.............'
(Angabe im Bieterangabenverzeichnis)

liefern, montieren und betriebsfertig anschließen.
Menge: 1,000 St

**01.05.1020 Anschluss und Verdrahtung der Etagen-UV**
Anschluss und Verdrahtung der Etagenunterverteilung
Etagenverteilung für Normalnetz
beinhaltet alle Arbeiten inklusive Schrauben/ Dübel/
Phasenschienen/Verdrahtungsmaterial/
Reihenklemmen/Nummierungen usw.

Aufteilung der Stromkreise:
Fi/Ls: 30x Büro BR-Kanal (je Büro ein Stromkreis)
  4x Küche
  8x Steckdose + Licht Büro ( aufgeteilt auf alle
Büros)
  3x Reserve
LS:  2x WC
  1x Türschließanlage

betriebsfertige Herstellung der Leistung, inkl.
Material.
Menge: 1,000 Psch

**01.05.1030 Brüstungskanal-Unterteil 65x170**
Brüstungskanal-Unterteil frontrastend hfr zu BRH
65x170mm Oberteil 80mm vw

Verlegung an der Fensterseite unterhalb der Heizkörper

Kanalunterteil zum Elektro-Installationskanal-System
Brüstungskanal aus halogenfreiem Kunststoff nach DIN EN
50085-1 als Geräteeinbaukanal mit Oberteilbreite 80 mm
zum Einbau handelsüblicher Geräte ohne Zusatzblenden.

Halogenfreier Kunststoff ist flammwidrig und entwickelt
in Verbindung mit Feuchtigkeit, z.B. Löschwasser, keine
korrosiven Brandgase. Somit sind elektronische Geräte
und Sachwerte besser geschützt.

Mit Bodenlochung (allseitiger Bohrtolleranzausgleich)
zur direkten Wandmontage und zusätzlicher
Rechtecklochung zur werkzeuglosen Befestigung des
Kanals mittels Clip-Technik auf Konsolen. Mit
frontrastendem, werkzeuglosem Geräteeinbau zur
Befestigung von Geräten und Geräteeinbaudosen mit
Schnellbefestigung. Zusätzliches C-Profil als
Geräteeinbaumöglichkeit. Kupplungen zur einfachen und
passgenauen Kanalmontage, Trennwände und
Leitungsrückhalteklammern als Zubehör erhältlich.

Hinweis: Schall- und Brandschutz-Maßnahmen sind
fachgerecht auszuführen.

Höhe: 68 mm
Breite: 170 mm
Länge: 2000 mm
Anzahl der einsetzbaren Oberteile: 1
Oberteilbreite 1: 80 mm
Oberteilbreite 2: 0,00 mm
Oberteilbreite 3: 0,00 mm
Lichter innerer Querschnitt: 10050 - 10050 mm²
Format Geräteeinbaumöglichkeit: Standard 60 mm, CEE,
Ecoline, EIB
Bodenlochung: Ja
Werkstoff: PC-ABS
Oberfläche: Unbehandelt
Halogenfrei: Ja
Farbe: Verkehrsweiß
RAL Nummer: 9016
Stoßfestigkeit IK: IK07
IP-Klasse (Ingress Protection): IP40
Kanalverbindung: Vormontierte Kupplungen
Kabelhalteklammer im Lieferumfang enthalten: Nein
Anzahl Kabelklammer pro Meter: 0

Fabrikat : Hager oder gleichwertig
Artikel : BRH6517019016
gewähltes
Fabrikat(Typ:'.........................................
.............'
(Angabe im Bieterangabenverzeichnis)

liefern, montieren und betriebsfertig anschließen.
Menge: 150,000 m

**01.05.1040 Brüstungskanal-Oberteil zu BRH**
Brüstungskanal-Oberteil aus hfr zu BRH mit
Oberteilbreite 80mm verkehrsweiß

Brüstungskanal-Oberteil aus halogenfreiem Kunststoff,
aufrastbar, innenliegend, Oberteilbreite 80 mm, zum
Elektro-Installationskanal-System Brüstungskanal nach
DIN EN 50085-1 als Geräteeinbaukanal.

Halogenfreier Kunststoff ist flammwidrig und entwickelt
in Verbindung mit Feuchtigkeit, z.B. Löschwasser, keine
korrosiven Brandgase. Somit sind elektronische Geräte
und Sachwerte besser geschützt.

Oberteil Breite: 80 mm
Länge: 2000 mm
Werkstoff: PC-ABS
Oberfläche: Unbehandelt
Halogenfrei: Ja
Farbe: Verkehrsweiß
RAL Nummer: 9016

Fabrikat : Hager oder gleichwertig
Artikel : BRH08029016
gewähltes
Fabrikat(Typ:'.........................................
.............'
(Angabe im Bieterangabenverzeichnis)

liefern, montieren und betriebsfertig anschließen.
Menge: 150,000 m

**01.05.1050 Inneneck einstellbar zu BR/H/N/A/S 68x170mm**
Inneneck einstellbar zu BR/H/N/A/S 68x170mm Oberteil
80mm hfr verkehrsweiß

Inneneck, winkelverstellbar, als Hauben-Formteil zu
Brüstungskanal.

Maß a: 143 mm
Formteilausführung: Haubenformteil
Schnittkaschierend: Ja
Winkelbereich: 85 - 95
Bodenlochung: Nein
Werkstoff: PC-ABS
Oberfläche: Unbehandelt
Halogenfrei: Ja
Farbe: Verkehrsweiß
RAL Nummer: 9016
Stoßfestigkeit IK: IK07

Fabrikat : Hager oder gleichwertig
Artikel : BR651704H9016
gewähltes
Fabrikat(Typ:'.........................................
.............'
(Angabe im Bieterangabenverzeichnis)

liefern, montieren und betriebsfertig anschließen.
Menge: 64,000 St

**01.05.1060 Außeneck einstellbar zu BR/H/N/A/S 68x170mm**
Außeneck einstellbar zu BR/H/N/A/S 68x170mm Oberteil
80mm hfr verkehrsweiß

Außeneck, winkelverstellbar, als Hauben-Formteil zu
Brüstungskanal.

Höhe: 68 mm
Breite: 170 mm
Maß a: 37 mm
Formteilausführung: Haubenformteil
Schnittkaschierend: Ja
Winkelbereich: 85 - 95
Bodenlochung: Nein
Werkstoff: PC-ABS
Oberfläche: Unbehandelt
Halogenfrei: Ja
Farbe: Verkehrsweiß
RAL Nummer: 9016
Stoßfestigkeit IK: IK07

Fabrikat : Hager oder gleichwertig
Artikel : BR651703H9016
gewähltes
Fabrikat(Typ:'.........................................
.............'
(Angabe im Bieterangabenverzeichnis)

liefern, montieren und betriebsfertig anschließen.
Menge: 64,000 St

**01.05.1070 Wandanschlussblende zu BR/H/N/A/S 68x170mm**
Wandanschlussblende zu BR/H/N/A/S 68x170mm OT 80mm aus
Stahlblech verkehrsweiß

Wandanschlussblende zu Brüstungskanal.

Höhe: 68 mm
Breite: 170 mm
Maß a: 7 mm
Schnittkaschierend: Ja
Werkstoff: Stahl
Oberfläche: Pulverbeschichtet
Halogenfrei: Ja
Farbe: Verkehrsweiß
RAL Nummer: 9016
Stoßfestigkeit IK: IK08

Fabrikat : Hager oder gleichwertig
Artikel : BR65170W9016
gewähltes
Fabrikat(Typ:'.........................................
.............'
(Angabe im Bieterangabenverzeichnis)

liefern, montieren und betriebsfertig anschließen.
Menge: 64,000 St

**01.05.1080 Steckdose 2-fach mit Wago**
Steckdose 2-fach mit Wago Steck-/Klemmtechnik C-Profil
in verkehrsweiß

Kanalsteckdose mit erhöhtem Berührungsschutz,
vorverdrahtet, anreihbar durch 3-poliges
Steckverbindersystem mit Schnellbefestigung für
Geräteeinbausystem mit C-Profil. Leitungsanschluss über
Steckklemmen 1,5 - 2,5 mm² oder über verpolungssicheres
Steckverbindersystem.

Zugehörige Serien: Hager Steckdose 80mm BRx
Hager Steckdose 120mm BRx
Nennstrom: 16 A
Versorgungsspannungsart: AC
Frequenz: 50 - 60 Hz
Anschluss-/Steckertyp: Wago Winsta
Anschlussquerschnitt flexibler Leiter ohne
Aderendhülse: 1,5 - 2,5 mm²
Mit erhöhtem Berührungsschutz: Ja
Halogenfrei: Ja
Stoßfestigkeit IK: IK07
IP-Klasse (Ingress Protection): IP20
Abmessungen: 50 x 120 mm
Farbe: Verkehrsweiß
RAL Nummer: 9016
Glanzgrad: Matt
Werkstoff: Polyamid (PA)
Montage auf: Geräteeinbaukanal C-Profil
Montageart: Anreihbar
Anschluss-/Steckertyp Steckdose: SCHUKO
Verdrehter Zentraleinsatz: Nein
Mit Klappdeckel: Nein
Mit Schutzleiterkontakt rund: Nein
Mit Signallampe: Nein
Mit Beschriftungsfeld: Nein
Vorbestückt mit: 2x Schukosteckdosen
Aufdruck: Ohne Aufdruck
Deckelausführung: Ohne Deckel
inklusive Eingangsbuchse 3-polig für starre und
flexible Leiter 1,5-2,5mm²

Fabrikat : Hager oder gleichwertig
Artikel : GS20009016
gewähltes
Fabrikat(Typ:'.........................................
.............'
(Angabe im Bieterangabenverzeichnis)

liefern, montieren und betriebsfertig anschließen.
Menge: 68,000 St

**01.05.1090 Blende 2-fach Steckdose zu Oberteil**
Blende 2-fach Steckdose zu Oberteil 80mm beschriftbar
anreihbar hfr verkehrsweiß

Blende modular für Kanalsteckdosen 2-fach,
schnittkaschierend und anreihbar.

Länge: 152 mm
Oberteil Breite: 80 mm
Durchmesser der Öffnung: 48 mm
Anzahl Einheiten: 2
Geräteart (Geräteblende für Geräteeinbaukanal): Blenden
2-fach
Schnittkaschierend: Ja
Mit Beschriftungsfeld: Ja
Werkstoff: Acrylnitril-Butadien-Styrol (ABS)
Oberfläche: Unbehandelt
Halogenfrei: Ja
Farbe: Verkehrsweiß
RAL Nummer: 9016

Fabrikat : Hager oder gleichwertig
Artikel : GB080219016
gewähltes
Fabrikat(Typ:'.........................................
.............'
(Angabe im Bieterangabenverzeichnis)

liefern, montieren und betriebsfertig anschließen.
Menge: 68,000 St

**01.05.1100 Leitungsführungskanal halogenfrei 60x150mm**
Leitungsführungskanal halogenfrei LFH 60x150mm
verkehrsweiß

Elektro-Installationskanal-System Leitungsführungskanal
aus halogenfreiem Kunststoff nach DIN EN 50085-1 zur
Leitungsverlegung.

Halogenfreier Kunststoff ist flammwidrig und entwickelt
in Verbindung mit Feuchtigkeit, z.B. Löschwasser, keine
korrosiven Brandgase. Somit sind elektronische Geräte
und Sachwerte besser geschützt.

Kanalunterteil/-oberteil mit
Trennwand-Einbaumöglichkeit, einrastbar, mit
vorgestanzter Bodenlochung im Abstand von 125 mm, ab
Größe 40 x 60 mm mit vormontierten Kupplungen zur
einfachen Ausrichtung bei Ein-Mann-Montage und mit
vormontierten anstellbaren Rückhalteklammern.

Hinweis: Schall- und Brandschutz-Maßnahmen sind
fachgerecht auszuführen.

Höhe: 60 mm
Breite: 150 mm
Länge: 2000 mm
Lichter innerer Querschnitt: 7122 - 7122 mm²
Max. Anzahl der Kabel (Ø11mm, 50% gefüllt, ohne
Geräte): 30
Werkstoff: PC-ABS
Oberfläche: Unbehandelt
Halogenfrei: Ja
Farbe: Verkehrsweiß
RAL Nummer: 9016
Stoßfestigkeit IK: IK07
IP-Klasse (Ingress Protection): IP30
Kanalverbindung: Vormontierte Kupplungen
Anzahl der Trennwände: 0
Anzahl steckbare Trennwände: 3
Kabelhalteklammer im Lieferumfang enthalten: Ja
Mit Schutzfolie: Nein

Fabrikat : Hager oder gleichwertig
Artikel : LFH6015009016
gewähltes
Fabrikat(Typ:'.........................................
.............'
(Angabe im Bieterangabenverzeichnis)

liefern, montieren und betriebsfertig anschließen.
Menge: 90,000 m

**01.05.1110 Leitungsführungskanal aus PC/ABS 60x110mm**
Leitungsführungskanal aus PC/ABS halogenfrei LFH
60x110mm verkehrweiß

Elektro-Installationskanal-System Leitungsführungskanal
aus halogenfreiem Kunststoff nach DIN EN 50085-1 zur
Leitungsverlegung.

Halogenfreier Kunststoff ist flammwidrig und entwickelt
in Verbindung mit Feuchtigkeit, z.B. Löschwasser, keine
korrosiven Brandgase. Somit sind elektronische Geräte
und Sachwerte besser geschützt.

Kanalunterteil/-oberteil mit
Trennwand-Einbaumöglichkeit, einrastbar, mit
vorgestanzter Bodenlochung im Abstand von 125 mm, ab
Größe 40 x 60 mm mit vormontierten Kupplungen zur
einfachen Ausrichtung bei Ein-Mann-Montage und mit
vormontierten anstellbaren Rückhalteklammern.

Hinweis: Schall- und Brandschutz-Maßnahmen sind
fachgerecht auszuführen.

Höhe: 60 mm
Breite: 110 mm
Länge: 2000 mm
Lichter innerer Querschnitt: 5460 - 5460 mm²
Max. Anzahl der Kabel (Ø11mm, 50% gefüllt, ohne
Geräte): 23
Werkstoff: PC-ABS
Oberfläche: Unbehandelt
Halogenfrei: Ja
Farbe: Verkehrsweiß
RAL Nummer: 9016
Stoßfestigkeit IK: IK07
IP-Klasse (Ingress Protection): IP30
Kanalverbindung: Vormontierte Kupplungen
Anzahl der Trennwände: 0
Anzahl steckbare Trennwände: 3
Kabelhalteklammer im Lieferumfang enthalten: Ja
Mit Schutzfolie: Nein

Fabrikat : Hager oder gleichwertig
Artikel : LFH6011009016
gewähltes
Fabrikat(Typ:'.........................................
.............'
(Angabe im Bieterangabenverzeichnis)

liefern, montieren und betriebsfertig anschließen.
Menge: 80,000 m

**01.05.1120 Leitungsführungskanal halogenfrei 30x45mm**
Leitungsführungskanal halogenfrei LFH 30x45mm
verkehrsweiß

Elektro-Installationskanal-System Leitungsführungskanal
aus halogenfreiem Kunststoff nach DIN EN 50085-1 zur
Leitungsverlegung.

Halogenfreier Kunststoff ist flammwidrig und entwickelt
in Verbindung mit Feuchtigkeit, z.B. Löschwasser, keine
korrosiven Brandgase. Somit sind elektronische Geräte
und Sachwerte besser geschützt.

Kanalunterteil/-oberteil mit vorgestanzter Bodenlochung
im Abstand von 125 mm und Größe 30 x 45 mm mit
vormontierten Kupplungen zur einfachen Ausrichtung bei
Ein-Mann-Montage.

Hinweis: Schall- und Brandschutz-Maßnahmen sind
fachgerecht auszuführen.

Höhe: 30 mm
Breite: 45 mm
Länge: 2000 mm
Lichter innerer Querschnitt: 1010 - 1010 mm²
Max. Anzahl der Kabel (Ø11mm, 50% gefüllt, ohne
Geräte): 5
Werkstoff: PC-ABS
Oberfläche: Unbehandelt
Halogenfrei: Ja
Farbe: Verkehrsweiß
RAL Nummer: 9016
Stoßfestigkeit IK: IK07
IP-Klasse (Ingress Protection): IP30
Kanalverbindung: Vormontierte Kupplungen
Anzahl der Trennwände: 0
Anzahl steckbare Trennwände: 0
Kabelhalteklammer im Lieferumfang enthalten: Nein
Mit Schutzfolie: Nein

Fabrikat : Hager oder gleichwertig
Artikel : LFH3004509016
gewähltes
Fabrikat(Typ:'.........................................
.............'
(Angabe im Bieterangabenverzeichnis)

liefern, montieren und betriebsfertig anschließen.
Menge: 86,000 m

**01.05.1130 Leitungsführungskanal halogenfrei 20x20mm**
Leitungsführungskanal halogenfrei LFH 20x20mm
verkehrsweiß

Elektro-Installationskanal-System Leitungsführungskanal
aus halogenfreiem Kunststoff nach DIN EN 50085-1 zur
Leitungsverlegung.

Halogenfreier Kunststoff ist flammwidrig und entwickelt
in Verbindung mit Feuchtigkeit, z.B. Löschwasser, keine
korrosiven Brandgase. Somit sind elektronische Geräte
und Sachwerte besser geschützt.

Kanalunterteil/-oberteil mit vorgestanzter Bodenlochung
im Abstand von 125 mm und Größe 30 x 45 mm mit
vormontierten Kupplungen zur einfachen Ausrichtung bei
Ein-Mann-Montage.

Hinweis: Schall- und Brandschutz-Maßnahmen sind
fachgerecht auszuführen.

Höhe: 18 mm
Breite: 19 mm
Länge: 2000 mm
Lichter innerer Querschnitt: 228 - 228 mm²
Max. Anzahl der Kabel (Ø11mm, 50% gefüllt, ohne
Geräte): 1
Werkstoff: PC-ABS
Oberfläche: Unbehandelt
Halogenfrei: Ja
Farbe: Verkehrsweiß
RAL Nummer: 9016
Stoßfestigkeit IK: IK07
IP-Klasse (Ingress Protection): IP30
Kanalverbindung: Ohne Kupplung
Anzahl der Trennwände: 0
Anzahl steckbare Trennwände: 0
Kabelhalteklammer im Lieferumfang enthalten: Nein
Mit Schutzfolie: Nein

Fabrikat : Hager oder gleichwertig
Artikel : LFH2002009016
gewähltes
Fabrikat(Typ:'.........................................
.............'
(Angabe im Bieterangabenverzeichnis)

liefern, montieren und betriebsfertig anschließen.
Menge: 164,000 m

**01.05.1140 Kombination Wippschalter Aus-u. Wechselschaltg.**
Kombination Wippschalter Aus- u.Wechselschaltung

Zum Anschließen und Schalten von elektrischen
Verbrauchern. Zur Aufputzmontage in trockenen Räumen.
Produktname: Kombination Wippschalter mit SCHUKO®
Steckdose Farbe: alpinweiß
Steckdosentyp: Schutzkontakt (SCHUKO)
Funktion: mit erhöhtem Berührungsschutz Safety+
Sicherheitsfunktionen: Safety+
Befestigungsart: Schrauben
Schutzart: IP20
Montage-Ausrichtung: senkrecht
Montageart: Aufputz
Bemessungsstrom: 16 A
Nennspannung: 250V

Fabrikat : Busch-balance® AP oder gleichwertig
Artikel :
gewähltes
Fabrikat(Typ:'.........................................
.............'
(Angabe im Bieterangabenverzeichnis)

liefern, montieren und betriebsfertig anschließen.
Menge: 32,000 St

**01.05.1150 Wippschalter Aus/Wechselschaltung**
Wippschalter Aus/Wechselschaltung

Zum Anschließen und Schalten von elektrischen
Verbrauchern. Zur Aufputzmontage in trockenen Räumen.
Produktname: Wippschalter Farbe: alpinweiß
Befestigungsart: Schrauben
Schutzart: IP20
Montage-Ausrichtung: senkrecht
Montageart: Aufputz
Bemessungsstrom: 16 A
Nennspannung: 250V

Fabrikat : Busch-balance® AP oder gleichwertig
Artikel :
gewähltes
Fabrikat(Typ:'.........................................
.............'
(Angabe im Bieterangabenverzeichnis)

liefern, montieren und betriebsfertig anschließen.
Menge: 12,000 St

**01.05.1160 Kompakter 360°-Deckenbewegungsmelder**
Kompakter 360°-Deckenbewegungsmelder mit
Passiv-Infrarot Sensor, 12m Reichweite tangential

Zum schalten der Beleuchtung in den WC´s und Fluren

Abmessungen (Ø x H): 121 x 57 mm;
Mit Bewegungsmelder: Ja;
Herstellergarantie: 5 Jahre;
Einstellungen via: Potis;
Mit Fernbedienung: Nein;
Variante: weiß;
VPE1, EAN: 4007841057770;
Ausführung: Bewegungsmelder;
Anwendung, Ort: Außenbereich, Innenbereich;
Anwendung, Raum: Flur / Gang, Umkleide, Funktionsraum /
Nebenraum, Teeküche, Treppenhaus, WC / Waschraum,
Parkhaus / Tiefgarage, Außenbereich, Lager,
Innenbereich;
Farbe: Weiß;
Farbe, RAL: 9010;
Inkl. Eckwandhalter: Nein;
Montageort: Decke;
Montageart: Aufputz, Decke;
Schutzart: IP54;
Schutzklasse: II;
Umgebungstemperatur: von -20 bis 50 °C;
Werkstoff: Kunststoff;
Netzanschluss: 220 - 240 V / 50 - 60 Hz;
Schaltausgang 1, Ohmsch: 2000 W;
Schaltausgang 1, Anzahl LED/Leuchtstofflampen: 8 st.;
Schaltausgang 1, Potenzialfrei: Nein;Leuchtstofflampen
EVG: 500 W;
Leuchtstofflampen unkompensiert: 500 VA;
Leuchtstofflampen reihenkompensiert: 900 VA;
Leuchtstofflampen parallelkompensiert: 400 VA;
Schaltausgang 1, Niedervolt Halogenlampen: 2000 VA;
LED Lampen < 2 W: 100 W;
LED Lampen > 2 W < 8 W: 300 W;
LED Lampen > 8 W: 500 W;
Kapazitive Belastung in µF: 176 µF;
Eigenverbrauch: 0,56 W;
Technologie, Sensoren: Passiv Infrarot, Lichtsensor;
Montagehöhe: 2,50 - 6,00 m;
Montagehöhe max: 6,00 m;
optimale Montagehöhe: 2,8 m;
Erfassungswinkel: 360 °;
Öffnungswinkel: 90 °;
Unterkriechschutz: Ja;
segmentweise Ausblendung: Ja;
Elektronische Skalierbarkeit: Nein;
Mechanische Skalierbarkeit: Nein;
Reichweite Radial: Ø 6 m (28 m²);
Reichweite Tangential: Ø 24 m (452 m²);
Schaltzonen: 972 Schaltzonen;
Abdeckmaterial
Lieferumfang: Abdeckschalen;
Dämmerungseinstellung: 2 - 1000 lx;
Zeiteinstellung: 5 s - 15 Min.;
Grundlichtfunktion: Nein;
Hauptlicht einstellbar: Nein;
Dämmerungseinstellung Teach: Nein;
Konstantlichtregelung: Nein;
Vernetzung: Ja;
Art der Vernetzung: Master/Master;
Vernetzung via: Kabel;
Vernetzung, Anzahl: max 5 Sensoren;
Sensoren: Passiv Infrarot, Lichtsensor;
Montagehöhe: 2,50 - 6,00 m;
Montagehöhe max: 6,00 m;
optimale Montagehöhe: 2,8 m;
Erfassungswinkel: 360 °;
Öffnungswinkel: 90 °;
Unterkriechschutz: Ja;
segmentweise Ausblendung: Ja;
Elektronische Skalierbarkeit: Nein;
Mechanische Skalierbarkeit: Nein;
Reichweite Radial: Ø 6 m (28 m²);
Reichweite Tangential: Ø 24 m (452 m²)

Fabrikat : Steinel oder gleichwertig
Artikel : IS 2360-3 ECO 24M Weiß
gewähltes
Fabrikat(Typ:'.........................................
.............'
(Angabe im Bieterangabenverzeichnis)

liefern, montieren und betriebsfertig anschließen.
Menge: 11,000 St

**01.05.1170 NHXMH-J 3x2,5 Halogenfrei**
NHXMH-J 3x2,5 Halogenfreie Mantelleitung

Anwendung: Für die Verlegung über, auf, im und unter
Putz, in trockenen, feuchten und nassen Räumen sowie im
Mauerwerk und im Beton, ausgenommen für direkte
Einbettung in Schüttel-, Rüttel oder Stampfbeton. Für
die Verlegung in Gebäuden mit hoher Personen- und/oder
Sachwertkonzentration. Diese Leitungen sind auch für
die Verwendung im Freien geeignet.
Besonderheiten: Diese halogenfreien Leitungen haben
eine minimale Rauchentwicklung. Es werden keine
korrosiven und toxischen Gase abgespaltet. Bei
Flammeinwirkung verhindern sie die Ausweitung eines
Brandes.
Aufbau Leiter: Kupferblank nach VDE 0295, rund
eindrähtig oder mehrdrähtig
Aderisolation: vernetzte Polyäthylenmischung
Aderkennzeichnung: nach VDE 0293-308
Füllmantel halogenfrei und flammwidrig
Außenmantel: Polymermischung halogenfrei und
flammwidrig Mantelfarbe: grau RAL 7001
Technische Daten
Nennspannung: 300/500 V
Prüfspannung: 2000 V
Temperaturbereich: +5 °C - +60 °C (beim Verlegen)
 -20 °C - +70 °C (nach Verlegen)
Betriebstemperatur: +70 °C (max.)
Biegeradius: 4 x Leitungsdurchmesser (mind.)
Prüfungen:
Brennverhalten: nach VDE 0472 T. 804
Prüfart C (=IEC 332-1)
Korrosivität der Brandgase: nach VDE 0472 T. 813
Rauchgasdichte: nach VDE 0472 T. 816
Prüfart C (=IEC 1034-1)
Halogenfreiheit: nach VDE 0472 T. 815
Ozonbeständigkeit: nach VDE 0472 T. 805
Flammwidrigkeit: VDE 0482-266-2-4 IEC 60332-3-24.

Fabrikat : Prysmian oder gleichwertig
gewähltes
Fabrikat(Typ:'.........................................
.............'
(Angabe im Bieterangabenverzeichnis)

liefern, montieren und betriebsfertig anschließen.
Menge: 4250,000 m

**01.05.1180 NHXMH-J 3X1,5 Halogenfrei**
NHXMH-J 3X1,5 Halogenfreie Mantelleitung

Anwendung: Für die Verlegung über, auf, im und unter
Putz, in trockenen, feuchten und nassen Räumen sowie im
Mauerwerk und im Beton, ausgenommen für direkte
Einbettung in Schüttel-, Rüttel oder Stampfbeton. Für
die Verlegung in Gebäuden mit hoher Personen- und/oder
Sachwertkonzentration. Diese Leitungen sind auch für
die Verwendung im Freien geeignet.
Besonderheiten: Diese halogenfreien Leitungen haben
eine minimale Rauchentwicklung. Es werden keine
korrosiven und toxischen Gase abgespaltet. Bei
Flammeinwirkung verhindern sie die Ausweitung eines
Brandes.
Aufbau Leiter: Kupferblank nach VDE 0295, rund
eindrähtig oder mehrdrähtig
Aderisolation: vernetzte Polyäthylenmischung
Aderkennzeichnung: nach VDE 0293-308
Füllmantel halogenfrei und flammwidrig
Außenmantel: Polymermischung halogenfrei und
flammwidrig
Mantelfarbe: grau RAL 7001
Technische Daten
Nennspannung: 300/500 V
Prüfspannung: 2000 V
Temperaturbereich: +5 °C - +60 °C (beim Verlegen)
 -20 °C - +70 °C (nach Verlegen)
Betriebstemperatur: +70 °C (max.)Biegeradius: 4 x
Leitungsdurchmesser (mind.)
Prüfungen:
Brennverhalten: nach VDE 0472 T. 804
Prüfart C (=IEC 332-1)
Korrosivität der Brandgase: nach VDE 0472 T. 813
Rauchgasdichte: nach VDE 0472 T. 816
Prüfart C (=IEC 1034-1)
Halogenfreiheit: nach VDE 0472 T. 815
Ozonbeständigkeit: nach VDE 0472 T. 805
Flammwidrigkeit: VDE 0482-266-2-4 IEC 60332-3-24.

Fabrikat : Prysmian oder gleichwertig
gewähltes
Fabrikat(Typ:'.........................................
.............'
(Angabe im Bieterangabenverzeichnis)

liefern, montieren und betriebsfertig anschließen.
Menge: 1900,000 m

**01.05.1190 NHXMH-J 5X1,5 Halogenfrei**
NHXMH-J 5X1,5 Halogenfreie Mantelleitung

Anwendung: Für die Verlegung über, auf, im und unter
Putz, in trockenen, feuchten und nassen Räumen sowie im
Mauerwerk und im Beton, ausgenommen für direkte
Einbettung in Schüttel-, Rüttel oder Stampfbeton. Für
die Verlegung in Gebäuden mit hoher Personen- und/oder
Sachwertkonzentration. Diese Leitungen sind auch für
die Verwendung im Freien geeignet. Besonderheiten:
Diese halogenfreien Leitungen haben eine minimale
Rauchentwicklung. Es werden keine korrosiven und
toxischen Gase abgespaltet. Bei Flammeinwirkung
verhindern sie die Ausweitung eines Brandes.
Aufbau Leiter: Kupferblank nach VDE 0295, rund
eindrähtig oder mehrdrähtig
Aderisolation: vernetzte Polyäthylenmischung
Aderkennzeichnung: nach VDE 0293-308
Füllmantel halogenfrei und flammwidrig
Außenmantel: Polymermischung halogenfrei und
flammwidrig
Mantelfarbe: grau RAL 7001
Technische Daten
Nennspannung: 300/500 V
Prüfspannung: 2000 V
Temperaturbereich: +5 °C - +60 °C (beim Verlegen)
 -20 °C - +70 °C (nach Verlegen)
Betriebstemperatur: +70 °C (max.)
Biegeradius: 4 x Leitungsdurchmesser (mind.)
Prüfungen:
Brennverhalten: nach VDE 0472 T. 804
Prüfart C (=IEC 332-1)
Korrosivität der Brandgase: nach VDE 0472 T. 813
Rauchgasdichte: nach VDE 0472 T. 816
Prüfart C (=IEC 1034-1)
Halogenfreiheit: nach VDE 0472 T. 815
Ozonbeständigkeit: nach VDE 0472 T. 805
Flammwidrigkeit: VDE 0482-266-2-4 IEC 60332-3-24.

Fabrikat : Prysmian oder gleichwertig
gewähltes
Fabrikat(Typ:'.........................................
.............'
(Angabe im Bieterangabenverzeichnis)

liefern, montieren und betriebsfertig anschließen.
Menge: 435,000 m

**01.05.1200 Brandschutzkanal Rauchdichtheit I90 100x260mm**
Brandschutzkanal Rauchdichtheit I90 FWK 30
100x260mm L=1m verzinkt
Feuerwiderstandsfähiger Leitungsführungskanal FWK30 -
I90 nach DIN4102-11 zum Schutz des Flucht- und
Rettungsweges. Kanalunterteil mit abnehmbarem und
mehrmals verschraubbarem Kanaloberteil.
Allgemeines bauaufsichtliches Prüfzeugnis
P-MPA-E-99-177. Feuerwiderstandsklasse: I90
Anzahl der beflammbaren Seiten: 4
Bodenlochung: Ja
Höhe: 142 mm
Breite: 300 mm
Länge: 1000 mm
Innenhöhe: 102 mm
Innenbreite: 259 mm
Lichter innerer Querschnitt: 26418 - 26418 mm²
Max. Anzahl der Kabel (Ø11mm, 50% gefüllt, ohne
Geräte): 107
Werkstoff: GipsStahl
Oberfläche: Verzinkt
Blechmaterial: Stahl
Farbe: Zink
Anzahl Kabelklammer pro Meter: 0
Trennwände möglich: Ja
Anzahl steckbare Trennwände: 0

Fabrikat : Hager oder gleichwertig
Artikel : FWK3992600VERZ
gewähltes
Fabrikat(Typ:'.........................................
.............'
(Angabe im Bieterangabenverzeichnis)

liefern, montieren und betriebsfertig anschließen.
Menge: 7,000 St

**01.05.1210 Inneneck zu Brandschutzkanal FWK 30**
Inneneck zu Brandschutzkanal FWK 30
Rauchdichtheit I90
100x260mm verzinkt
Formteil als Systemzubehör für feuerwiderstandsfähigen
Leitungsführungskanal FWK30 - I90 nach DIN4102-11 zum
Schutz des Flucht- und Rettungsweges.
Feuerwiderstandsklasse: I90
Anzahl der beflammbaren Seiten: 4
Formteilausführung: UnterteilOberteil
Schnittkaschierend: Nein
Bodenlochung: Ja
Höhe: 142 mm
Breite: 300 mm
Länge: 293 mm
Maß a: 293 mm
Innenhöhe: 102 mm
Innenbreite: 259 mm
Werkstoff: GipsStahl
Oberfläche: Verzinkt
Blechmaterial: Stahl
Farbe: Zink

Fabrikat : Hager oder gleichwertig
Artikel : L6871VERZ
gewähltes
Fabrikat(Typ:'.........................................
.............'
(Angabe im Bieterangabenverzeichnis)

liefern, montieren und betriebsfertig anschließen.
Menge: 3,000 St

**01.05.1220 Außeneck zu Brandschutzkanal FWK 30**
Außeneck zu Brandschutzkanal FWK 30 Rauchdichtheit I90
100x260mm verzinkt
Formteil als Systemzubehör für feuerwiderstandsfähigen
Leitungsführungskanal FWK30 - I90 nach DIN4102-11 zum
Schutz des Flucht- und Rettungsweges.
Feuerwiderstandsklasse: I90
Anzahl der beflammbaren Seiten: 4
Formteilausführung: UnterteilOberteil
Bodenlochung: Ja
Höhe: 142 mm
Innenhöhe: 102 mm
Breite: 300 mm
Innenbreite: 259 mm
Länge: 150 mm
Maß a: 150 mm
Werkstoff: GipsStahl
Oberfläche: Verzinkt
Blechmaterial: Stahl
Farbe: Zink

Fabrikat : Hager oder gleichwertig
Artikel : L6872VERZ
gewähltes
Fabrikat(Typ:'.........................................
.............'
(Angabe im Bieterangabenverzeichnis)

liefern, montieren und betriebsfertig anschließen.
Menge: 3,000 St

**01.05.1230 Wannenleuchten 1220x160mm**
Wannenleuchten.
Armatur Metall.
Endkappen Kunststoff, ohne sichtbare Schrauben.
Diffusor aus vergilbungsfreiem Kunststoff (PMMA) opal.
Geeignet für Deckenanbau, Wandanbau.
Komfortable und flexible Anschlussmöglichkeit mittels
zwei rückseitigen Kabeleinführungen.
Zur seitlichen Kabeleinführung sind 2 Zentrierbohrungen
vorbereitet.
Betriebsgerät integriert.
Für Durchgangsverdrahtung geeignet.
MultiLumen: Einstellbarkeit des Leuchtenlichtstroms in
4 Stufen.
Werkseitig höchster Leuchtenlichtstrom eingestellt.
Umweltfreundlich und ressourcenschonend durch
austauschbare Komponenten.

Farbe: weiß
Länge: 1220 mm
Breite: 160 mm
Höhe: 64 mm
Gewicht: 2.46 kg
Lichtquelle: LED tauschbar
Sockel: ohne Sockel
Farbtemperatur: 3000K
Farbwiedergabeindex: 80
Farbtoleranz (McAdam): 3 SDCM
Lebensdauer Lichtquelle: 50000 h (L80/B50)
Bemessungsleistung: 21 W
Bemessungsleuchtenlichtstrom: 3000 lm
Ausstrahlwinkel Down: 142° / 115°
Blendungsbewertungsindex RUG (4H 8H): 22.2
Systemeffizienz: 143 lm/W
Bemessungsleistung 2: 25 W
Bemessungsleuchtenlichtstrom 2: 3550 lm
Ausstrahlwinkel Down 2: 142° / 115°
Blendungsbewertungsindex RUG (4H 8H) 2: 22.8
Leuchtenlichtausbeute 2: 142 lm/W
Bemessungsleistung 3: 30 W
Bemessungsleuchtenlichtstrom 3: 4050 lm
Ausstrahlwinkel Down 3: 142° / 115°
Blendungsbewertungsindex RUG (4H 8H) 3: 23.2
Leuchtenlichtausbeute 3: 135 lm/W
Bemessungsleistung 4: 34 W
Bemessungsleuchtenlichtstrom 4: 4650 lm
Ausstrahlwinkel Down 4: 142° / 115°
Blendungsbewertungsindex RUG (4H 8H) 4: 23.7
Leuchtenlichtausbeute 4: 137 lm/W
Lichtaustritt: vorwiegend direkt
Lichtverteilung: symmetrisch
Betriebsgerät: Konstantstrom-Versorgung
Spannung: 220 - 240 V / 50 Hz, 60 Hz
Leistungsfaktor: 0.97
Schutzklasse: I
Einschaltstrom / Einschaltzeit: 17.8 A / 180 µs
Rippelstrom / Flicker: 10 %
Klirrfaktor (THD): 20 %
Schutzart: IP 40
Umgebungstemperatur: 5 °C bis + 35 °C
Schlagschutz: IK05
Glühdrahtprüfung: 650 °C

Fabrikat : RZB oder gleichwertig
Artikel : 312786.002
gewähltes
Fabrikat(Typ:'.........................................
.............'
(Angabe im Bieterangabenverzeichnis)

liefern, montieren und betriebsfertig anschließen.
Menge: 8,000 St

**01.05.1240 Rettungszeichenleuchte**
Rettungszeichenleuchte

Wand-Deckenleuchte für den Dauerbetrieb, Nennleistung
>5W, mit NIMH-Akku 4,8V 0,5Ah, Batterieladedauer
beträgt 24 Stunden, der Batteriebetrieb 3h, IP40,
mittlere Lebensdauer 50.000h, aus Aluminium in Silber,
LxBxH 280x55x215mm, inkl. Piktogramme Pfeil rechts,
links, oben und unten, Erkennungsweite 25m, Ik07Für
eine Bereitschaftsschaltung ist das Produkt nicht
vorgesehen

Fabrikat : RZB oder gleichwertig
Artikel : 5610-10-0001
gewähltes
Fabrikat(Typ:'.........................................
.............'
(Angabe im Bieterangabenverzeichnis)

liefern, montieren und betriebsfertig anschließen.
Menge: 7,000 St

**01.05.1250 Leuchte zur Rettungswegbeleuchtung.**
Leuchte zur Rettungswegbeleuchtung.
Armatur Metall.
Endkappen Kunststoff, ohne sichtbare Schrauben.
Rechteckiger Diffusor aus vergilbungsfreiem Kunststoff
(PMMA) opal.
Geeignet für Deckenanbau, Wandanbau.
Komfortable und flexible Anschlussmöglichkeit mittels
vier rückseitigen Kabeleinführungen.
Zur seitlichen Kabeleinführung sind 2 Zentrierbohrungen
vorbereitet.
Betriebsgerät integriert.
Für Durchgangsverdrahtung geeignet.
Einzelbatteriesystem mit automatischem Selbsttest.

Farbe: weiß
Länge: 1220 mm
Breite: 160 mm
Höhe: 64 mm
Gewicht: 2.93 kg
Sicherheitsleuchte: mit eingebauter Einzelbatterie
Überwachung: automatischer Selbsttest
Schaltungsart: NL Dauerschaltung
Bemessungsbetriebsdauer: 3 h
Akku: LiFePO4
Lichtquelle: LED
Sockel: ohne Sockel
Farbtemperatur: 3000K
Farbwiedergabeindex: 80
Lebensdauer Lichtquelle: 50000 h
Bemessungsleistung: 26 W
Bemessungsleuchtenlichtstrom: 3000 lm
Ausstrahlwinkel Down: 142° / 115°
Blendungsbewertungsindex RUG (4H 8H): 22.2
Systemeffizienz: 115 lm/W
Bemessungsleuchtenlichtstrom Not: 400 lm
Bemessungsleistung Not: 0 W
Bemessungsleistung 2: 30 W
Bemessungsleuchtenlichtstrom 2: 3550 lm
Ausstrahlwinkel Down 2: 142° / 115°
Blendungsbewertungsindex RUG (4H 8H) 2: 22.8
Leuchtenlichtausbeute 2: 118 lm/W
Bemessungsleistung 3: 35 W
Bemessungsleuchtenlichtstrom 3: 4050 lm
Ausstrahlwinkel Down 3: 142° / 115°
Blendungsbewertungsindex RUG (4H 8H) 3: 23.2
Leuchtenlichtausbeute 3: 116 lm/W
Bemessungsleistung 4: 39 W
Bemessungsleuchtenlichtstrom 4: 4650 lm
Ausstrahlwinkel Down 4: 142° / 115°
Blendungsbewertungsindex RUG (4H 8H) 4: 23.7
Leuchtenlichtausbeute 4: 119 lm/W
Lichtaustritt: vorwiegend direkt
Lichtverteilung: symmetrisch
Betriebsgerät: Konstantstrom-Versorgung
Spannung: 220 - 240 V / 50 Hz, 60 Hz
Leistungsfaktor: 0.96
Schutzklasse: I
Einschaltstrom / Einschaltzeit: 13.6 A
Klirrfaktor (THD): 15 %
Schutzart: IP 40
Umgebungstemperatur: 5 °C bis + 35 °C
Schlagschutz: IK05
Glühdrahtprüfung: 850 °C

Fabrikat : RZB oder gleichwertig
Artikel : 672858.002
gewähltes
Fabrikat(Typ:'.........................................
.............'
(Angabe im Bieterangabenverzeichnis)

liefern, montieren und betriebsfertig anschließen.
Menge: 8,000 St

**01.05.1260 Wanddurchbruch in Betonwänden bis 10 cm dick**
Wanddurchbruch in Betonwänden
D>10mm
Wand- und Deckendurchbruch größer 30mm bis 50mm in
Beton/Stahlbeton bohren, Wandstärke bis 10cm, nach
erfolgter Kabel- und Leitungsverlegung ist der
Durchbruch zu verschließen,
anfallender Schutt wird Eigentum des AN und ist zu
beseitigen.
Menge: 42,000 St

**01.05.1270 Wanddurchbruch in Betonwänden 10cm bis 25 cm dick**
Wanddurchbruch in Betonwänden
D>10mm
Wand- und Deckendurchbruch größer 30mm bis 50mm in
Beton/Stahlbeton bohren, Wandstärke 10cm bis 25cm,
nach erfolgter Kabel- und Leitungsverlegung ist der
Durchbruch zu verschließen,
anfallender Schutt wird Eigentum des AN und ist zu
beseitigen.
Menge: 2,000 St

**01.05.1280 Wanddurchbruch in Betonwänden bis 10cm dicke**
Wanddurchbruch in Betonwänden

Wand- und Deckendurchbruch größer 50mm bis 210mm in
Beton/Stahlbeton bohren, Wandstärke bis 10 cm,
nach erfolgter Kabel- und Leitungsverlegung ist der
Durchbruch zu verschließen,
anfallender Schutt wird Eigentum des AN und ist zu
beseitigen.
Menge: 44,000 St

**01.05.1290 Wanddurchbruch in Betonwänden 10cm bis 25cm dicke**
Wanddurchbruch in Betonwänden
Wand- und Deckendurchbruch größer 50mm bis 210mm in
Beton/Stahlbeton bohren, Wandstärke 10cm bis 25cm,
nach erfolgter Kabel- und Leitungsverlegung ist der
Durchbruch zu verschließen,
anfallender Schutt wird Eigentum des AN und ist zu
beseitigen.
Menge: 2,000 St

**01.05.1300 Leitungsführungskanal**
Leitungsführungskanal,

Einheit: m

Beschreibung: Leitungsführungskanal zur Verlegung
elektrischer Kabel und Leitungen für geringe
Kabelmengen im Innenbereich. Halogenfreie Ausführung.
Mit Bodenlochung zur Montage direkt an der Wand. Der
Potentialausgleich ist ohne weitere Hilfsmittel
zwischen dem Ober- und Unterteil gewährleistet. Geprüft
als kabelspezifische Verlegeart nach DIN 4102 Teil 12
für die Funktionserhaltklassen E30 bis E90. Bestehend
aus Kanalunter- und Oberteil. Formteile für
Richtungsänderungen, Endstücke zum Verschließen der
Kanalenden und Zubehörteile erhältlich. Geprüft nach
DIN EN 50085-1.
Werkstoff: Stahl, St
Farbe: reinweiß; RAL 9010
Mengeneinheit: Meter
Länge: 2000 mm
Breite: 30 mm
Höhe: 24 mm
Befestigungsart: Bodenlochung
Anzahl der festen Trennwände: 0
Anzahl der steckbaren Trennwände: 0
Ausführung des Deckels: lose
Kabelhalteklammer: nein
Kanalverbinder: nein
Schutzfolie: nein
Halogenfrei: ja
Nutzquerschnitt: 616 mm²
Funktionserhalt: ja

Fabrikat : OBO Bettermann oder gleichwertig
Artikel : 6248470
gewähltes
Fabrikat(Typ:'.........................................
.............'
(Angabe im Bieterangabenverzeichnis)

liefern, montieren und betriebsfertig anschließen.
Menge: 76,000 m

**01.05.1310 Klein-&Befestigungsmaterial**
Klein-&Befestigungsmaterial

(Schrauben, Dübel, Abzweigdosen, Klemmen, Kabelbinder
usw.)
Menge: 1,000 Psch

#### Unterabschnitt 01.06 2.OG

**01.06.1320 Feldvert.AP, univ, IP44, SKII,**
Feldvert.AP, univ, IP44, SKII, 192PLE, 4x6Reihen, HS
Abst. 150mm, 950x1050x161mm

Feldverteiler nach DIN EN 61 439-1/-3 zum Einbau für
Geräte bis 125 A, Luft- und Kriechstrecken nach DIN EN
60664-1.
Bestehend aus Schrank mit Tür aus pulverbeschichtetem
und eingebranntem Stahlblech. Ab Schrankbreite 800 mm
(3-feldig) zwei türiger Aufbau. Rechte Türen maximal
2-feldig breit.
Komplettschrank mit Einbausatz bestückt mit
profilierten Tragschienen, oberste zwei Reihen mit 15
mm hohen Hutschienen für Reihenklemmen in 150 mm
Abstand und geschlossener Abdeckung, untere Reihen für
7,5 mm hohen Hutschienen in 150 mm Mittenabstand und
passenden Berührungsschutzabdeckungen.
Leitungseinführungen oben/unten durch herausnehmbare
flexiblen Kunststoffflanschplatten, zusätzlich
austauschbar.
Tür mit innenliegenden justierbaren Scharnieren und
einem Öffnungswinkel von 110°.
Türen rechts und links anschlagbar, werkzeugloser
wechselbar Türanschlag.
Türverschluss serienmäßig mit
Dreipunkt-Stangenverschluss und plombierbaren
Klappgriff.
Hinweis: Sperrbare Schließsysteme und Türen sind
austauschbar.

Montage auf: Aufputz
Anzahl der Schienen: 18
Anzahl Reihen: 18
Anzahl Felder: 4
Anzahl Module: 192
Höhe: 950 mm
Breite: 1050 mm
Tiefe: 165 mm
Anzahl Schranktüren: 2
Anzahl der Schlösser: 1
Ausführung des Handgriffes: Klappgriff mit Vorreiber
Werkstoff: Stahl
Schutzklasse: Schutzklasse II
Stoßfestigkeit IK: IK09
IP-Klasse (Ingress Protection): IP44
Halogenfrei: Nein
Schließungstyp: Stangenschloss
Ohne Schloss

Fabrikat : Hager oder gleichwertig
Artikel : FWB64N
gewähltes
Fabrikat(Typ:'.........................................
.............'
(Angabe im Bieterangabenverzeichnis)

liefern, montieren und betriebsfertig anschließen.
Menge: 1,000 St

**01.06.1330 Kabelrangierkanal, 4-feldig, 195x1050x155mm**
Kabelrangierkanal, 4-feldig, Wandmontage, H x B x T195
x 1050 x 155mm, RAL9010

Elektro-Installationskanal-System Rangierkanal RK aus
Kunststoff als Übergang zwischen verlegten Leitungen
oder Installationskanälen und Verteilerschränke.
Rangierkanal Set bestehend aus Kanalprofil mit
Sollbruchstellen zum Ausklinken für Installationskanäle
für Tiefe 40, 50 und 60 mm. Zwei Profilhalter für
Schränke bis Feldbreite 800 mm sowie drei Profilhaltern
bis Feldbreite 1300 mm. Aufsteckbare Endkappen für
links und rechts sind zu verschließen.

Anzahl Felder: 4
Höhe: 195 mm
Breite: 1050 mm
Tiefe: 155 mm
Montage auf: Wandbefestigung
Werkstoff: Kunststoff
Oberfläche: Unbehandelt
Farbe: Reinweiß
RAL Nummer: 9010
Halogenfrei: Nein

Fabrikat : Hager oder gleichwertig
Artikel : FZ444
gewähltes
Fabrikat(Typ:'.........................................
.............'
(Angabe im Bieterangabenverzeichnis)

liefern, montieren und betriebsfertig anschließen.
Menge: 1,000 St

**01.06.1340 Fehlerstrom-Leitungsschutzschalter**
Fehlerstrom-Leitungsschutzschalter 1P+N 6kA B-16A 30mA
Typ A QuickConnect

Fehlerstrom-Leitungsschutzschalter nach DIN EN 61009-1
(VDE 0664-20) mit QuickConnect Klemme, am Abgang bis 20
A und am Zugang bis 63 A, blaue Test-Taste und
Fehlerstromanzeige.
Einfache Einzelentnahme aus dem Phasenschienenverbund.
Geeignet zum nachträglichen Anbau von
Zusatzeinrichtungen.
Beschriftungsmöglichkeit direkt am Gerät.

Polart: 1P+N
Auslösecharakteristik: B
Nennstrom: 16 A
Bemessungsfehlerstrom Idn: 30 mA
Typ des Fehlerstromschutzes: A
Bemessungsschaltvermögen Icn nach IEC 60898-1: 6 kA
Isolationsspannung Ui: 500 V
Stoßspannungsfestigkeit Uimp: 4000 V
Gesamtverlustleistung unter Nennstrom: 4,8 W
Frequenz: 50 - 50 Hz
Anschlussquerschnitt des Eingangs mit Schrauben, bei
flexiblem Leiter: 1,5 - 4,0 mm²
Anschlussquerschnitt des Eingangs mit Schrauben, bei
massivem Leiter: 1,5 - 4,0 mm²

Fabrikat : Hager oder gleichwertig
Artikel : ADS916D
gewähltes
Fabrikat(Typ:'.........................................
.............'
(Angabe im Bieterangabenverzeichnis)

liefern, montieren und betriebsfertig anschließen.
Menge: 46,000 St

**01.06.1350 Leitungsschutzschalter 1 polig 6kA**
Leitungsschutzschalter 1 polig 6kA B-Charakteristik 16A
1 Modul

Leitungsschutzschalter nach DIN EN 60898-1 (VDE
0641-11) mit zeitverzögertem thermischen Auslöser für
Überlastschutz und elektromagnetischer Auslöser für
Kurzschlussschutz. Geeignet zum nachträglichen Anbau
von Zusatzeinrichtungen. Beschriftungsmöglichkeit
direkt am Gerät und Einzelentnahme aus dem
Phasenschienenverbund durch Entriegelung der
Hutschienenschnellbefestigung.

Nennstrom: 16 A
Ausschaltvermögen Icn bei 230V AC nach IEC 60898-1: 6
kA
Polart: 1P
Auslösecharakteristik: B
Anzahl Module: 1
Bemessungsschaltvermögen Icn nach IEC 60898-1: 6 kA
Isolationsspannung Ui: 500 V
Stoßspannungsfestigkeit Uimp: 4000 V
Anschlussquerschnitt des Eingangs und Ausgangs mit
Schrauben, bei massivem Leiter: 1 - 35 mm²
Anschlussquerschnitt des Eingangs und Ausgangs mit
Schrauben, bei flexiblem Leiter: 1 - 25 mm²
Grad der Verunreinigung nach IEC 60664/IEC 60947-2: 2

Fabrikat : Hager oder gleichwertig
Artikel : MBN116
gewähltes
Fabrikat(Typ:'.........................................
.............'
(Angabe im Bieterangabenverzeichnis)

liefern, montieren und betriebsfertig anschließen.
Menge: 6,000 St

**01.06.1360 Lasttrennschalter 4polig 80A für**
Lasttrennschalter 4polig 80A für Hutschiene oder
Montageplatte

Lasttrennschalter für die Montage auf Hutschiene oder
Montageplatte, Drehantrieb direkt am Gerät im
AUS-Zustand mit einem Vorhängeschloss verriegelbar.
Gewährleistet das Ein- und Ausschalten unter Last und
eine Sicherheitstrennfunktion in allen
Niederspannungsstromkreisen.

Nennstrom: 80 A
Polart: 4P
Verlustleistung pro Pol: 2,40 W
Gesamtverlustleistung unter Nennstrom: 9,60 W
Bemessungsbetriebsleistung bei 400 V AC AC1: 52000 W
Motorantrieb optional: Nein
Betriebstemperatur: -20 - 70 °C
Verriegelbar: Ja
IP-Klasse (Ingress Protection): IP20

Fabrikat : Hager oder gleichwertig
Artikel : HAC408
gewähltes
Fabrikat(Typ:'.........................................
.............'
(Angabe im Bieterangabenverzeichnis)

liefern, montieren und betriebsfertig anschließen.
Menge: 1,000 St

**01.06.1370 Überspannungsableiter T1+T2+T3 4P**
Überspannungsableiter T1+T2+T3 4P 12.5kA FM TNS/TT

Kombi-Ableiter mit integrierten Schutzmodulen und
Fernmeldekontakt für Überwachungseinrichtung
(potentialfreier Wechsel). Ableiter Typ 1 und Typ 2
nach DIN EN 61643-11 (VDE 0675-6-11) mit Schutzwirkung
Typ 3. Mit Funktions-/Defektanzeige durch
Signalisierung im Sichtfenster. Reiheneinbaugerät nach
DIN 43880.

Max. Ableitvermögen (Imax) L-N(PEN)/ N-PE: 75 kA
Netzform: TN-S, TT, TN-C-S
Anschlussart: Schraubanschluss
Blitzimpulsstrom Iimp (10/350 µs) IEC 61643 L-N(PEN)/
N-PE: 12,5 kA, 50 kA
Mit Fernmeldekontakt: Ja
Anzahl Module: 4
Spannungsschutzstufe höher gemäß IEC 61643-1: 1,50 kV
Dauerbetriebsspannung UC gemäß IEC 61643-1: 264 V
Polanzahl: 4
Betriebstemperatur: -40 - 80 °C

Fabrikat : Hager oder gleichwertig
Artikel : SPA412
gewähltes
Fabrikat(Typ:'.........................................
.............'
(Angabe im Bieterangabenverzeichnis)

liefern, montieren und betriebsfertig anschließen.
Menge: 1,000 St

**01.06.1380 Anschluss und Verdrahtung der Eigen-UV**
Anschluss und Verdrahtung der Etagenunterverteilung
Etagenverteilung für Normalnetz
beinhaltet alle Arbeiten inklusive Schrauben/ Dübel/
Phasenschienen/Verdrahtungsmaterial/
Reihenklemmen/Nummierungen usw.

Aufteilung der Stromkreise:
Fi/Ls: 30x Büro BR-Kanal (je Büro ein Stromkreis)
  2x Serverschränke
  4x Küche
  8x Steckdose + Licht Büro ( aufgeteilt auf alle
Büros)
  3x Reserve
LS:  2x WC
  1x Türschließanlage
betriebsfertige Herstellung der Leistung, inkl.
Material.
Menge: 1,000 Psch

**01.06.1390 Brüstungskanal-Unterteil 65x170mm**
Brüstungskanal-Unterteil frontrastend hfr zu BRH
65x170mm Oberteil 80mm vw

Verlegung an der Fensterseite unterhalb der Heizkörper

Kanalunterteil zum Elektro-Installationskanal-System
Brüstungskanal aus halogenfreiem Kunststoff nach DIN EN
50085-1 als Geräteeinbaukanal mit Oberteilbreite 80 mm
zum Einbau handelsüblicher Geräte ohne Zusatzblenden.

Halogenfreier Kunststoff ist flammwidrig und entwickelt
in Verbindung mit Feuchtigkeit, z.B. Löschwasser, keine
korrosiven Brandgase. Somit sind elektronische Geräte
und Sachwerte besser geschützt.

Mit Bodenlochung (allseitiger Bohrtolleranzausgleich)
zur direkten Wandmontage und zusätzlicher
Rechtecklochung zur werkzeuglosen Befestigung des
Kanals mittels Clip-Technik auf Konsolen. Mit
frontrastendem, werkzeuglosem Geräteeinbau zur
Befestigung von Geräten und Geräteeinbaudosen mit
Schnellbefestigung. Zusätzliches C-Profil als
Geräteeinbaumöglichkeit. Kupplungen zur einfachen und
passgenauen Kanalmontage, Trennwände und
Leitungsrückhalteklammern als Zubehör erhältlich.

Hinweis: Schall- und Brandschutz-Maßnahmen sind
fachgerecht auszuführen.

Höhe: 68 mm
Breite: 170 mm
Länge: 2000 mm
Anzahl der einsetzbaren Oberteile: 1
Oberteilbreite 1: 80 mm
Oberteilbreite 2: 0,00 mm
Oberteilbreite 3: 0,00 mm
Lichter innerer Querschnitt: 10050 - 10050 mm²
Format Geräteeinbaumöglichkeit: Standard 60 mm, CEE,
Ecoline, EIB
Bodenlochung: Ja
Werkstoff: PC-ABS
Oberfläche: Unbehandelt
Halogenfrei: Ja
Farbe: Verkehrsweiß
RAL Nummer: 9016
Stoßfestigkeit IK: IK07
IP-Klasse (Ingress Protection): IP40
Kanalverbindung: Vormontierte Kupplungen
Kabelhalteklammer im Lieferumfang enthalten: Nein
Anzahl Kabelklammer pro Meter: 0

Fabrikat : Hager oder gleichwertig
Artikel : BRH6517019016
gewähltes
Fabrikat(Typ:'.........................................
.............'
(Angabe im Bieterangabenverzeichnis)

liefern, montieren und betriebsfertig anschließen.
Menge: 150,000 m

**01.06.1400 Brüstungskanal-Oberteil aus hfr zu BRH**
Brüstungskanal-Oberteil aus hfr zu BRH mit
Oberteilbreite 80mm verkehrsweiß

Brüstungskanal-Oberteil aus halogenfreiem Kunststoff,
aufrastbar, innenliegend, Oberteilbreite 80 mm, zum
Elektro-Installationskanal-System Brüstungskanal nach
DIN EN 50085-1 als Geräteeinbaukanal.

Halogenfreier Kunststoff ist flammwidrig und entwickelt
in Verbindung mit Feuchtigkeit, z.B. Löschwasser, keine
korrosiven Brandgase. Somit sind elektronische Geräte
und Sachwerte besser geschützt.

Oberteil Breite: 80 mm
Länge: 2000 mm
Werkstoff: PC-ABS
Oberfläche: Unbehandelt
Halogenfrei: Ja
Farbe: Verkehrsweiß
RAL Nummer: 9016

Fabrikat : Hager oder gleichwertig
Artikel : BRH08029016
gewähltes
Fabrikat(Typ:'.........................................
.............'
(Angabe im Bieterangabenverzeichnis)

liefern, montieren und betriebsfertig anschließen.
Menge: 150,000 m

**01.06.1410 Inneneck einstellbar zu BR/H/N/A/S 68x170mm**
Inneneck einstellbar zu BR/H/N/A/S 68x170mm Oberteil
80mm hfr verkehrsweiß

Inneneck, winkelverstellbar, als Hauben-Formteil zu
Brüstungskanal.

Maß a: 143 mm
Formteilausführung: Haubenformteil
Schnittkaschierend: Ja
Winkelbereich: 85 - 95
Bodenlochung: Nein
Werkstoff: PC-ABS
Oberfläche: Unbehandelt
Halogenfrei: Ja
Farbe: Verkehrsweiß
RAL Nummer: 9016
Stoßfestigkeit IK: IK07

Fabrikat : Hager oder gleichwertig
Artikel : BR651704H9016
gewähltes
Fabrikat(Typ:'.........................................
.............'
(Angabe im Bieterangabenverzeichnis)

liefern, montieren und betriebsfertig anschließen.
Menge: 64,000 St

**01.06.1420 Außeneck einstellbar zu BR/H/N/A/S 68x170mm**
Außeneck einstellbar zu BR/H/N/A/S 68x170mm Oberteil
80mm hfr verkehrsweiß

Außeneck, winkelverstellbar, als Hauben-Formteil zu
Brüstungskanal.

Höhe: 68 mm
Breite: 170 mm
Maß a: 37 mm
Formteilausführung: Haubenformteil
Schnittkaschierend: Ja
Winkelbereich: 85 - 95
Bodenlochung: Nein
Werkstoff: PC-ABS
Oberfläche: Unbehandelt
Halogenfrei: Ja
Farbe: Verkehrsweiß
RAL Nummer: 9016
Stoßfestigkeit IK: IK07

Fabrikat : Hager oder gleichwertig
Artikel : BR651703H9016
gewähltes
Fabrikat(Typ:'.........................................
.............'
(Angabe im Bieterangabenverzeichnis)

liefern, montieren und betriebsfertig anschließen.
Menge: 64,000 St

**01.06.1430 Wandanschlussblende zu BR/H/N/A/S 68x170mm**
Wandanschlussblende zu BR/H/N/A/S 68x170mm OT 80mm aus
Stahlblech verkehrsweiß

Wandanschlussblende zu Brüstungskanal.

Höhe: 68 mm
Breite: 170 mm
Maß a: 7 mm
Schnittkaschierend: Ja
Werkstoff: Stahl
Oberfläche: Pulverbeschichtet
Halogenfrei: Ja
Farbe: Verkehrsweiß
RAL Nummer: 9016
Stoßfestigkeit IK: IK08

Fabrikat : Hager oder gleichwertig
Artikel : BR65170W9016
gewähltes
Fabrikat(Typ:'.........................................
.............'
(Angabe im Bieterangabenverzeichnis)

liefern, montieren und betriebsfertig anschließen.
Menge: 64,000 St

**01.06.1440 Steckdose 2-fach mit Wago**
Steckdose 2-fach mit Wago Steck-/Klemmtechnik C-Profil
in verkehrsweiß

Kanalsteckdose mit erhöhtem Berührungsschutz,
vorverdrahtet, anreihbar durch 3-poliges
Steckverbindersystem mit Schnellbefestigung für
Geräteeinbausystem mit C-Profil. Leitungsanschluss über
Steckklemmen 1,5 - 2,5 mm² oder über verpolungssicheres
Steckverbindersystem.

Zugehörige Serien: Hager Steckdose 80mm BRx
Hager Steckdose 120mm BRx
Nennstrom: 16 A
Versorgungsspannungsart: AC
Frequenz: 50 - 60 Hz
Anschluss-/Steckertyp: Wago Winsta
Anschlussquerschnitt flexibler Leiter ohne
Aderendhülse: 1,5 - 2,5 mm²
Mit erhöhtem Berührungsschutz: Ja
Halogenfrei: Ja
Stoßfestigkeit IK: IK07
IP-Klasse (Ingress Protection): IP20
Abmessungen: 50 x 120 mm
Farbe: Verkehrsweiß
RAL Nummer: 9016
Glanzgrad: Matt
Werkstoff: Polyamid (PA)
Montage auf: Geräteeinbaukanal C-Profil
Montageart: Anreihbar
Anschluss-/Steckertyp Steckdose: SCHUKO
Verdrehter Zentraleinsatz: Nein
Mit Klappdeckel: Nein
Mit Schutzleiterkontakt rund: Nein
Mit Signallampe: Nein
Mit Beschriftungsfeld: Nein
Vorbestückt mit: 2x Schukosteckdosen
Aufdruck: Ohne Aufdruck
Deckelausführung: Ohne Deckel
inklusive Eingangsbuchse 3-polig für starre und
flexible Leiter 1,5-2,5mm²

Fabrikat : Hager oder gleichwertig
Artikel : GS20009016
gewähltes
Fabrikat(Typ:'.........................................
.............'
(Angabe im Bieterangabenverzeichnis)

liefern, montieren und betriebsfertig anschließen.
Menge: 68,000 St

**01.06.1450 Blende 2-fach Steckdose zu Oberteil**
Blende 2-fach Steckdose zu Oberteil 80mm beschriftbar
anreihbar hfr verkehrsweiß

Blende modular für Kanalsteckdosen 2-fach,
schnittkaschierend und anreihbar.

Länge: 152 mm
Oberteil Breite: 80 mm
Durchmesser der Öffnung: 48 mm
Anzahl Einheiten: 2
Geräteart (Geräteblende für Geräteeinbaukanal): Blenden
2-fach
Schnittkaschierend: Ja
Mit Beschriftungsfeld: Ja
Werkstoff: Acrylnitril-Butadien-Styrol (ABS)
Oberfläche: Unbehandelt
Halogenfrei: Ja
Farbe: Verkehrsweiß
RAL Nummer: 9016

Fabrikat : Hager oder gleichwertig
Artikel : GB080219016
gewähltes
Fabrikat(Typ:'.........................................
.............'
(Angabe im Bieterangabenverzeichnis)

liefern, montieren und betriebsfertig anschließen.
Menge: 68,000 St

**01.06.1460 Leitungsführungskanal halogenfrei**
Leitungsführungskanal halogenfrei LFH 60x150mm
verkehrsweiß

Elektro-Installationskanal-System Leitungsführungskanal
aus halogenfreiem Kunststoff nach DIN EN 50085-1 zur
Leitungsverlegung.

Halogenfreier Kunststoff ist flammwidrig und entwickelt
in Verbindung mit Feuchtigkeit, z.B. Löschwasser, keine
korrosiven Brandgase. Somit sind elektronische Geräte
und Sachwerte besser geschützt.

Kanalunterteil/-oberteil mit
Trennwand-Einbaumöglichkeit, einrastbar, mit
vorgestanzter Bodenlochung im Abstand von 125 mm, ab
Größe 40 x 60 mm mit vormontierten Kupplungen zur
einfachen Ausrichtung bei Ein-Mann-Montage und mit
vormontierten anstellbaren Rückhalteklammern.

Hinweis: Schall- und Brandschutz-Maßnahmen sind
fachgerecht auszuführen.

Höhe: 60 mm
Breite: 150 mm
Länge: 2000 mm
Lichter innerer Querschnitt: 7122 - 7122 mm²
Max. Anzahl der Kabel (Ø11mm, 50% gefüllt, ohne
Geräte): 30
Werkstoff: PC-ABS
Oberfläche: Unbehandelt
Halogenfrei: Ja
Farbe: Verkehrsweiß
RAL Nummer: 9016
Stoßfestigkeit IK: IK07
IP-Klasse (Ingress Protection): IP30
Kanalverbindung: Vormontierte Kupplungen
Anzahl der Trennwände: 0
Anzahl steckbare Trennwände: 3
Kabelhalteklammer im Lieferumfang enthalten: Ja
Mit Schutzfolie: Nein

Fabrikat : Hager oder gleichwertig
Artikel : LFH6015009016
gewähltes
Fabrikat(Typ:'.........................................
.............'
(Angabe im Bieterangabenverzeichnis)

liefern, montieren und betriebsfertig anschließen.
Menge: 92,000 m

**01.06.1470 Leitungsführungskanal aus PC/ABS**
Leitungsführungskanal aus PC/ABS halogenfrei LFH
60x110mm verkehrweiß

Elektro-Installationskanal-System Leitungsführungskanal
aus halogenfreiem Kunststoff nach DIN EN 50085-1 zur
Leitungsverlegung.

Halogenfreier Kunststoff ist flammwidrig und entwickelt
in Verbindung mit Feuchtigkeit, z.B. Löschwasser, keine
korrosiven Brandgase. Somit sind elektronische Geräte
und Sachwerte besser geschützt.

Kanalunterteil/-oberteil mit
Trennwand-Einbaumöglichkeit, einrastbar, mit
vorgestanzter Bodenlochung im Abstand von 125 mm, ab
Größe 40 x 60 mm mit vormontierten Kupplungen zur
einfachen Ausrichtung bei Ein-Mann-Montage und mit
vormontierten anstellbaren Rückhalteklammern.

Hinweis: Schall- und Brandschutz-Maßnahmen sind
fachgerecht auszuführen.

Höhe: 60 mm
Breite: 110 mm
Länge: 2000 mm
Lichter innerer Querschnitt: 5460 - 5460 mm²
Max. Anzahl der Kabel (Ø11mm, 50% gefüllt, ohne
Geräte): 23
Werkstoff: PC-ABS
Oberfläche: Unbehandelt
Halogenfrei: Ja
Farbe: Verkehrsweiß
RAL Nummer: 9016
Stoßfestigkeit IK: IK07
IP-Klasse (Ingress Protection): IP30
Kanalverbindung: Vormontierte Kupplungen
Anzahl der Trennwände: 0
Anzahl steckbare Trennwände: 3
Kabelhalteklammer im Lieferumfang enthalten: Ja
Mit Schutzfolie: Nein

Fabrikat : Hager oder gleichwertig
Artikel : LFH6011009016
gewähltes
Fabrikat(Typ:'.........................................
.............'
(Angabe im Bieterangabenverzeichnis)

liefern, montieren und betriebsfertig anschließen.
Menge: 86,000 m

**01.06.1480 Leitungsführungskanal halogenfrei 30x45mm**
Leitungsführungskanal halogenfrei LFH 30x45mm
verkehrsweiß

Elektro-Installationskanal-System Leitungsführungskanal
aus halogenfreiem Kunststoff nach DIN EN 50085-1 zur
Leitungsverlegung.

Halogenfreier Kunststoff ist flammwidrig und entwickelt
in Verbindung mit Feuchtigkeit, z.B. Löschwasser, keine
korrosiven Brandgase. Somit sind elektronische Geräte
und Sachwerte besser geschützt.

Kanalunterteil/-oberteil mit vorgestanzter Bodenlochung
im Abstand von 125 mm und Größe 30 x 45 mm mit
vormontierten Kupplungen zur einfachen Ausrichtung bei
Ein-Mann-Montage.

Hinweis: Schall- und Brandschutz-Maßnahmen sind
fachgerecht auszuführen.

Höhe: 30 mm
Breite: 45 mm
Länge: 2000 mm
Lichter innerer Querschnitt: 1010 - 1010 mm²
Max. Anzahl der Kabel (Ø11mm, 50% gefüllt, ohne
Geräte): 5
Werkstoff: PC-ABS
Oberfläche: Unbehandelt
Halogenfrei: Ja
Farbe: Verkehrsweiß
RAL Nummer: 9016
Stoßfestigkeit IK: IK07
IP-Klasse (Ingress Protection): IP30
Kanalverbindung: Vormontierte Kupplungen
Anzahl der Trennwände: 0
Anzahl steckbare Trennwände: 0
Kabelhalteklammer im Lieferumfang enthalten: Nein
Mit Schutzfolie: Nein

Fabrikat : Hager oder gleichwertig
Artikel : LFH3004509016
gewähltes
Fabrikat(Typ:'.........................................
.............'
(Angabe im Bieterangabenverzeichnis)

liefern, montieren und betriebsfertig anschließen.
Menge: 86,000 m

**01.06.1490 Leitungsführungskanal halogenfrei 20x20mm**
Leitungsführungskanal halogenfrei LFH 20x20mm
verkehrsweiß

Elektro-Installationskanal-System Leitungsführungskanal
aus halogenfreiem Kunststoff nach DIN EN 50085-1 zur
Leitungsverlegung.

Halogenfreier Kunststoff ist flammwidrig und entwickelt
in Verbindung mit Feuchtigkeit, z.B. Löschwasser, keine
korrosiven Brandgase. Somit sind elektronische Geräte
und Sachwerte besser geschützt.

Kanalunterteil/-oberteil mit vorgestanzter Bodenlochung
im Abstand von 125 mm und Größe 30 x 45 mm mit
vormontierten Kupplungen zur einfachen Ausrichtung bei
Ein-Mann-Montage.

Hinweis: Schall- und Brandschutz-Maßnahmen sind
fachgerecht auszuführen.

Höhe: 18 mm
Breite: 19 mm
Länge: 2000 mm
Lichter innerer Querschnitt: 228 - 228 mm²
Max. Anzahl der Kabel (Ø11mm, 50% gefüllt, ohne
Geräte): 1
Werkstoff: PC-ABS
Oberfläche: Unbehandelt
Halogenfrei: Ja
Farbe: Verkehrsweiß
RAL Nummer: 9016
Stoßfestigkeit IK: IK07
IP-Klasse (Ingress Protection): IP30
Kanalverbindung: Ohne Kupplung
Anzahl der Trennwände: 0
Anzahl steckbare Trennwände: 0
Kabelhalteklammer im Lieferumfang enthalten: Nein
Mit Schutzfolie: Nein

Fabrikat : Hager oder gleichwertig
Artikel : LFH2002009016
gewähltes
Fabrikat(Typ:'.........................................
.............'
(Angabe im Bieterangabenverzeichnis)

liefern, montieren und betriebsfertig anschließen.
Menge: 164,000 m

**01.06.1500 Kombination Wippschalter Aus-u. Wechselschaltg.**
Kombination Wippschalter Aus- u.Wechselschaltung

Zum Anschließen und Schalten von elektrischen
Verbrauchern. Zur Aufputzmontage in trockenen Räumen.
Produktname: Kombination Wippschalter mit SCHUKO®
Steckdose Farbe: alpinweiß
Steckdosentyp: Schutzkontakt (SCHUKO)
Funktion: mit erhöhtem Berührungsschutz Safety+
Sicherheitsfunktionen: Safety+
Befestigungsart: Schrauben
Schutzart: IP20
Montage-Ausrichtung: senkrecht
Montageart: Aufputz
Bemessungsstrom: 16 A
Nennspannung: 250V

Fabrikat : Busch-balance® AP oder gleichwertig
Artikel :
gewähltes
Fabrikat(Typ:'.........................................
.............'
(Angabe im Bieterangabenverzeichnis)

liefern, montieren und betriebsfertig anschließen.
Menge: 32,000 St

**01.06.1510 Wippschalter Aus/Wechselschaltung**
Wippschalter Aus/Wechselschaltung

Zum Anschließen und Schalten von elektrischen
Verbrauchern. Zur Aufputzmontage in trockenen Räumen.
Produktname: Wippschalter Farbe: alpinweiß
Befestigungsart: Schrauben
Schutzart: IP20
Montage-Ausrichtung: senkrecht
Montageart: Aufputz
Bemessungsstrom: 16 A
Nennspannung: 250V

Fabrikat : Busch-balance® AP oder gleichwertig
Artikel :
gewähltes
Fabrikat(Typ:'.........................................
.............'
(Angabe im Bieterangabenverzeichnis)

liefern, montieren und betriebsfertig anschließen.
Menge: 12,000 St

**01.06.1520 Kompakter360°-Deckenbewegungsmelder**
Kompakter360°-Deckenbewegungsmelder mit Passiv-Infrarot
Sensor, 12m Reichweite tangential

Zum schalten der Beleuchtung in den WC´s und Fluren

Abmessungen (Ø x H): 121 x 57 mm;
Mit Bewegungsmelder: Ja;
Herstellergarantie: 5 Jahre;
Einstellungen via: Potis;
Mit Fernbedienung: Nein;
Variante: weiß;
VPE1, EAN: 4007841057770;
Ausführung: Bewegungsmelder;
Anwendung, Ort: Außenbereich, Innenbereich;
Anwendung, Raum: Flur / Gang, Umkleide, Funktionsraum /
Nebenraum, Teeküche, Treppenhaus, WC / Waschraum,
Parkhaus / Tiefgarage, Außenbereich, Lager,
Innenbereich;
Farbe: Weiß;
Farbe, RAL: 9010;
Inkl. Eckwandhalter: Nein;
Montageort: Decke;
Montageart: Aufputz, Decke;
Schutzart: IP54;
Schutzklasse: II;
Umgebungstemperatur: von -20 bis 50 °C;
Werkstoff: Kunststoff;
Netzanschluss: 220 - 240 V / 50 - 60 Hz;
Schaltausgang 1, Ohmsch: 2000 W;
Schaltausgang 1, Anzahl LED/Leuchtstofflampen: 8 stk.;
Schaltausgang 1, Potenzialfrei: Nein;
Leuchtstofflampen EVG: 500 W;
Leuchtstofflampen unkompensiert: 500 VA;
Leuchtstofflampen reihenkompensiert: 900 VA;
Leuchtstofflampen parallelkompensiert: 400 VA;
Schaltausgang 1, Niedervolt Halogenlampen: 2000 VA;LED
Lampen < 2 W: 100 W;
LED Lampen > 2 W < 8 W: 300 W;LED Lampen > 8 W: 500 W;
Kapazitive Belastung in µF: 176 µF;
Eigenverbrauch: 0,56 W;
Technologie, Sensoren: Passiv Infrarot, Lichtsensor;
Montagehöhe: 2,50 - 6,00 m;
Montagehöhe max: 6,00 m;
optimale Montagehöhe: 2,8 m;
Erfassungswinkel: 360 °;
Öffnungswinkel: 90 °;
Unterkriechschutz: Ja;
segmentweise Ausblendung: Ja;
Elektronische Skalierbarkeit: Nein;
Mechanische Skalierbarkeit: Nein;
Reichweite Radial: Ø 6 m (28 m²);
Reichweite Tangential: Ø 24 m (452 m²);
Schaltzonen: 972 Schaltzonen;
Abdeckmaterial
Lieferumfang: Abdeckschalen;
Dämmerungseinstellung: 2 - 1000 lx;
Zeiteinstellung: 5 s - 15 Min.;
Grundlichtfunktion: Nein;
Hauptlicht einstellbar: Nein;
Dämmerungseinstellung Teach: Nein;
Konstantlichtregelung: Nein;
Vernetzung: Ja;
Art der Vernetzung: Master/Master;
Vernetzung via: Kabel;
Vernetzung, Anzahl: max 5 Sensoren;
Sensoren: Passiv Infrarot, Lichtsensor;
Montagehöhe: 2,50 - 6,00 m;
Montagehöhe max: 6,00 m;
optimale Montagehöhe: 2,8 m;
Erfassungswinkel: 360 °;
Öffnungswinkel: 90 °;
Unterkriechschutz: Ja;
segmentweise Ausblendung: Ja;
Elektronische Skalierbarkeit: Nein;
Mechanische Skalierbarkeit: Nein;
Reichweite Radial: Ø 6 m (28 m²);
Reichweite Tangential: Ø 24 m (452 m²)

Fabrikat : Steinel oder gleichwertig
Artikel : IS 2360-3 ECO 24M Weiß
gewähltes
Fabrikat(Typ:'.........................................
.............'
(Angabe im Bieterangabenverzeichnis)

liefern, montieren und betriebsfertig anschließen.
Menge: 11,000 St

**01.06.1530 NHXMH-J 3x2,5 Halogenfrei**
NHXMH-J 3x2,5 Halogenfreie Mantelleitung

Anwendung: Für die Verlegung über, auf, im und unter
Putz, in trockenen, feuchten und nassen Räumen sowie im
Mauerwerk und im Beton, ausgenommen für direkte
Einbettung in Schüttel-, Rüttel oder Stampfbeton. Für
die Verlegung in Gebäuden mit hoher Personen- und/oder
Sachwertkonzentration. Diese Leitungen sind auch für
die Verwendung im Freien geeignet.
Besonderheiten:
Diese halogenfreien Leitungen haben eine minimale
Rauchentwicklung. Es werden keine korrosiven und
toxischen Gase abgespaltet. Bei Flammeinwirkung
verhindern sie die Ausweitung eines Brandes.
Aufbau Leiter:
Kupferblank nach VDE 0295, rund eindrähtig oder
mehrdrähtig
Aderisolation: vernetzte Polyäthylenmischung
Aderkennzeichnung: nach VDE 0293-308
Füllmantel halogenfrei und flammwidrig
Außenmantel: Polymermischung halogenfrei und
flammwidrig Mantelfarbe: grau RAL 7001
Technische Daten
Nennspannung: 300/500 V
Prüfspannung: 2000 V
Temperaturbereich: +5 °C - +60 °C (beim Verlegen)
 -20 °C - +70 °C (nach Verlegen)
Betriebstemperatur: +70 °C (max.)
Biegeradius: 4 x Leitungsdurchmesser (mind.)
Prüfungen:
Brennverhalten: nach VDE 0472 T. 804
Prüfart C (=IEC 332-1)
Korrosivität der Brandgase: nach VDE 0472 T. 813
Rauchgasdichte: nach VDE 0472 T. 816
Prüfart C (=IEC 1034-1)
Halogenfreiheit: nach VDE 0472 T. 815
Ozonbeständigkeit: nach VDE 0472 T. 805
Flammwidrigkeit: VDE 0482-266-2-4 IEC 60332-3-24.

Fabrikat : Prysmian oder gleichwertig
gewähltes
Fabrikat(Typ:'.........................................
.............'
(Angabe im Bieterangabenverzeichnis)

liefern, montieren und betriebsfertig anschließen.
Menge: 4650,000 m

**01.06.1540 NHXMH-J 3X1,5 Halogenfrei**
NHXMH-J 3X1,5 Halogenfreie Mantelleitung

Anwendung: Für die Verlegung über, auf, im und unter
Putz, in trockenen, feuchten und nassen Räumen sowie im
Mauerwerk und im Beton, ausgenommen für direkte
Einbettung in Schüttel-, Rüttel oder Stampfbeton. Für
die Verlegung in Gebäuden mit hoher Personen- und/oder
Sachwertkonzentration. Diese Leitungen sind auch für
die Verwendung im Freien geeignet. Besonderheiten:
Diese halogenfreien Leitungen haben eine minimale
Rauchentwicklung. Es werden keine korrosiven und
toxischen Gase abgespaltet. Bei Flammeinwirkung
verhindern sie die Ausweitung eines Brandes.
Aufbau Leiter:
Kupferblank nach VDE 0295, rund eindrähtig oder
mehrdrähtig
Aderisolation: vernetzte Polyäthylenmischung
Aderkennzeichnung: nach VDE 0293-308
Füllmantel halogenfrei und flammwidrig
Außenmantel: Polymermischung halogenfrei und
flammwidrig
Mantelfarbe: grau RAL 7001
Technische Daten
Nennspannung: 300/500 V
Prüfspannung: 2000 V
Temperaturbereich: +5 °C - +60 °C (beim Verlegen)
 -20 °C - +70 °C (nach Verlegen)
Betriebstemperatur: +70 °C (max.)
Biegeradius: 4 x Leitungsdurchmesser (mind.)
Prüfungen:
Brennverhalten: nach VDE 0472 T. 804
Prüfart C (=IEC 332-1)
Korrosivität der Brandgase: nach VDE 0472 T. 813
Rauchgasdichte: nach VDE 0472 T. 816
Prüfart C (=IEC 1034-1)
Halogenfreiheit: nach VDE 0472 T. 815
Ozonbeständigkeit: nach VDE 0472 T. 805
Flammwidrigkeit: VDE 0482-266-2-4 IEC 60332-3-24.

Fabrikat : Prysmian oder gleichwertig
gewähltes
Fabrikat(Typ:'.........................................
.............'
(Angabe im Bieterangabenverzeichnis)

liefern, montieren und betriebsfertig anschließen.
Menge: 1900,000 m

**01.06.1550 NHXMH-J 5X1,5 Halogenfrei**
NHXMH-J 5X1,5 Halogenfreie Mantelleitung

Anwendung: Für die Verlegung über, auf, im und unter
Putz, in trockenen, feuchten und nassen Räumen sowie im
Mauerwerk und im Beton, ausgenommen für direkte
Einbettung in Schüttel-, Rüttel oder Stampfbeton. Für
die Verlegung in Gebäuden mit hoher Personen- und/oder
Sachwertkonzentration.
Diese Leitungen sind auch für die Verwendung im Freien
geeignet.
Besonderheiten:
Diese halogenfreien Leitungen haben eine minimale
Rauchentwicklung. Es werden keine korrosiven und
toxischen Gase abgespaltet. Bei Flammeinwirkung
verhindern sie die Ausweitung eines Brandes.
Aufbau Leiter: Kupferblank nach VDE 0295, rund
eindrähtig oder mehrdrähtig
Aderisolation: vernetzte Polyäthylenmischung
Aderkennzeichnung: nach VDE 0293-308
Füllmantel halogenfrei und flammwidrig
Außenmantel: Polymermischung halogenfrei und
flammwidrig
Mantelfarbe: grau RAL 7001
Technische Daten
Nennspannung: 300/500 V
Prüfspannung: 2000 V
Temperaturbereich: +5 °C - +60 °C (beim Verlegen
) -20 °C - +70 °C (nach Verlegen)
Betriebstemperatur: +70 °C (max.)
Biegeradius: 4 x Leitungsdurchmesser (mind.)
Prüfungen:
Brennverhalten: nach VDE 0472 T. 804
Prüfart C (=IEC 332-1)
Korrosivität der Brandgase: nach VDE 0472 T. 813
Rauchgasdichte: nach VDE 0472 T. 816
Prüfart C (=IEC 1034-1)
Halogenfreiheit: nach VDE 0472 T. 815
Ozonbeständigkeit: nach VDE 0472 T. 805
Flammwidrigkeit: VDE 0482-266-2-4 IEC 60332-3-24.

Fabrikat : Prysmian oder gleichwertig
gewähltes
Fabrikat(Typ:'.........................................
.............'
(Angabe im Bieterangabenverzeichnis)

liefern, montieren und betriebsfertig anschließen.
Menge: 435,000 m

**01.06.1560 Brandschutzkanal Rauchdichtheit I90 100x260mm**
Brandschutzkanal Rauchdichtheit I90 FWK 30
100x260mm L=1m verzinkt
Feuerwiderstandsfähiger Leitungsführungskanal FWK30 -
I90 nach DIN4102-11 zum Schutz des Flucht- und
Rettungsweges. Kanalunterteil mit abnehmbarem und
mehrmals verschraubbarem Kanaloberteil.
Allgemeines bauaufsichtliches Prüfzeugnis
P-MPA-E-99-177. Feuerwiderstandsklasse: I90
Anzahl der beflammbaren Seiten: 4
Bodenlochung: Ja
Höhe: 142 mm
Breite: 300 mm Länge: 1000 mm
Innenhöhe: 102 mm
Innenbreite: 259 mm
Lichter innerer Querschnitt: 26418 - 26418 mm²
Max. Anzahl der Kabel (Ø11mm, 50% gefüllt, ohne
Geräte): 107
Werkstoff: GipsStahl
Oberfläche: Verzinkt

Blechmaterial: Stahl
Farbe: Zink
Anzahl Kabelklammer pro Meter: 0
Trennwände möglich: Ja
Anzahl steckbare Trennwände: 0

Fabrikat : Hager oder gleichwertig
Artikel : FWK3992600VERZ
gewähltes
Fabrikat(Typ:'.........................................
.............'
(Angabe im Bieterangabenverzeichnis)

liefern, montieren und betriebsfertig anschließen.
Menge: 10,000 m

**01.06.1570 Inneneck zu Brandschutzkanal FWK 30 100x260mm**
Inneneck zu Brandschutzkanal FWK 30 Rauchdichtheit I90
100x260mm verzinkt
Formteil als Systemzubehör für feuerwiderstandsfähigen
Leitungsführungskanal FWK30 - I90 nach DIN4102-11 zum
Schutz des Flucht- und Rettungsweges.
Feuerwiderstandsklasse: I90
Anzahl der beflammbaren Seiten: 4
Formteilausführung: UnterteilOberteil
Schnittkaschierend: Nein
Bodenlochung: Ja
Höhe: 142 mm
Breite: 300 mm
Länge: 293 mm
Maß a: 293 mm
Innenhöhe: 102 mm
Innenbreite: 259 mm
Werkstoff: GipsStahl
Oberfläche: Verzinkt
Blechmaterial: Stahl
Farbe: Zink

Fabrikat : Hager oder gleichwertig
Artikel : L6871VERZ
gewähltes
Fabrikat(Typ:'.........................................
.............'
(Angabe im Bieterangabenverzeichnis)

liefern, montieren und betriebsfertig anschließen.
Menge: 4,000 St

**01.06.1580 Außeneck zu Brandschutzkanal FWK 30 100x260mm**
Außeneck zu Brandschutzkanal FWK 30 Rauchdichtheit I90
100x260mm verzinkt Formteil als Systemzubehör für
feuerwiderstandsfähigen Leitungsführungskanal FWK30 -
I90 nach DIN4102-11 zum Schutz des Flucht- und
Rettungsweges. Feuerwiderstandsklasse: I90
Anzahl der beflammbaren Seiten: 4
Formteilausführung: UnterteilOberteil
Bodenlochung: Ja
Höhe: 142 mm
Innenhöhe: 102 mm
Breite: 300 mm
Innenbreite: 259 mm
Länge: 150 mm
Maß a: 150 mm
Werkstoff: GipsStahl
Oberfläche: Verzinkt
Blechmaterial: Stahl
Farbe: Zink

Fabrikat : Hager oder gleichwertig
Artikel : L6872VERZ
gewähltes
Fabrikat(Typ:'.........................................
.............'
(Angabe im Bieterangabenverzeichnis)

liefern, montieren und betriebsfertig anschließen.
Menge: 4,000 St

**01.06.1590 Wannenleuchten. 1220x160mm**
Wannenleuchten.
Armatur Metall.
Endkappen Kunststoff, ohne sichtbare Schrauben.
Diffusor aus vergilbungsfreiem Kunststoff (PMMA) opal.

Geeignet für Deckenanbau, Wandanbau.
Komfortable und flexible Anschlussmöglichkeit mittels
zwei rückseitigen Kabeleinführungen. Zur seitlichen
Kabeleinführung sind 2 Zentrierbohrungen vorbereitet.
Betriebsgerät integriert.
Für Durchgangsverdrahtung geeignet.
MultiLumen: Einstellbarkeit des Leuchtenlichtstroms in
4 Stufen.
Werkseitig höchster Leuchtenlichtstrom eingestellt.
Umweltfreundlich und ressourcenschonend durch
austauschbare Komponenten.

Farbe: weiß
Länge: 1220 mm
Breite: 160 mm
Höhe: 64 mm
Gewicht: 2.46 kg
Lichtquelle: LED tauschbar
Sockel: ohne Sockel
Farbtemperatur: 3000K
Farbwiedergabeindex: 80
Farbtoleranz (McAdam): 3 SDCM
Lebensdauer Lichtquelle: 50000 h (L80/B50)
Bemessungsleistung: 21 W
Bemessungsleuchtenlichtstrom: 3000 lm
Ausstrahlwinkel Down: 142° / 115°
Blendungsbewertungsindex RUG (4H 8H): 22.2
Systemeffizienz: 143 lm/W
Bemessungsleistung 2: 25 W
Bemessungsleuchtenlichtstrom 2: 3550 lm
Ausstrahlwinkel Down 2: 142° / 115°
Blendungsbewertungsindex RUG (4H 8H) 2: 22.8
Leuchtenlichtausbeute 2: 142 lm/W
Bemessungsleistung 3: 30 W
Bemessungsleuchtenlichtstrom 3: 4050 lm
Ausstrahlwinkel Down 3: 142° / 115°
Blendungsbewertungsindex RUG (4H 8H) 3: 23.2
Leuchtenlichtausbeute 3: 135 lm/W
Bemessungsleistung 4: 34 W
Bemessungsleuchtenlichtstrom 4: 4650 lm
Ausstrahlwinkel Down 4: 142° / 115°
Blendungsbewertungsindex RUG (4H 8H) 4: 23.7
Leuchtenlichtausbeute 4: 137 lm/W
Lichtaustritt: vorwiegend direkt
Lichtverteilung: symmetrisch
Betriebsgerät: Konstantstrom-Versorgung
Spannung: 220 - 240 V / 50 Hz, 60 Hz
Leistungsfaktor: 0.97
Schutzklasse: I
Einschaltstrom / Einschaltzeit: 17.8 A / 180 µs
Rippelstrom / Flicker: 10 %
Klirrfaktor (THD): 20 %
Schutzart: IP 40
Umgebungstemperatur: 5 °C bis + 35 °C
Schlagschutz: IK05
Glühdrahtprüfung: 650 °C

Fabrikat : RZB oder gleichwertig
Artikel : 312786.002
gewähltes
Fabrikat(Typ:'.........................................
.............'
(Angabe im Bieterangabenverzeichnis)

liefern, montieren und betriebsfertig anschließen.
Menge: 8,000 St

**01.06.1600 Leuchte zur Rettungswegbeleuchtung.**
Leuchte zur Rettungswegbeleuchtung.
Armatur Metall.
Endkappen Kunststoff, ohne sichtbare Schrauben.
Rechteckiger Diffusor aus vergilbungsfreiem Kunststoff
(PMMA) opal.  Geeignet für Deckenanbau, Wandanbau.
Komfortable und flexible Anschlussmöglichkeit mittels
vier rückseitigen Kabeleinführungen. Zur seitlichen
Kabeleinführung sind 2 Zentrierbohrungen vorbereitet.
Betriebsgerät integriert.
Für Durchgangsverdrahtung geeignet.
Einzelbatteriesystem mit automatischem Selbsttest.

Farbe: weiß
Länge: 1220 mm
Breite: 160 mm
Höhe: 64 mm
Gewicht: 2.93 kg
Sicherheitsleuchte: mit eingebauter Einzelbatterie
Überwachung: automatischer Selbsttest
Schaltungsart: NL Dauerschaltung
Bemessungsbetriebsdauer: 3 h
Akku: LiFePO4
Lichtquelle: LED
Sockel: ohne Sockel
Farbtemperatur: 3000K
Farbwiedergabeindex: 80
Lebensdauer Lichtquelle: 50000 h
Bemessungsleistung: 26 W
Bemessungsleuchtenlichtstrom: 3000 lm
Ausstrahlwinkel Down: 142° / 115°
Blendungsbewertungsindex RUG (4H 8H): 22.2
Systemeffizienz: 115 lm/W
Bemessungsleuchtenlichtstrom Not: 400 lm
Bemessungsleistung Not: 0 W
Bemessungsleistung 2: 30 W
Bemessungsleuchtenlichtstrom 2: 3550 lm
Ausstrahlwinkel Down 2: 142° / 115°
Blendungsbewertungsindex RUG (4H 8H) 2: 22.8
Leuchtenlichtausbeute 2: 118 lm/W
Bemessungsleistung 3: 35 W
Bemessungsleuchtenlichtstrom 3: 4050 lm
Ausstrahlwinkel Down 3: 142° / 115°
Blendungsbewertungsindex RUG (4H 8H) 3: 23.2
Leuchtenlichtausbeute 3: 116 lm/W
Bemessungsleistung 4: 39 W
Bemessungsleuchtenlichtstrom 4: 4650 lm
Ausstrahlwinkel Down 4: 142° / 115°
Blendungsbewertungsindex RUG (4H 8H) 4: 23.7
Leuchtenlichtausbeute 4: 119 lm/W
Lichtaustritt: vorwiegend direkt
Lichtverteilung: symmetrisch
Betriebsgerät: Konstantstrom-Versorgung
Spannung: 220 - 240 V / 50 Hz, 60 Hz
Leistungsfaktor: 0.96
Schutzklasse: I
Einschaltstrom / Einschaltzeit: 13.6 A
Klirrfaktor (THD): 15 %
Schutzart: IP 40
Umgebungstemperatur: 5 °C bis + 35 °C
Schlagschutz: IK05
Glühdrahtprüfung: 850 °C

Fabrikat : RZB oder gleichwertig
Artikel : 672858.002
gewähltes
Fabrikat(Typ:'.........................................
.............'
(Angabe im Bieterangabenverzeichnis)

liefern, montieren und betriebsfertig anschließen.
Menge: 8,000 St

**01.06.1610 Rettungszeichenleuchte**
Rettungszeichenleuchte

Wand-Deckenleuchte für den Dauerbetrieb,
Nennleistung >5W,
mit NIMH-Akku 4,8V 0,5Ah,
Batterieladedauer beträgt 24 Stunden,
der Batteriebetrieb 3h,
IP40,
mittlere Lebensdauer 50.000h,
aus Aluminium in Silber,
LxBxH 280x55x215mm,
inkl. Piktogramme Pfeil rechts, links, oben und unten,
Erkennungsweite 25m,
Ik07
Für eine Bereitschaftsschaltung ist das Produkt nicht
vorgesehen

Fabrikat : RZB oder gleichwertig
Artikel : 5610-10-0001
gewähltes
Fabrikat(Typ:'.........................................
.............'
(Angabe im Bieterangabenverzeichnis)

liefern, montieren und betriebsfertig anschließen.
Menge: 9,000 St

**01.06.1620 Wanddurchbruch in Betonwänden bis 10cm dicke**
Wanddurchbruch in Betonwänden
D>10mm
Wand- und Deckendurchbruch größer 10mm bis 50mm in
Beton/Stahlbeton bohren, Wandstärke bis 10
cm, nach erfolgter Kabel- und Leitungsverlegung ist der
Durchbruch zu verschließen,
anfallender Schutt wird Eigentum des AN und ist zu
beseitigen.
Menge: 42,000 St

**01.06.1630 Wanddurchbruch in Betonwänden 10cm bis 25cm dick**
Wanddurchbruch in Beton/Stahlbetonwänden
D>10mm
Wand- und Deckendurchbruch größer 10mm bis 50mm in
Beton/Stahlbeton bohren, Wandstärke 10cm bis 25 cm,
nach erfolgter Kabel- und Leitungsverlegung ist der
Durchbruch zu verschließen,
anfallender Schutt wird Eigentum des AN und ist zu
beseitigen.
Menge: 2,000 St

**01.06.1640 Wanddurchbruch in Betonwändenbis 10cm dicke**
Wanddurchbruch in Betonwänden
D>10 cm
Wand- und Deckendurchbruch größer 50mm bis 210mm in
Beton/Stahlbeton bohren,
Wandstärke bis 10 cm,
nach erfolgter Kabel- und Leitungsverlegung ist der
Durchbruch zu verschließen,
anfallender Schutt wird Eigentum des AN und ist zu
beseitigen.
Menge: 44,000 St

**01.06.1650 Wanddurchbruch in Betonwänden 10cm bis 25cm dicke**
Wanddurchbruch in Betonwänden
D 10-25cm
Wand- und Deckendurchbruch größer 50mm bis 210mm in
Beton/Stahlbeton bohren,
Wandstärke 10cm bis 25cm,
nach erfolgter Kabel- und Leitungsverlegung ist der
Durchbruch zu verschließen,
anfallender Schutt wird Eigentum des AN und ist zu
beseitigen.
Menge: 2,000 St

**01.06.1660 Leitungsführungskanal,**
Leitungsführungskanal,

Einheit: m

Beschreibung: Leitungsführungskanal zur Verlegung
elektrischer Kabel und Leitungen für geringe
Kabelmengen im Innenbereich. Halogenfreie Ausführung.
Mit Bodenlochung zur Montage direkt an der Wand. Der
Potentialausgleich ist ohne weitere Hilfsmittel
zwischen dem Ober- und Unterteil gewährleistet. Geprüft
als kabelspezifische Verlegeart nach DIN 4102 Teil 12
für die Funktionserhaltklassen E30 bis E90. Bestehend
aus Kanalunter- und Oberteil. Formteile für
Richtungsänderungen, Endstücke zum Verschließen der
Kanalenden und Zubehörteile erhältlich. Geprüft nach
DIN EN 50085-1.
Werkstoff: Stahl, St
Farbe: reinweiß; RAL 9010
Mengeneinheit: Meter
Länge: 2000 mm
Breite: 30 mm
Höhe: 24 mm
Befestigungsart: Bodenlochung
Anzahl der festen Trennwände: 0
Anzahl der steckbaren Trennwände: 0
Ausführung des Deckels: lose
Kabelhalteklammer: nein
Kanalverbinder: nein
Schutzfolie: nein
Halogenfrei: ja
Nutzquerschnitt: 616 mm²
Funktionserhalt: ja

Fabrikat : OBO Bettermann oder gleichwertig
Artikel : 6248470
gewähltes
Fabrikat(Typ:'.........................................
.............'
(Angabe im Bieterangabenverzeichnis)

liefern, montieren und betriebsfertig anschließen.
Menge: 74,000 m

**01.06.1670 Klein-&Befestigungsmaterial**
Klein-&Befestigungsmaterial

(Schrauben, Dübel, Abzweigdosen, Klemmen, Kabelbinder
usw.)
Menge: 1,000 Psch

#### Unterabschnitt 01.07 Dokumentation

**01.07.1680 Messen und Prüfen der Anlage, Prüfprotokoll**
Messen und Prüfen der Anlage nach DIN VDE 0100-600;
0105-100; VDE0108-100 und Übermittlung des
Prüfprotokolls via Mail
Menge: 1,000 Psch

**01.07.1690 Anlagendokumentation**
Es ist eine Anlagendokumentation zu erstellen.

Die Anlagendokumentation besteht, soweit zutreffend,
aus:
- Funktionsbeschreibung für alle Anlagen
- Zusammenstellung der technischen Dokumente aller
Ausrüstungen(Herstellerunterlagen,
Bedienungsanleitungen,
Wartungsanleitungen,  Klemmenpläne,
Einstellvorschriften Einbauanleitungen, etc.)
- Kabellisten (mit Kabelnummern, Zielbezeichnungen)
aller Hauptkabel
- Bescheinigungen für vorgeschriebene Prüfungen (z.B.
Brandschutz-Schottungen)
- Mess- und Prüfprotokolle
- Nachweise über die Erfüllung behördlicher Auflagen-
Inbetriebnahmeprotokolle
- Nachweise für Teilabnahmen
- Brandschutzdokumentation
(Jedes Brandschott ist nach dem Einbau zu
Dokumentieren.
Die Brandschutzdokumentation ist jeder
Gesamtdokumentation in Papier und digital als
CD-Rom (im PDF-Format) beizufügen.
1) Je Brandschott ist ein A4-Blatt zu erstellen mit
folgenden Inhalt bzw. Aussagen:
- Foto vom Brandschott mit Errichterkennzeichnung
(Klebeschild)
- Standort des Brandschotts
- Datum des Einbaus
- Name und Unterschrift des Errichters
- Nummer der Bauaufsichtliche Zulassung, Prüfzeugnis
od. Prüfbescheid
2) Einmal gesamt:
- Aussagekräftige Grundrisspläne mit den
eingezeichneten Brandschotts und deren fortlaufende
Nummer
- Sämtliche Bauaufsichtliche Zulassungen und
Einbauanleitungen
- Erklärung zum fachgerechten Einbau vom Errichter
Kabelabschottung Massiv-Wand flexibler Schott S90 bi))

Grundlage für die Revisionszeichnungen sind die
übergebenen Ausführungszeichnungen und die vom AN
erstellten Werkplanungsunterlagen.
Die Übergabe der technischen Unterlagen erfolgt als
Papier-Ausfertigung im Ordner,
sowie auf Datenträger (USB-Stick) in gängigen
Datenträgerformaten- Zeichnungen dxf / dwg- Bilder jpg-
Texte txt, doc, rtf.

Die Anlagendokumentation ist vor der endgültigen
Fertigstellung zur Bestätigung der Bauüberwachung (in
digitaler Form) vorzulegen. Die Anlagendokumentation
muss
zum Zeitpunkt der Abnahme vollständig vorliegen.

Bei Nichtvorliegen erfolgt keine Abnahme.
Menge: 1,000 Psch

### Abschnitt 02 Netzwerkinstallation

#### Unterabschnitt 02.08 Kellergeschoss

**02.08.1700 Datenkabel Duplex Cat.7**
Datenkabel Duplex Cat.7

Installationskabel für den Innenbereich UC900 HS23 C7
S/FTP 2x4P LSHF 500DW.
Kupfer-Datenkabel der Kategorie Kat.7 für die
strukturierte Verkabelung mit einer Bandbreite von 1000
MHz.
Mit Folienpaarschirmung und und hochwertiger
Geflechtsabdeckung ist das Kabel doppelt geschirmt.
Das 2x4-paarige Duplex Verlegekabel mit 2x8 Kupferadern
AWG23ist für den Anschluss von Dosen, Patchfeldern und
Modulen, auch mit LSA-Technik, zur Verlegung in
Gebäuden, im Kanal und Unterputz geeignet und
übertrifft die Anforderungen nach EN 50173-1; EN
50288-4-1, ISO/IEC 11801; IEC 61156-5 und IEEE 802.3
af/at/bt.
Der Mantel ist aus halogenfreiem, flammwidrigem
Material nach IEC 60332-1; IEC 60754-2; IEC 61034 und
Eurobrandklasse Eca.
Die Schirmung erfüllt mit einer Kopplungsdämpfung von
80 dB die Trennklasse C nach EN50174.
Das Kabel ist zukunftssicher für alle Anwendungen nach
Klasse C, D, E, EA,, und F und geeignet zum Betrieb von
PoE und PoE+ über eine Channellänge nach Klasse C, D,
E, EA,, und F bis 100m.
Es ist geeignet für folgende Übertragungen: Telefonie,
Ethernet, Fast Ethernet, Gigabit Ethernet und 10Gigabit
Ethernet; 10BaseT, 100BaseT, 1000BaseT, 1GBase-T,
10GBaseT oder bis zu 10.000 MBit/s.
Das Kabel hat folgende Zertifikate:
GHMT PREMIUM Verification Program - PVP
3P-Certification-Programm NVP: 79 Cu-Zahl: 52 Farbe:
orange

Fabrikat : Draka oder gleichwertig
Artikel: UC900 HS23 C7 S/FTP 2X4P LSHF
gewähltes
Fabrikat(Typ:'.........................................
.............'
(Angabe im Bieterangabenverzeichnis)

liefern, montieren und betriebsfertig anschließen
Menge: 1600,000 m

**02.08.1710 E-DAT C6 2 Port AP Cat.6**
E-DAT C6 2 Port AP Cat.6 Class E[A] Link 500 MHz
Universal-Datenanschlussdose RJ45 2 Port,
vollgeschirmte Ausfuehrung, grossflaechiger
Schirmanschluss vom Schirmanschluss getrennte
Zugentlastung unverlierbar, zum Anschluss von Kategorie
6[A] bis 8 Kabeln, fuer Datenuebertragungsraten bis 10
GBit/s nach IEEE 802.3an, Zufuehrung in 4 moeglichen
Richtungen, grossraeumige und optimierte
Kabelzufuehrung, Kategorie 6 12C-de-embedded
zertifiziert.
Einhaltung des Klasse E [A] Channel-Link nach ISO/IEC
11801-1, DIN EN 50173-1, getestet: Channel-Link bis 500
MHz auf allen Paarbelegungen.
Fuer 10BaseT, 100BaseT, ATM 155 MBit/s,
Gigabit-Ethernet, 10Gigabit-Ethernet, geeignet fuer
Remote Powering (PoE, PoE plus, UPoE und 4PPoE),
HDBaseT, SAT-IP und AVoverIP, geeignet fuer
cable-sharing, Erdung mittels Kabelschuh (6,3 mm),
mit Aufputzrahmen 85 x 85 x 35 mm, Metall und
mit Beschriftungsfeld,
mit Staubschutzklappe,
farbige Kodierung ueber Staubschutzklappen moeglich,
Metall und Kunststoffteile recyclingfaehig,
halogenfrei, RoHS-konform,
Nachweis des Herstellers ist beizufuegen.
Buchse: RJ45, geschirmt
Anzahl der Buchsen: 2
Anschluss: 8-polig,
Schirm als grossflaechige Klemmverbindung
Anschlusstechnik: LSA Schneidklemme
Beschaltung: Norm
Aderndurchmesser: 0,409 - 0,643 mm
Montagetechnik: Aufputz, mit Aufputzrahmen, mit
Metalltragring, Zentralstueck und Abdeckplatte
Farbe: reinweiss RAL 9010
Steckrichtung: 45 Grad geneigt

Fabrikat: METZ CONNECT oder gleichwertig
Artikel: E-DAT C6 2 Port AP Cat.6 Class E[A] Link 500
MHz
gewähltes
Fabrikat(Typ:'.........................................
.............'
(Angabe im Bieterangabenverzeichnis)

liefern, montieren und betriebsfertig anschließen
Menge: 20,000 St

**02.08.1720 Kernbohrung DN50**
Herstellen einer Kernbohrung DN50
durch die Geschoßdecke (Stahlbeton) zwischen dem
KG und dem EG.
Decke: bis 400mm
Menge: 3,000 St

**02.08.1730 Brandschott**
Brandschott

Allgemeines:

Das angebotene System muss vom Deutschen Institut für
Bautechnik bauaufsichtlich zugelassen sein.

Das System muss frei von Mineralfasern sein.

Die geltenden Regeln der Elektrotechnik sind zu
beachten.

Leistung:

Herstellen von Kabelabschottungen in Decken gemäß der
Feuerwiderstandsklasse S120 nach DIN 4102. Das Schott
ist aus Brandschutzmörtel herzustellen und darf maximal
zu 60% mit Kabeln belegt sein.

Die Nachinstallation von Kabeln muss mit geringem
Aufwand möglich sein.

Die allgemeine Bauartgenehmigung des Systems ist
vorzulegen.
Menge: 3,000 St

#### Unterabschnitt 02.09 Erdgeschoss

**02.09.1740 Datenkabel Duplex Cat.7**
Datenkabel Duplex Cat.7

Installationskabel für den Innenbereich UC900 HS23 C7
S/FTP 2x4P LSHF 500DW.
Kupfer-Datenkabel der Kategorie Kat.7 für die
strukturierte Verkabelung mit einer Bandbreite von 1000
MHz. Mit Folienpaarschirmung und und hochwertiger
Geflechtsabdeckung ist das Kabel doppelt geschirmt.
Das 2x4-paarige Duplex Verlegekabel mit 2x8 Kupferadern
AWG23ist für den Anschluss von Dosen, Patchfeldern und
Modulen, auch mit LSA-Technik, zur Verlegung in
Gebäuden, im Kanal und Unterputz geeignet und
übertrifft die Anforderungen nach EN 50173-1; EN
50288-4-1, ISO/IEC 11801; IEC 61156-5 und IEEE 802.3
af/at/bt. Der Mantel ist aus halogenfreiem,
flammwidrigem Material nach IEC 60332-1; IEC 60754-2;
IEC 61034 und Eurobrandklasse Eca . Die Schirmung
erfüllt mit einer Kopplungsdämpfung von 80 dB die
Trennklasse C nach EN50174.
Das Kabel ist zukunftssicher für alle Anwendungen nach
Klasse C, D, E, EA,, und F und geeignet zum Betrieb von
PoE und PoE+ über eine Channellänge nach Klasse C, D,
E, EA,, und F bis 100m. Es ist geeignet für folgende
Übertragungen: Telefonie, Ethernet, Fast Ethernet,
Gigabit Ethernet und 10Gigabit Ethernet; 10BaseT,
100BaseT, 1000BaseT, 1GBase-T, 10GBaseT oder bis zu
10.000 MBit/s.
Das Kabel hat folgende Zertifikate: GHMT PREMIUM
Verification Program - PVP 3P-Certification-Programm
NVP: 79
Cu-Zahl: 52
Farbe: orange

Fabrikat : Draka oder gleichwertig
Artikel: UC900 HS23 C7 S/FTP 2X4P LSHF
gewähltes
Fabrikat(Typ:'.........................................
.............'
(Angabe im Bieterangabenverzeichnis)

liefern, montieren und betriebsfertig anschließen
Menge: 6400,000 m

**02.09.1750 E-DAT C6 2 Port AP Cat.6 Class E[A]**
E-DAT C6 2 Port AP Cat.6 Class E[A] Link 500 MHz
Universal-Datenanschlussdose RJ45 2 Port,
vollgeschirmte Ausfuehrung, grossflaechiger
Schirmanschluss vom Schirmanschluss getrennte
Zugentlastung unverlierbar, zum Anschluss von Kategorie
6[A] bis 8 Kabeln, fuer Datenuebertragungsraten bis 10
GBit/s nach IEEE 802.3an, Zufuehrung in 4 moeglichen
Richtungen, grossraeumige und optimierte
Kabelzufuehrung, Kategorie 6 12C-de-embedded
zertifiziert. Einhaltung des Klasse E [A] Channel-Link
nach ISO/IEC 11801-1, DIN EN 50173-1,
getestet: Channel-Link bis 500 MHz auf allen
Paarbelegungen.
Fuer 10BaseT, 100BaseT, ATM 155 MBit/s,
Gigabit-Ethernet, 10Gigabit-Ethernet,
geeignet fuer Remote Powering (PoE, PoE plus, UPoE und
4PPoE), HDBaseT, SAT-IP und AVoverIP,
geeignet fuer cable-sharing,
Erdung mittels Kabelschuh (6,3 mm),
mit Aufputzrahmen 85 x 85 x 35 mm, Metall und
mit Beschriftungsfeld, mit Staubschutzklappe, farbige
Kodierung ueber Staubschutzklappen moeglich, Metall und
Kunststoffteile recyclingfaehig, halogenfrei,
RoHS-konform, Nachweis des Herstellers ist beizufuegen.
Buchse: RJ45, geschirmt
Anzahl der Buchsen: 2
Anschluss: 8-polig, Schirm als grossflaechige
Klemmverbindung
Anschlusstechnik: LSA Schneidklemme
Beschaltung: Norm
Aderndurchmesser: 0,409 - 0,643 mm
Montagetechnik: Aufputz, mit Aufputzrahmen, mit
Metalltragring, Zentralstueck und Abdeckplatte
Farbe: reinweiss RAL 9010
Steckrichtung: 45 Grad geneigt

Fabrikat: METZ CONNECT oder gleichwertig
Artikel: E-DAT C6 2 Port AP Cat.6 Class E[A] Link 500
MHz
gewähltes
Fabrikat(Typ:'.........................................
.............'
(Angabe im Bieterangabenverzeichnis)

liefern, montieren und betriebsfertig anschließen
Menge: 20,000 St

**02.09.1760 Datendose 2fach Cat.6a**
Datendose 2fach Cat.6a

Farbe weiß
RAL-Nummer 9010
Anschlussart -
Auslassrichtung -
Kategorie 6A (IEC)
Kanaleinbau Ja
Befestigungsart schrauben
Buchsen geschirmt Ja
Gehäuse geschirmt Ja
Separate Kabelzugentlastung Ja
Montageart Schirmanschluss Schraube
Separater Erdungsanschluss Ja
Mechanische Kodierung Nein
Steckverbindertyp 2x RJ45 8(8)
Bodentank/Unterflurmontage Nein
Mit Textfeld Ja
Aufputz Nein
Mit Staubschutz Ja
Designfähig Ja
Schutzart (IP) IP20
Unterputzmontage Ja
Farbkodierung Ja

Fabrikat : Telegärtner oder gleichwertig
Artikel :TEGA 100000007 AMJ45 8/8 K UP/50 alpinweiß
Cat.6a
gewähltes
Fabrikat(Typ:'.........................................
.............'
(Angabe im Bieterangabenverzeichnis)

liefern, montieren und betriebsfertig anschließen.
Menge: 69,000 St

**02.09.1770 Geräteeinbaudose 1-fach Daten f. BR**
Geräteeinbaudose 1-fach Daten f. BR C-Profil für
tehalit Rahmenblende modular

Geräteeinbaudose für Datentechnik zur C-Profil
Befestigung für integrierten Geräteeinbau (tehalit) mit
Rahmenblende universal. Mit zwei Gerätehalteschrauben
in Schnellgewindeausführung, vertikaler und
horizontaler Geräteeinbau möglich, mit umklappbarem
Steg zum leichteren Anschluss von Mehrfach-Datendosen.

Format Geräteeinbaumöglichkeit: Standard 60 mm
Ausführung der Dose: Offen
Montageart: Schraubbefestigung
Anzahl Einheiten: 1
Montage auf: Rückwand
Zugentlastungsmöglichkeit: Ja
Werkstoff: Polyamid (PA)
Farbe: Lichtgrau
RAL Nummer: 7035

Fabrikat : Hager oder gleichwertig
Artikel : GLT5010
gewähltes
Fabrikat(Typ:'.........................................
.............'
(Angabe im Bieterangabenverzeichnis)

liefern, montieren und betriebsfertig anschließen.
Menge: 69,000 St

**02.09.1780 Rahmenblende 50 modular OT 80**
Rahmenblende 50 modular OT 80 halogenfrei mit
Beschriftungsfeld verkehrsweiß

Rahmenblende für Brüstungskanal, modular anreihbar im
Kombinationsabstand von 71 mm, Schnittkaschierend zum
Kanaloberteil. Zur Aufnahme von Zentralscheiben,
Abdeckungen, Wippen oder Adapterrahmen von
Installationsschalterprogrammen mit Maß 50 x 50 mm.
Angepasst an die Außenkontur des Brüstungskanals zur
Reduzierung von Schmutzablagerungen und zur
vereinfachten Reinigung. Zur Verwendung mit anreihbaren
Gerätedosen für Brüstungskanäle, mit reduzierter
Einbautiefe zum bündigen Abschluß mit der
Verschlußkontur des Brüstungskanals. Über optionales
Zwischenstück kombinierbar mit Steckdosenblende für
Brüstungskanal. Integriertes Beschriftungsfeld zur
Montage an Installationsgeräte oder der Gerätedose,
kompatibel mit 9 mm Beschriftungsbändern.

Länge: 103 mm
Oberteil Breite: 80 mm
Durchmesser der Öffnung: 0 mm
Höhe der Öffnung: 50 mm
Breite der Öffnung: 50 mm
Anzahl Einheiten: 1
Geräteart (Geräteblende für Geräteeinbaukanal): Geräte
mit Zentralscheibe
Schnittkaschierend: Ja
Mit Beschriftungsfeld: Ja
Werkstoff: Acrylnitril-Butadien-Styrol (ABS)
Oberfläche: Unbehandelt
Halogenfrei: Ja
Farbe: Verkehrsweiß
RAL Nummer: 9016

Fabrikat : Hager oder gleichwertig
Artikel : GR0802B9016
gewähltes
Fabrikat(Typ:'.........................................
.............'
(Angabe im Bieterangabenverzeichnis)

liefern, montieren und betriebsfertig anschließen.
Menge: 69,000 St

**02.09.1790 Zentralstück für UAE Steckdose**
Zentralstück für UAE Steckdose 2fach S.1/B.3/B.7
polarweiß, glänzend Zentralstück für UAE/E-DAT
Design/Telekom ISDN Anschlussdosen, 2-fach, Kat.3 /
Kat.5 und Kat.6, mit 45° Schrägauslass.
Unterputz-Installation,
Standard-/Flächen-/Designprogramm.
Material: Kunststoff, Thermoplast, bruchsicher,
halogenfrei.
Zugehörige Serien: Berker B.3Berker B.7Berker S.1
Anschluss-/Steckertyp: UAE/IAE (ISDN)
Breite: 55 mm
Höhe: 55 mm
Tiefe: 16,60 mm
Montageart: Schraubbefestigung
Farbe: Polarweiß RAL Nummer: 9010
Werkstoff: Thermoplast
Oberfläche: Unbehandelt
Halogenfrei: Ja
Beschriftung: Ohne Beschriftungsfeld

Fabrikat : Berker oder gleichwertig
Artikel : 14098989
gewähltes
Fabrikat(Typ:'.........................................
.............'
(Angabe im Bieterangabenverzeichnis)

liefern, montieren und betriebsfertig anschließen.
Menge: 69,000 St

**02.09.1800 Patch Panel geschirmt Cat.6a 19z 24**
Patch Panel geschirmt Cat.6a 19z 24

Leistungsmerkmale:
19"/10" Einschubgehäuse 1 HE mit 12, 16 oder 24
RJ45-Anschlussbuchsen auf einer gemeinsamen
Leiterplatte,
360° Schirmkontaktierung durch Klemmschellen direkt auf
der Leiterplatte,
ohne zusätzliches Verdrillen des Abschirmgeflechts
(geschirmte Ausführung),
Anschluss der Adern über LSA-Plus-Schneidklemmen mit
farbiger Kennzeichnung gemäß EIA/TIA 568 A und B,
Anschlussfreundlich bei Einhaltung der aufgedrillten
Strecke bei den Anschlussdrähten auf max. 13 mm,
Ausreichender Abstand zwischen Anschlussklemme und
Schirmkontaktstelle auf der Leiterplatte, reduziert die
Möglichkeit eines Kurzschlusses zwischen Schirmgeflecht
und Anschlussdrähten, Cat.6A (ISO/IEC)-, Class EA
(ISO/IEC) 500 & Cat.6A-Ausführungen mit
Kontaktüberbiegeschutz: >750 Steckzyklen
mit RJ45/RJ11/RJ12-Steckern,
Frontplatte bedruckt mit Nummern der Anschlussbuchsen,
Gehäuse aus Stahlblech, lichtgrau (RAL 7035) oder
schwarz pulverbeschichtet,
Abschirmhaube aus rostfreiem Stahl,
Kabelzugentlastung durch beiliegende Kabelbinder ohne
Schrauben und Spezialwerkzeuge,
Leiterplatte horizontal,
Potentialanschluss über eine beiliegende PE-Leitung,
Werkzeuglose
Befestigung der Abschirmhaube (geschirmte Ausführung)
Ausführung:
24 x RJ45 geschirmt
Farbe: lichtgrau RAL 7035
Kurzbezeichnung: MPP24-HS K Cat.6A (ISO/IEC)

Fabrikat : Telegärtner oder gleichwertig
Artikel : 100007016
gewähltes
Fabrikat(Typ:'.........................................
.............'
(Angabe im Bieterangabenverzeichnis)

liefern, montieren und betriebsfertig anschließen.
Menge: 16,000 St

**02.09.1810 19" Standschrank 42 HE 800x2100x800mm**
19" Standschrank 42 HE

- Größe: BxHxT 800x2100x800mm (42 HE)
- Sockel: 100mm, unbelüftet, mit Nivellierfüßen
Der Schrank muss wie folgt ausgebaut sein:
- 1 Grundgestell für 42 HE
- 4 Stück 19-Vertikalprofile aus Stahlblech mit
  Lochraster 42 HE
- 2 Multifunktionsstreben für Kabelabfang und
universelle
 Montagemöglichkeiten, rechts und links in halber
 Schrankhöhe montiert
- 2 abnehmbare Seitenteile mit Schnellverschlüssen und
  Schlosseinsatz
- 1 Angehobener Lüfterdeckel mit integrierter
Kabeleinführung
- 1 Fronttür mit Einscheiben-Sicherheitsglas mit Griff
und Aufnahme für Profilhalbzylinder
- 1 Rücktür aus Stahlblech mit Griff und Aufnahme für
 Profilhalbzylinder
- 1 Sockel mit 100 mm Höhe zur Kabeleinführung seitlich
und hinten, mit Nivellierfüßen
- 2 Sockelblenden für Front- und Rückseite mit
 Lüftungsschlitzen und Aufnahme für Filtermatten,
inklusive 2 Filtermatten
- 2 seitliche, geschlossene Sockelblenden
- 1 Erdungsset- Verbindung mehrerer Schränke mit
Anreihverbindersatz
Folgendes Zubehör muss im Schrank eingebaut sein:
- 1 Potentialausgleichsschiene, am Schrankholm hinten
links unten vertikal montiert
- 1 Steckdosenleiste 9fach, mit Überspannungsschutz und
um 45° gedrehte Doseneinsätze, am Schrankholm
 hinten links über der Potentialausgleichsschiene
horizontal montiert
- 1 Steckdosenleiste rot 9fach, mit Überspannungsschutz
und um 45° gedrehte Doseneinsätze, am Schrankholm
 hinten rechts über der Potentialausgleichsschiene
horizontal montiert
- 1 wartungsfreie, geräuscharme Lüftereinheit für
Dacheinbau mit 3 Lüftern (mit mindestens 330 m³/h)
thermostatgesteuert,komplett verdrahtet und im Deckel
montiert
- 2 Kabelanschlussdosen für die Elektroinstallation,
hinten unten im Schrank montiert
- 1 19"-Zwischenboden für Festeinbau zwischen den
  19"-Profilen
- 1 Befestigungsset Lochraster M5
- 1 Schließset komplett (für Einbau eines
Profilhalbzylinders),für Front- und Rücktür und 2
Seitenteile
Lose beigelegt:
- 150 Stück Käfigmuttern und Schrauben M6
- 1 Satz Anreihverbinder
- 6 Stück Kabelführungsbügel 125x65mm + Verdrehschutz

Fabrikat : Rittal oder gleichwertig
Artikel : 7888.050
gewähltes
Fabrikat(Typ:'.........................................
.............'
(Angabe im Bieterangabenverzeichnis)

liefern, montieren und betriebsfertig anschließen.
Menge: 1,000 St

**02.09.1820 Rangierpanel mit 5 Rangierbügeln**
Rangierpanel mit 5 Rangierbügeln
Rangierpanel mit 5 Rangierbügeln
Zum horizontalen Rangieren der Patch-Kabel.
Rangierpanel,
RAL 7035
mit 5 Kabelführungsbügeln
Material:
Panel: Stahlblech, lackiert, RAL 7035
Kabelführungsbügel: Stahl, verzinkt, chromatiert
Abmessungen (B x H x T):
Breite: 482,6 mm / 19"
Bügelgröße 100 mm x 40 mm

Fabrikat : Metz oder gleichwertig
Artikel : 130894-03-03E
gewähltes
Fabrikat(Typ:'.........................................
.............'
(Angabe im Bieterangabenverzeichnis)

liefern, montieren und betriebsfertig anschließen.
Menge: 9,000 St

#### Unterabschnitt 02.10 1.OG

**02.10.1830 Datenkabel Duplex Cat.7**
Datenkabel Duplex Cat.7

Installationskabel für den Innenbereich UC900 HS23 C7
S/FTP 2x4P LSHF 500DW.
Kupfer-Datenkabel der Kategorie Kat.7 für die
strukturierte Verkabelung mit einer Bandbreite von 1000
MHz.
Mit Folienpaarschirmung und und hochwertiger
Geflechtsabdeckung ist das Kabel doppelt geschirmt. Das
2x4-paarige Duplex Verlegekabel mit 2x8 Kupferadern
AWG23 ist für den Anschluss von Dosen, Patchfeldern und
Modulen, auch mit LSA-Technik, zur Verlegung in
Gebäuden, im Kanal und Unterputz geeignet und
übertrifft die Anforderungen nach EN 50173-1; EN
50288-4-1, ISO/IEC 11801; IEC 61156-5 und IEEE 802.3
af/at/bt.
Der Mantel ist aus halogenfreiem, flammwidrigem
Material nach IEC 60332-1; IEC 60754-2; IEC 61034 und
Eurobrandklasse Eca .
Die Schirmung erfüllt mit einer Kopplungsdämpfung von
80 dB die Trennklasse C nach EN50174.
Das Kabel ist zukunftssicher für alle Anwendungen nach
Klasse C, D, E, EA,, und F und geeignet zum Betrieb von
PoE und PoE+ über eine Channellänge nach Klasse C, D,
E, EA,, und F bis 100m.
Es ist geeignet für folgende Übertragungen: Telefonie,
Ethernet, Fast Ethernet, Gigabit Ethernet und 10Gigabit
Ethernet; 10BaseT, 100BaseT, 1000BaseT, 1GBase-T,
10GBaseT oder bis zu 10.000 MBit/s.
Das Kabel hat folgende Zertifikate: GHMT PREMIUM
Verification Program - PVP 3P-Certification-Programm
NVP: 79 Cu-Zahl: 52 Farbe: orange

Fabrikat : Draka oder gleichwertig
Artikel: UC900 HS23 C7 S/FTP 2X4P LSHF
gewähltes
Fabrikat(Typ:'.........................................
.............'
(Angabe im Bieterangabenverzeichnis)

liefern, montieren und betriebsfertig anschließen
Menge: 6800,000 m

**02.10.1840 E-DAT C6 2 Port AP Cat.6 Class E[A]**
E-DAT C6 2 Port AP Cat.6 Class E[A] Link 500 MHz
Universal-Datenanschlussdose RJ45 2 Port,
vollgeschirmte Ausfuehrung, grossflaechiger
Schirmanschluss vom Schirmanschluss getrennte
Zugentlastung unverlierbar, zum Anschluss von Kategorie
6[A] bis 8 Kabeln, fuer Datenuebertragungsraten bis 10
GBit/s nach IEEE 802.3an, Zufuehrung in 4 moeglichen
Richtungen, grossraeumige und optimierte
Kabelzufuehrung, Kategorie 6 12C-de-embedded
zertifiziert. Einhaltung des Klasse E [A] Channel-Link
nach ISO/IEC 11801-1, DIN EN 50173-1, getestet:
Channel-Link bis 500 MHz auf allen Paarbelegungen. Fuer
10BaseT, 100BaseT, ATM 155 MBit/s, Gigabit-Ethernet,
10Gigabit-Ethernet, geeignet fuer Remote Powering (PoE,
PoE plus, UPoE und 4PPoE), HDBaseT, SAT-IP und
AVoverIP, geeignet fuer cable-sharing, Erdung mittels
Kabelschuh (6,3 mm), mit Aufputzrahmen 85 x 85 x 35 mm,
Metall und mit Beschriftungsfeld, mit
Staubschutzklappe, farbige Kodierung ueber
Staubschutzklappen moeglich, Metall und Kunststoffteile
recyclingfaehig, halogenfrei, RoHS-konform, Nachweis
des Herstellers ist beizufuegen. Buchse: RJ45,
geschirmt

Anzahl der Buchsen: 2
Anschluss: 8-polig, Schirm als grossflaechige
Klemmverbindung Anschlusstechnik: LSA Schneidklemme
Beschaltung: Norm
Aderndurchmesser: 0,409 - 0,643 mm Montagetechnik:
Aufputz, mit Aufputzrahmen, mit Metalltragring,
Zentralstueck und Abdeckplatte
Farbe: reinweiss RAL 9010
Steckrichtung: 45 Grad geneigt

Fabrikat: METZ CONNECT oder gleichwertig
Artikel: E-DAT C6 2 Port AP Cat.6 Class E[A] Link 500
MHz
gewähltes
Fabrikat(Typ:'.........................................
.............'
(Angabe im Bieterangabenverzeichnis)

liefern, montieren und betriebsfertig anschließen
Menge: 20,000 St

**02.10.1850 Datendose 2fach Cat.6a**
Datendose 2fach Cat.6a

Farbe weiß
RAL-Nummer 9010
Anschlussart -
Auslassrichtung -
Kategorie 6A (IEC)
Kanaleinbau Ja
Befestigungsart schrauben
Buchsen geschirmt Ja
Gehäuse geschirmt Ja
Separate Kabelzugentlastung Ja
Montageart Schirmanschluss Schraube
Separater Erdungsanschluss Ja
Mechanische Kodierung Nein
Steckverbindertyp 2x RJ45 8(8)
Bodentank/Unterflurmontage Nein
Mit Textfeld Ja
Aufputz Nein
Mit Staubschutz Ja
Designfähig Ja
Schutzart (IP) IP20
Unterputzmontage Ja
Farbkodierung Ja

Fabrikat : Telegärtner oder gleichwertig
Artikel :TEGA 100000007 AMJ45 8/8 K UP/50 alpinweiß
Cat.6a
gewähltes
Fabrikat(Typ:'.........................................
.............'
(Angabe im Bieterangabenverzeichnis)

liefern, montieren und betriebsfertig anschließen.
Menge: 69,000 St

**02.10.1860 Geräteeinbaudose 1-fach Daten f. BR**
Geräteeinbaudose 1-fach Daten f. BR C-Profil für
tehalit Rahmenblende modular

Geräteeinbaudose für Datentechnik zur C-Profil
Befestigung für integrierten Geräteeinbau (tehalit) mit
Rahmenblende universal. Mit zwei Gerätehalteschrauben
in Schnellgewindeausführung, vertikaler und
horizontaler Geräteeinbau möglich, mit umklappbarem
Steg zum leichteren Anschluss von Mehrfach-Datendosen.

Format Geräteeinbaumöglichkeit: Standard 60 mm
Ausführung der Dose: Offen
Montageart: Schraubbefestigung
Anzahl Einheiten: 1
Montage auf: Rückwand
Zugentlastungsmöglichkeit: Ja
Werkstoff: Polyamid (PA)
Farbe: Lichtgrau
RAL Nummer: 7035

Fabrikat : Hager oder gleichwertig
Artikel : GLT5010
gewähltes
Fabrikat(Typ:'.........................................
.............'
(Angabe im Bieterangabenverzeichnis)

liefern, montieren und betriebsfertig anschließen.
Menge: 66,000 St

**02.10.1870 Rahmenblende 50 modular OT 80**
Rahmenblende 50 modular OT 80 halogenfrei mit
Beschriftungsfeld verkehrsweiß

Rahmenblende für Brüstungskanal, modular anreihbar im
Kombinationsabstand von 71 mm, Schnittkaschierend zum
Kanaloberteil. Zur Aufnahme von Zentralscheiben,
Abdeckungen, Wippen oder Adapterrahmen von
Installationsschalterprogrammen mit Maß 50 x 50 mm.
Angepasst an die Außenkontur des Brüstungskanals zur
Reduzierung von Schmutzablagerungen und zur
vereinfachten Reinigung. Zur Verwendung mit anreihbaren
Gerätedosen für Brüstungskanäle, mit reduzierter
Einbautiefe zum bündigen Abschluß mit der
Verschlußkontur des Brüstungskanals. Über optionales
Zwischenstück kombinierbar mit Steckdosenblende für
Brüstungskanal. Integriertes Beschriftungsfeld zur
Montage an Installationsgeräte oder der Gerätedose,
kompatibel mit 9 mm Beschriftungsbändern.

Länge: 103 mm
Oberteil Breite: 80 mm
Durchmesser der Öffnung: 0 mm
Höhe der Öffnung: 50 mm
Breite der Öffnung: 50 mm
Anzahl Einheiten: 1
Geräteart (Geräteblende für Geräteeinbaukanal): Geräte
mit Zentralscheibe
Schnittkaschierend: Ja
Mit Beschriftungsfeld: Ja
Werkstoff: Acrylnitril-Butadien-Styrol (ABS)
Oberfläche: Unbehandelt
Halogenfrei: Ja
Farbe: Verkehrsweiß
RAL Nummer: 9016

Fabrikat : Hager oder gleichwertig
Artikel : GR0802B9016
gewähltes
Fabrikat(Typ:'.........................................
.............'
(Angabe im Bieterangabenverzeichnis)

liefern, montieren und betriebsfertig anschließen.
Menge: 69,000 St

**02.10.1880 Zentralstück für UAE Steckdose**
Zentralstück für UAE Steckdose 2fach S.1/B.3/B.7
polarweiß, glänzend
Zentralstück für UAE/E-DAT Design/Telekom ISDN
Anschlussdosen, 2-fach, Kat.3 / Kat.5 und Kat.6, mit
45° Schrägauslass.
Unterputz-Installation,
Standard-/Flächen-/Designprogramm.
Material: Kunststoff, Thermoplast, bruchsicher,
halogenfrei.
Zugehörige Serien: Berker B.3Berker B.7Berker S.1
Anschluss-/Steckertyp: UAE/IAE (ISDN)
Breite: 55 mm
Höhe: 55 mm
Tiefe: 16,60 mm
Montageart: Schraubbefestigung
Farbe: Polarweiß RAL Nummer: 9010
Werkstoff: Thermoplast Oberfläche: Unbehandelt
Halogenfrei: Ja
Beschriftung: Ohne Beschriftungsfeld

Fabrikat : Berker oder gleichwertig
Artikel : 14098989
gewähltes
Fabrikat(Typ:'.........................................
.............'
(Angabe im Bieterangabenverzeichnis)

liefern, montieren und betriebsfertig anschließen.
Menge: 69,000 St

**02.10.1890 Kernbohrung DN 150**
Herstellen einer Kernbohrung DN150
durch die Geschoßdecke (Stahlbeton) zwischen dem
1.OG und dem EG.
Decke: 400mm
Menge: 3,000 St

**02.10.1900 Brandschott**
Brandschott

Allgemeines:

Das angebotene System muss vom Deutschen Institut für
Bautechnik bauaufsichtlich zugelassen sein.

Das System muss frei von Mineralfasern sein.

Die geltenden Regeln der Elektrotechnik sind zu
beachten.

Leistung:

Herstellen von Kabelabschottungen in Decken gemäß der
Feuerwiderstandsklasse S120 nach DIN 4102. Das Schott
ist aus Brandschutzmörtel herzustellen und darf maximal
zu 60% mit Kabeln belegt sein.

Die Nachinstallation von Kabeln muss mit geringem
Aufwand möglich sein.

Die allgemeine Bauartgenehmigung des Systems ist
vorzulegen.
Menge: 3,000 St

#### Unterabschnitt 02.11 2.OG

**02.11.1910 Datenkabel Duplex Cat.7**
Datenkabel Duplex Cat.7

Installationskabel für den Innenbereich UC900 HS23 C7
S/FTP 2x4P LSHF 500DW.
Kupfer-Datenkabel der Kategorie Kat.7 für die
strukturierte Verkabelung mit einer Bandbreite von 1000
MHz.
Mit Folienpaarschirmung und und hochwertiger
Geflechtsabdeckung ist das Kabel doppelt geschirmt. Das
2x4-paarige Duplex Verlegekabel mit 2x8 Kupferadern
AWG23ist für den Anschluss von Dosen, Patchfeldern und
Modulen, auch mit LSA-Technik, zur Verlegung in
Gebäuden, im Kanal und Unterputz geeignet und
übertrifft die Anforderungen nach EN 50173-1; EN
50288-4-1, ISO/IEC 11801; IEC 61156-5 und IEEE 802.3
af/at/bt.
Der Mantel ist aus halogenfreiem, flammwidrigem
Material nach IEC 60332-1; IEC 60754-2; IEC 61034 und
Eurobrandklasse Eca .
Die Schirmung erfüllt mit einer Kopplungsdämpfung von
80 dB die Trennklasse C nach EN50174. Das Kabel ist
zukunftssicher für alle Anwendungen nach Klasse C, D,
E, EA,, und F und geeignet zum Betrieb von PoE und PoE+
über eine Channellänge nach Klasse C, D, E, EA,, und F
bis 100m. Es ist geeignet für folgende Übertragungen:
Telefonie, Ethernet, Fast Ethernet, Gigabit Ethernet
und 10Gigabit Ethernet; 10BaseT, 100BaseT, 1000BaseT,
1GBase-T, 10GBaseT oder bis zu 10.000 MBit/s.
Das Kabel hat folgende Zertifikate: GHMT PREMIUM
Verification Program - PVP 3P-Certification-Programm
NVP: 79
Cu-Zahl: 52 Farbe: orange

Fabrikat : Draka oder gleichwertig
Artikel: UC900 HS23 C7 S/FTP 2X4P LSHF
gewähltes
Fabrikat(Typ:'.........................................
.............'
(Angabe im Bieterangabenverzeichnis)

liefern, montieren und betriebsfertig anschließen
Menge: 5500,000 m

**02.11.1920 E-DAT C6 2 Port AP Cat.6 Class E[A]**
E-DAT C6 2 Port AP Cat.6 Class E[A] Link 500 MHz
Universal-Datenanschlussdose RJ45 2 Port,
vollgeschirmte Ausfuehrung, grossflaechiger
Schirmanschluss vom Schirmanschluss getrennte
Zugentlastung unverlierbar, zum Anschluss von Kategorie
6[A] bis 8 Kabeln, fuer Datenuebertragungsraten bis 10
GBit/s nach IEEE 802.3an,
Zufuehrung in 4 moeglichen Richtungen, grossraeumige
und optimierte Kabelzufuehrung, Kategorie 6
12C-de-embedded zertifiziert.
Einhaltung des Klasse E [A] Channel-Link nach ISO/IEC
11801-1, DIN EN 50173-1,
getestet: Channel-Link bis 500 MHz auf allen
Paarbelegungen.
Fuer 10BaseT, 100BaseT, ATM 155 MBit/s,
Gigabit-Ethernet, 10Gigabit-Ethernet, geeignet fuer
Remote Powering (PoE, PoE plus, UPoE und 4PPoE),
HDBaseT, SAT-IP und AVoverIP, geeignet fuer
cable-sharing, Erdung mittels Kabelschuh (6,3 mm),
mit Aufputzrahmen 85 x 85 x 35 mm, Metall und mit
Beschriftungsfeld,
mit Staubschutzklappe, farbige Kodierung ueber
Staubschutzklappen moeglich,
Metall und Kunststoffteile recyclingfaehig,
halogenfrei, RoHS-konform,
Nachweis des Herstellers ist beizufuegen.
Buchse: RJ45, geschirmt
Anzahl der Buchsen: 2 Anschluss: 8-polig,
Schirm als grossflaechige Klemmverbindung
Anschlusstechnik: LSA Schneidklemme
Beschaltung: Norm
Aderndurchmesser: 0,409 - 0,643 mm
Montagetechnik: Aufputz, mit Aufputzrahmen, mit
Metalltragring, Zentralstueck und Abdeckplatte
Farbe: reinweiss RAL 9010
Steckrichtung: 45 Grad geneigt

Fabrikat: METZ CONNECT oder gleichwertig
Artikel: E-DAT C6 2 Port AP Cat.6 Class E[A] Link 500
MHz
gewähltes
Fabrikat(Typ:'.........................................
.............'
(Angabe im Bieterangabenverzeichnis)

liefern, montieren und betriebsfertig anschließen
Menge: 20,000 St

**02.11.1930 Datendose 2fach Cat.6a**
Datendose 2fach Cat.6a

Farbe weiß
RAL-Nummer 9010
Anschlussart -
Auslassrichtung -
Kategorie 6A (IEC)
Kanaleinbau Ja
Befestigungsart schrauben
Buchsen geschirmt Ja
Gehäuse geschirmt Ja
Separate Kabelzugentlastung Ja
Montageart Schirmanschluss Schraube
Separater Erdungsanschluss Ja
Mechanische Kodierung Nein
Steckverbindertyp 2x RJ45 8(8)
Bodentank/Unterflurmontage Nein
Mit Textfeld Ja
Aufputz Nein
Mit Staubschutz Ja
Designfähig Ja
Schutzart (IP) IP20
Unterputzmontage Ja
Farbkodierung Ja

Fabrikat : Telegärtner oder gleichwertig
Artikel :TEGA 100000007 AMJ45 8/8 K UP/50 alpinweiß
Cat.6a
gewähltes
Fabrikat(Typ:'.........................................
.............'
(Angabe im Bieterangabenverzeichnis)

liefern, montieren und betriebsfertig anschließen.
Menge: 69,000 St

**02.11.1940 Geräteeinbaudose 1-fach Daten f. BR**
Geräteeinbaudose 1-fach Daten f. BR C-Profil für
tehalit Rahmenblende modular

Geräteeinbaudose für Datentechnik zur C-Profil
Befestigung für integrierten Geräteeinbau (tehalit) mit
Rahmenblende universal. Mit zwei Gerätehalteschrauben
in Schnellgewindeausführung, vertikaler und
horizontaler Geräteeinbau möglich, mit umklappbarem
Steg zum leichteren Anschluss von Mehrfach-Datendosen.

Format Geräteeinbaumöglichkeit: Standard 60 mm
Ausführung der Dose: Offen
Montageart: Schraubbefestigung
Anzahl Einheiten: 1
Montage auf: Rückwand
Zugentlastungsmöglichkeit: Ja
Werkstoff: Polyamid (PA)
Farbe: Lichtgrau
RAL Nummer: 7035

Fabrikat : Hager oder gleichwertig
Artikel : GLT5010
gewähltes
Fabrikat(Typ:'.........................................
.............'
(Angabe im Bieterangabenverzeichnis)

liefern, montieren und betriebsfertig anschließen.
Menge: 69,000 St

**02.11.1950 Rahmenblende 50 modular OT 80**
Rahmenblende 50 modular OT 80 halogenfrei mit
Beschriftungsfeld verkehrsweiß

Rahmenblende für Brüstungskanal, modular anreihbar im
Kombinationsabstand von 71 mm, Schnittkaschierend zum
Kanaloberteil. Zur Aufnahme von Zentralscheiben,
Abdeckungen, Wippen oder Adapterrahmen von
Installationsschalterprogrammen mit Maß 50 x 50 mm.
Angepasst an die Außenkontur des Brüstungskanals zur
Reduzierung von Schmutzablagerungen und zur
vereinfachten Reinigung. Zur Verwendung mit anreihbaren
Gerätedosen für Brüstungskanäle, mit reduzierter
Einbautiefe zum bündigen Abschluß mit der
Verschlußkontur des Brüstungskanals. Über optionales
Zwischenstück kombinierbar mit Steckdosenblende für
Brüstungskanal. Integriertes Beschriftungsfeld zur
Montage am Installationsgeräte oder der Gerätedose,
kompatibel mit 9 mm Beschriftungsbändern.

Länge: 103 mm
Oberteil Breite: 80 mm
Durchmesser der Öffnung: 0 mm
Höhe der Öffnung: 50 mm
Breite der Öffnung: 50 mm
Anzahl Einheiten: 1
Geräteart (Geräteblende für Geräteeinbaukanal): Geräte
mit Zentralscheibe
Schnittkaschierend: Ja
Mit Beschriftungsfeld: Ja
Werkstoff: Acrylnitril-Butadien-Styrol (ABS)
Oberfläche: Unbehandelt
Halogenfrei: Ja
Farbe: Verkehrsweiß
RAL Nummer: 9016

Fabrikat : Hager oder gleichwertig
Artikel : GR0802B9016
gewähltes
Fabrikat(Typ:'.........................................
.............'
(Angabe im Bieterangabenverzeichnis)

liefern, montieren und betriebsfertig anschließen.
Menge: 69,000 St

**02.11.1960 Zentralstück für UAE Steckdose**
Zentralstück für UAE Steckdose 2fach S.1/B.3/B.7
polarweiß, glänzend Zentralstück für UAE/E-DAT
Design/Telekom ISDN Anschlussdosen, 2-fach, Kat.3 /
Kat.5 und Kat.6, mit 45° Schrägauslass.
Unterputz-Installation,
Standard-/Flächen-/Designprogramm.
Material: Kunststoff, Thermoplast, bruchsicher,
halogenfrei.
Zugehörige Serien: Berker B.3Berker B.7Berker S.1
Anschluss-/Steckertyp: UAE/IAE (ISDN)
Breite: 55 mm
Höhe: 55 mm
Tiefe: 16,60 mm
Montageart: Schraubbefestigung
Farbe: Polarweiß RAL Nummer: 9010
Werkstoff: Thermoplast
Oberfläche: Unbehandelt
Halogenfrei: Ja
Beschriftung: Ohne Beschriftungsfeld

Fabrikat : Berker oder gleichwertig
Artikel : 14098989
gewähltes
Fabrikat(Typ:'.........................................
.............'
(Angabe im Bieterangabenverzeichnis)

liefern, montieren und betriebsfertig anschließen.
Menge: 69,000 St

**02.11.1970 Patch Panel geschirmt Cat.6a 19z 24**
Patch Panel geschirmt Cat.6a 19z 24

Leistungsmerkmale:
19"/10" Einschubgehäuse 1 HE mit 12, 16 oder 24
RJ45-Anschlussbuchsen auf einer gemeinsamen
Leiterplatte, 360° Schirmkontaktierung durch
Klemmschellen direkt auf der Leiterplatte, ohne
zusätzliches Verdrillen des Abschirmgeflechts
(geschirmte Ausführung),
Anschluss der Adern über LSA-Plus-Schneidklemmen mit
farbiger Kennzeichnung gemäß EIA/TIA 568 A und B,
Anschlussfreundlich bei Einhaltung der aufgedrillten
Strecke bei den Anschlussdrähten auf max. 13 mm,
Ausreichender Abstand zwischen Anschlussklemme und
Schirmkontaktstelle auf der Leiterplatte, reduziert die
Möglichkeit eines Kurzschlusses zwischen Schirmgeflecht
und Anschlussdrähten, Cat.6A (ISO/IEC)-, Class EA
(ISO/IEC) 500 & Cat.6A-Ausführungen mit
Kontaktüberbiegeschutz: >750 Steckzyklen mit
RJ45/RJ11/RJ12-Steckern,
Frontplatte bedruckt mit Nummern der Anschlussbuchsen,
Gehäuse aus Stahlblech,
lichtgrau (RAL 7035) oder schwarz pulverbeschichtet,
Abschirmhaube aus rostfreiem Stahl,
Kabelzugentlastung durch beiliegende Kabelbinder ohne
Schrauben und Spezialwerkzeuge,
Leiterplatte horizontal,
Potentialanschluss über eine beiliegende PE-Leitung,
Werkzeuglose Befestigung der Abschirmhaube (geschirmte
Ausführung) Ausführung: 24 x RJ45 geschirmt
Farbe: lichtgrau RAL 7035
Kurzbezeichnung: MPP24-HS K Cat.6A (ISO/IEC)

Fabrikat : Telegärtner oder gleichwertig
Artikel : 100007016
gewähltes
Fabrikat(Typ:'.........................................
.............'
(Angabe im Bieterangabenverzeichnis)

liefern, montieren und betriebsfertig anschließen.
Menge: 8,000 St

**02.11.1980 Rangierpanel mit 5 Rangierbügeln**
Rangierpanel mit 5 Rangierbügeln
Rangierpanel mit 5 Rangierbügeln
Zum horizontalen Rangieren der Patch-Kabel.
Rangierpanel, RAL 7035 mit 5 Kabelführungsbügeln
Material: Panel: Stahlblech, lackiert, RAL 7035
Kabelführungsbügel: Stahl, verzinkt, chromatiert
Abmessungen (B x H x T): Breite: 482,6 mm / 19"
Bügelgröße 100 mm x 40 mm

Fabrikat : Metz oder gleichwertig
Artikel : 130894-03-03E
gewähltes
Fabrikat(Typ:'.........................................
.............'
(Angabe im Bieterangabenverzeichnis)

liefern, montieren und betriebsfertig anschließen.
Menge: 4,000 St

#### Unterabschnitt 02.12 Dokumentation

**02.12.1990 Messung Link-Performance (Class E)**
Messung Link-Performance (Class E)
Jede installierte Kabelstrecke (Patchfeld =>
Anschlussdose als permanent link) ist unter
Berücksichtigung der Norm DIN EN 50173-1+2:2007-12 und
DIN EN 61935-1:2006-07  über den Frequenzbereich von 1
MHz bis 500 MHz mit einer Schrittweite
von max. 400 kHz durchzuführen.
Die Messungen müssen gemäß EN 50346 mit einem
mindestens nach der Qualitätsstufe "level 3" (oder
besser) zertifizierten Messgerät erfolgen.
Für die Messungen sind die geforderten Leistungswerte
nach Leistungsklasse Class E (EN 50173-1) einzustellen.
An allen installierten Kabelstrecken sind folgende
Messungen/Prüfungen und Berechnungen durchzuführen:
1. Nahnebensprechdämpfung (NEXT und PSNEXT)aller
  Paarkombinationen beidseitig.
2. Vierpoldämpfung jedes Paares (Schleifenmessung)
3. Längenbestimmung
4. Berechnung ACR-Verlauf und PSACR-Verlauf für alle
  Paare
5. Verdrahtungs-/Polaritätstest
6. Laufzeit und Laufzeitunterschied
Die Messungen dürfen sich nur auf den fest
installierten Anteil einer Übertragungsstrecke
(=permanent link) beziehen. Rangierkabel dürfen nicht
einbezogen werden.
Sofern Messungen einschließlich Rangierkabel
durchgeführt
werden müssen, so sind ReferenzRangierkabel
einzusetzen,
um zu einem späteren Zeitpunkt eine reproduzierbare
Wiederholung der Messungen durchführen zu können. Dazu
sind die verwendeten Referenz-Rangierkabel nach den
Messungen für Wiederholungen zu hinterlegen.
Messkabel dürfen die Messungen nicht beeinträchtigen.
Daher ist eine Kompensation durchzuführen.
Dokumentation der Messergebnisse:
Alle Messwerte sowie der ACR- und PSACR-Verlauf sind
grafisch (auf Papier) auszudrucken sowie auf
Datenträger in
Tabellenform (bevorzugt excel-Datei bzw. pdf-file) zur
Übernahme in ein Kabelverwaltungssystem
bereitzustellen.
Der zu erfassende Umfang beinhaltet mindestens folgende
Informationen:
* Kabelbezeichnung
* Ader- und Leiterkennung
* Messdatum
* alle Messergebnisse und berechnete ACR- und PSACR
  Werte
* Bemerkungsfeld.
Hinweis:
Die Festlegungen zur Qualitätssicherung gemäß
Vorbemerkungen und Hinweistext zu diesem Titel sind zu
beachten. (Mustermessung)
Messung durchführen einschl. Messprotokoll erstellen
Menge: 1,000 Psch

**02.12.2000 Dokumentation**
Dokumentation in 2facher Ausfertigung(1xDigital,
1x in Papierform)in deutscher Sprache :
- Fachunternehmererklärung
- Produktnachweise
- Bedienungsanleitungen/ Benutzerhandbuch
- Prüfprotokolle nach VDE0800-174
- Kabelwege
- Beschriftung
- Brandschottdokumentation
(Bilder/Chargennummer/Zertifikate)
Menge: 1,000 Psch

USt %: 19,00
